# AS Riepe - AS Emden/Ost, Ern Deck-/Binderschicht
Angebotsaufforderung (GAEB DA XML 3.2, DA83)
Projekt: A-06788-00
Währung: EUR
Vergabeart: Offenes Verfahren
Eröffnung: 01.07.2026 00:00:00
Ende der Zuschlagsfrist: 29.07.2026
Ausführungsbeginn: 10.08.2026
Ausführungsende: 30.11.2026
Auftraggeber: Autobahn GmbH des Bundes, Niederlassung Nordwest (Hannover), Außenstelle Oldenburg, Autobahn GmbH-NL Nordwest, Moslestraße 7, 26122 Oldenburg, Moslestraße 7, 26122 Oldenburg; Vergabenummer: NOW-2026-0209
Erstellt mit: GXML Toolbox V3.3 R20230829, iTWO_64 V25.0.650, 11.06.2026

## 1001 Los 1 - A31 Ern. Decke-/Binderschicht zw. Riepe - Emden-Ost
Datum: 11.06.2026
WaGr: 99_99_01

### Abschnitt 00 Straßenbau Allgemein

*Hinweis: Die BE gilt für alle Titel*
Hinweis zur OZ.00.01
Die Baustelleneinrichtung gilt für alle Titel dieses Leistungsverzeichnisses.

#### Unterabschnitt 00.01 Baustelleneinrichtung und -räumung

**00.01.0001 Baustelle einrichten**
*** Pauschalposition
StL-Nr. 1910110799
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'alle Leistungen sämtlicher Abschnitte des
Leistungsverzeichnisses'

Zufahrt zur Baustelle 'nur über die BAB und deren
Anschlussstellen.'
Menge: 1,000 Psch
Leistungsbereichkatalog: 101

**00.01.0002 Baustelle räumen**
*** Pauschalposition
StL-Nr. 1910111299
Baustelle von allen Geräten, Anlagen, Einrichtungen und
dgl. räumen. Benutzte Flächen und Wege entsprechend dem
ursprünglichen Zustand herrichten. Soweit nicht für
bestimmte Leistungen für das Räumen der Baustelle gesonderte Positionen im Leistungsverzeichnis enthalten
sind, gilt die Pauschale
für 'alle Leistungen sämtlicher Abschnitte des
Leistungsverzeichnisses'
Menge: 1,000 Psch
Leistungsbereichkatalog: 101

#### Unterabschnitt 00.02 Leistungen für ÖBÜ des AG

WaGr: 99_99_01

**00.02.0001 Fahrzeug für den AG vorhalten mind. 90 kW*Allrad, geländeg.**
StL-Nr. 1910133222
Fahrzeug mit 5 Türen, 5 Sitzen und rot-weißer Schraffierung für Baustellenfahrzeuge nach RSA für den AG
ständig betriebsbereit vorhalten. Fahrzeug nach StVZO
für den öffentlichen Verkehrsbereich zulassen. Haftpflicht- und Vollkaskoversicherung sowie Kfz-Steuer
sind einzurechnen. Wöchentliche Reinigung innen und
außen durchführen.
Leistung mind. 90 kW.
Ausstattung = mit zuschaltbarem Allradantrieb, geländegängig mit erhöhter Bodenfreiheit.
Menge: 4,500 Mt
Leistungsbereichkatalog: 101

**00.02.0002 Fahrzeug für den AG unterhalten**
StL-Nr. 19101337
Fahrzeug für den AG einschließlich aller erforderlichen
Betriebsstoffe unterhalten. Inspektionen nach Herstellerangaben und regelmäßige Wartung durchführen.
Menge: 8000,000 km
Leistungsbereichkatalog: 101

#### Unterabschnitt 00.03 Sonstiges

*Hinweis: Punkt 3.2 der Baubeschreibung ist zu beachten.*

**00.03.0001 Koordinierungspauschale**
*** Pauschalposition
Koordinierung und Abstimmung des Gewerkes
Straßen- und Brückenbau sowie Verkehrssicherung mit dem Auftraggeber und dessen
Bevollmächtigten, allen an der Baumaßnahmen beteiligten
Auftragnehmern sowie beteiligten Dritten z.
B. beteiligte Verkehrsbehörden, Polizei,
Rettungsdienste,Feuerwehren).
Koordinierung und Abstimmung gemäß Angaben in der
Baubeschreibung.
Einschließlich Teilnahme des Bauleiters bzw. eines
weisungsbefugten Stellvertreters des AN an alle
zweiwöchentlich stattfindenden Baubesprechungen vor Ort
bei der AM Leer (ÖBÜ).
Sämtliche mit der Koordinierung und Abstimmung
erforderlichen Aufwendungen, einschließlich
erforderlicher Ortstermine, sind in diese OZ
einzurechnen.
Menge: 1,000 Psch

*Hinweis: Es ist vorgesehen, die Arbeiten gem. dem geplanten*
Es ist vorgesehen, die Arbeiten gem. dem geplanten
Bauablauf innerhalb der unter Punkt 3.2 der
Baubeschreibung (Bauablauftabelle) aufgeführten
Sperrungen (Teil-/Einzelbereiche) auszuführen.

#### Unterabschnitt 00.04 Hilfsleistungen

**00.04.0001 Bewässerung Baustellenbereich**
Bewässerung / Befeuchtung des Baustellenbereiches auf
gesamter Strecke als Maßnahme zur Verminderung der
Staubentwicklung.
Nach Erfordernis während der gesamten Bauzeit auf
Anordnung des AG (bzw. Polizei).
Baustrecke: ca. 1500 m * 10 m
Abrechnung: Stück = Tagesleistung zur Verminderug der
Staubentwicklung.
Menge: 20,000 St

**00.04.0002 Knotenpunktmark. einm. u. abst.**
*** Pauschalposition
Vorhandene Knotenpunktmarkierung einschl. Beschriftung
auf der Fahrbahn vermessungstechnisch einmessen und
nach Fertigstellung der Straßenbauarbeiten
vermessungstechnisch wieder lagerichtig abstecken.
Anzahl der Markierungspunkte ca. 20 Stück.
Menge: 1,000 Psch

#### Unterabschnitt 00.05 Proben, Kontrollprüfungen

**00.05.0001 Probegefäß liefern 10-l-Blecheimer*Mithilfe Kprüf.**
StL-Nr. 1910171211
Probegefäß zur Aufnahme von Baustoffproben, für Kontrollprüfungen und für Rückstellproben des AG liefern.
Probegefäß = sauberer 10-l-Blecheimer mit dicht schließendem Deckel.
Mithilfe bei der Probennahme im Baubereich nach Angaben
des AG.
Menge: 200,000 St
Leistungsbereichkatalog: 101

**00.05.0002 Probegefäß liefern Alu-Schale25x25x4*Mithilfe Kprüf.**
StL-Nr. 1910171241
Probegefäß zur Aufnahme von Baustoffproben, für Kontrollprüfungen und für Rückstellproben des AG liefern.
Probegefäß = Aluminium-Schale, 25 x 25 x 4 cm.
Mithilfe bei der Probennahme im Baubereich nach Angaben
des AG.
Menge: 10,000 St
Leistungsbereichkatalog: 101

*Hinweis: Verfüllung der Bohrkernlöcher mit Gussasphalt!*
Verfüllung der Bohrkernlöcher mit Gussasphalt!
Bohrkerne in Anschlussstellen.

**00.05.0003 Bohrkern entnehmen Kern-DU 15 cm*Tiefe 25 bis 30cm Asphaltschicht**
StL-Nr. 191017222519
Bohrkern für Kontrollprüfungen nach Angabe des AG entnehmen und im Baubereich dem AG übergeben. Bohrloch
fachgerecht verfüllen.
Bohrkerndurchmesser 15 cm.
Bohrtiefe über 25 bis 30 cm.
Material = Asphaltschicht.
Verfüllmaterial '= Gussasphalt.
Probegefäß (Blecheimer mit dicht schließendem Deckel)
liefern.'
Menge: 32,000 St
Leistungsbereichkatalog: 101

*Hinweis: Verfüllung der Bohrkernlöcher mit Gussasphalt!*
Verfüllung der Bohrkernlöcher mit Gussasphalt!
Bohrkerne in Hauptfahrbahn.

**00.05.0004 Bohrkern entnehmen Kern-DU 15 cm*Tiefe 30 bis 35cm Asphaltschicht**
StL-Nr. 191017222619
Bohrkern für Kontrollprüfungen nach Angabe des AG entnehmen und im Baubereich dem AG übergeben. Bohrloch
fachgerecht verfüllen.
Bohrkerndurchmesser 15 cm.
Bohrtiefe über 30 bis 35 cm.
Material = Asphaltschicht.
Verfüllmaterial '= Gussasphalt.
Probegefäß (Blecheimer mit dicht schließendem Deckel)
liefern.'
Menge: 100,000 St
Leistungsbereichkatalog: 101

*Hinweis: Belastungsfahrzeug bereitstellen wird nur für die Dauer*
Belastungsfahrzeug bereitstellen wird nur für die Dauer
der Plattendruckversuche vergütet. Fahrzeit zur und von
der Baustelle wird nicht vergütet.

**00.05.0005 Belastungsfahrzeug bereitstellen**
StL-Nr. 19101707
Belastungsfahrzeug als Gegengewicht (z.B. ausreichend
beladener Lkw) für Plattendruckversuch bei Kontrollprüfungen bereitstellen.
Menge: 15,000 h
Leistungsbereichkatalog: 101

**00.05.0006 Nachweis profilgerechte Lage**
*** Pauschalposition
Nachweis der profilgerechten Lage der
Schottertragschicht gem. ZTV SoB-StB.
Nachweis über alle Fahrstreifen und
den Seitenstreifen vermessungstechnisch (Nivellement)
in Abständen von höchstens 50 m durchführen.
Menge: 1,000 Psch

**00.05.0007 Gegenpole für Kontrollpr. verlegen AL RO 30, 0,5 mm**
StL-Nr. 191017372599
Gegenpole für Kontrollprüfungen nach Anweisung des AG
für die elektromagnetische Dickenmessung verlegen.
Gegenpol = Kreisförmige Scheibe AL RO 30
(Aluminium 0,5 mm, D = 300 mm), max. Messtiefe 35 cm
Unterlage '= Schottertragschicht.'
Menge: 12,000 St
Leistungsbereichkatalog: 101

**00.05.0008 Gegenpole für Kontrollpr. verlegen AL RO 12, 1 mm*Asphalt**
StL-Nr. 191017372401
Gegenpole für Kontrollprüfungen nach Anweisung des AG
für die elektromagnetische Dickenmessung verlegen.
Gegenpol = Kreisförmige Scheibe AL RO 12
(Aluminium 1 mm, D = 120 mm), max. Messtiefe 18 cm
Unterlage = Asphaltschicht.
Menge: 12,000 St
Leistungsbereichkatalog: 101

**00.05.0009 Gegenpole für Kontrollpr. verlegen AL RO 07, 1 mm*Asphalt**
StL-Nr. 191017372201
Gegenpole für Kontrollprüfungen nach Anweisung des AG
für die elektromagnetische Dickenmessung verlegen.
Gegenpol = Kreisförmige Scheibe AL RO 07
(Aluminium 1 mm, D =70 mm), max. Messtiefe 12 cm
Unterlage = Asphaltschicht.
Menge: 220,000 St
Leistungsbereichkatalog: 101

**00.05.0010 Gegenpole für Kontrollpr. verlegen AL RO 30, 0,5 mm**
StL-Nr. 191017372599
Gegenpole für Kontrollprüfungen nach Anweisung des AG
für die elektromagnetische Dickenmessung verlegen.
Gegenpol = Kreisförmige Scheibe AL RO 30
(Aluminium 0,5 mm, D = 300 mm), max. Messtiefe 35 cm
Unterlage 'zwischen Asphaltdeck- und Asphaltbinderschicht in Kompaktbauweise'
Menge: 250,000 St
Leistungsbereichkatalog: 101

**00.05.0011 Nachweis Schichtdicken**
*** Pauschalposition
Nachweis der Schichtdicken der Asphalttrag-, Binder-
und Deckschicht.
Elektromagnetisches Messverfahren
Puls-Induktionsverfahren gemäß der "Technischen
Prüfvorschriften zur Bestimmung der Dicken von
Oberbauschichten im Straßenbau (TP D-StB 12) gemeinsam
mit dem AG durchführen. Es ist ein weggesteuertes
Messgerät zu verwenden.
Im Anschluss der Arbeiten innerhalb der
Verkehrssicherung.
Menge: 1,000 Psch

*Hinweis: Auf- und Abfahrtsrampe der AS Pewsum RF BOT*
Auf- und Abfahrtsrampe der AS Pewsum FR
Leer/Bottrop.

**00.05.0012 Ebenheitsmessung durchführen**
*** Pauschalposition
Ebenheitsmessung als Kontrollprüfung der Ebenheit auf
Fahrbahnoberfläche durchführen.
Ebenheitsmessung für alle Fahrstreifen und
den Seitenstreifen.
Ebenheitsanforderungen einer Asphaltschicht in
Längsrichtung prüfen, einschl. Gestellung von Personal
und Geräten.
Fahrendes Gerät - Planograf - zur kontinuierlichen
Prüfung der Ebenheit (entspr. ZTV-Asphalt StB und TP
Eben-Berührte Messungen durchführen).
Messverfahren = Planograf mit elektronischem
Aufzeichnungssystem und gültiger Eichung.
Die Prüfung erfolgt grundsätzlich im Beisein des AG.
- Ausführung von 1 Messstreifen auf Fahrbahn Abfahrt AS
Pewsum, FR Bottrop, Länge ca. 320 m.
- Ausführung von 1 Messstreifen auf Fahrbahn Auffahrt
AS Pewsum, FR Bottrop, Länge ca. 300 m.
Menge: 1,000 Psch

*Hinweis: Auf- und Abfahrtsrampe der AS Pewsum RF EMD*
Auf- und Abfahrtsrampe der AS Pewsum FR
Emden.

**00.05.0013 Ebenheitsmessung durchführen**
*** Pauschalposition
Ebenheitsmessung als Kontrollprüfung der Ebenheit auf
Fahrbahnoberfläche durchführen.
Ebenheitsmessung für alle Fahrstreifen und
den Seitenstreifen.
Ebenheitsanforderungen einer Asphaltschicht in
Längsrichtung prüfen, einschl. Gestellung von Personal
und Geräten.
Fahrendes Gerät - Planograf - zur kontinuierlichen
Prüfung der Ebenheit (entspr. ZTV-Asphalt StB und TP
Eben-Berührte Messungen durchführen).
Messverfahren = Planograf mit elektronischem
Aufzeichnungssystem und gültiger Eichung.
Die Prüfung erfolgt grundsätzlich im Beisein des AG.
- Ausführung von 1 Messstreifen auf Fahrbahn Abfahrt AS
Pewsum, FR Emden, Länge ca. 320 m.
- Ausführung von 1 Messstreifen auf Fahrbahn Auffahrt
AS Pewsum, FR Emden, Länge ca. 300 m.
Menge: 1,000 Psch

*Hinweis: A31 AS Riepe bis AS Emden-Ost, beide RF*
A31 AS Riepe bis AS Emden-Ost auf der sanierten Fahrbahndecke beide Fahrtrichtungen.

**00.05.0014 Ebenheitsmessung durchführen**
*** Pauschalposition
Ebenheitsmessung als Kontrollprüfung der Ebenheit auf
Fahrbahnoberfläche durchführen.
Ebenheitsmessung für alle Fahrstreifen und
den Seitenstreifen.
Ebenheitsanforderungen einer Asphaltschicht in
Längsrichtung prüfen, einschl. Gestellung von Personal
und Geräten.
Fahrendes Gerät - Planograf - zur kontinuierlichen
Prüfung der Ebenheit (entspr. ZTV-Asphalt StB und TP
Eben-Berührte Messungen durchführen).
Messverfahren = Planograf mit elektronischem
Aufzeichnungssystem und gültiger Eichung.
Die Prüfung erfolgt grundsätzlich im Beisein des AG.
- Ausführung von 1 Messstreifen auf Fahrbahn A31
FR Bottrop, Länge ca. 7 km.
- Ausführung von 1 Messstreifen auf Fahrbahn A31
FR Emden, Länge ca. 7 km.
Menge: 1,000 Psch

**00.05.0015 Beprobungsplan erstellen**
*** Pauschalposition
Beprobungsplan für die gesamte Baustelle erstellen.
Der AN hat nach Auftragserteilung in Absprache mit dem AG einen Beprobungsplan, abgestimmt auf den Bauablauf, zu entwickeln.
Angaben:
- Graphische Darstellung der unterschiedlichen Proben (Mischgutproben Decke, Binder u. Tragschicht, Bohrkerne, Probekörper) im Plan bezogen auf den Betriebskilometer.
- die Entnahmestellen sind vor Ort gemäß dem entwickelten Beprobungsplan für die gesamte Bauzeit dauerhaft zu kennzeichnen.
Menge: 1,000 Psch

**00.05.0016 Verlegeplan Messreflektoren**
*** Pauschalposition
Verlegeplan Messreflektoren für die Schichtdickenmessungen in den Asphaltbereichen erstellen.
Menge: 1,000 Psch

**00.05.0017 Kehrmaschine auf Anordnung des AG**
Kehrmaschine / Kehrsaugwagen auf Anordnung des AG.
Die Position beinhaltet pro Einsatz die An- und Abfahrt, sowie die Kehrleistung von 4 Stunden je Einsatz.
Menge: 10,000 St

*Hinweis: Hinweis zur OZ. 00.06.0001 Dokumentation*
Die Bestandsunterlagen sind für die Anschlussstelle Pewsum zu erstellen.

#### Unterabschnitt 00.06 Dokumentation, Bestandserfassung

**00.06.0001 Bestandunterlagen liefern**
*** Pauschalposition
StL-Nr. 1910161509000000
Bestandsunterlagen liefern, bestehend aus
Ausführungszeichnungen 'nach Fertigstellung der
vollständig hergestellten Fahrbahn auf der Grundlage
der übergebenen Lage- und Höhenfestpunkte gem.
Baubeschreibung Abschnitt 4.2 erfassen.'
Menge: 1,000 Psch
Leistungsbereichkatalog: 101

#### Unterabschnitt 00.07 Vermessungsleistungen

**00.07.0001 Absteckung/Bauvermessung**
*** Pauschalposition
Absteckung/Bauvermessung
Absteckung/Bauvermessung
Alle Absteckungen, die zur vertragsgemäßen Erfüllung der Leistungen erforderlich sind, nimmt der AN vor.
Das Festpunktnetz (Lage- und Höhenfestpunkte) sowie die Hauptpunkte der Hauptachsen der baulichen Anlagen einschließlich der dazugehörigen Achsberechnung als Absteckunterlage sind vom AN zu beschaffen.
Diese Position gilt für alle Titel dieses LV.
Menge: 1,000 Psch

**00.07.0002 Bestandsaufnahme durchführen und Bestandspläne erstellen**
*** Pauschalposition
Bestandspläne
Nach Fertigstellung der Baumaßnahme ist im Streckenabschnitt vor Verkehrsfreigabe eine topographische Bestandsaufnahme durch ein unabhängiges und qualifiziertes Vermessungsbüro (Zustimmung des AG erforderlich) durchzuführen und Bestandspläne zu erstellen.
Bezugssysteme: Lagefestpunktfeld: DE_ETRS 89_UTM 32 (genaue Bezeichnung ETRS89_UTM Streifen 32), Höhenfestpunktfeld: DHHN 2016, Höhenstatus 170 (genaue Bezeichnung DE_DHHN2016_NH).
Auf der Grundlage des übergebenen und ggf. fortgeführten Lage- und Höhenfestpunktfeldes sind dabei folgende Objekte lage- und höhenmäßig mit einer Genauigkeit von sigma L= 2 cm, sigma H= 1 cm, zu erfassen:
- Neue Fahrbahnränder der BAB (beidseitig), Profilabstand von 25m sowie der Auf- und Abfahrten
- Fahrbahnbreiten im Bereich von Überführungsbauwerken, - Durchfahrtsbreiten und -höhen im  Bereich von Unterführungsbauwerken,
- Schutzeinrichtungen im Abstand von 25m mit Angabe der genauen Bezeichnung (z.B. ESP, DDSP…)
- Fahrbahnmarkierungen (Rand- und Mittelmarkierungen, Sperrflächen, Abbiegestreifen, Haltelinien usw.)
- Rohrleitungen in den Seitenräumen bzw. im Mittelstreifen und seitliche Zuläufe, dabei sind die Schächte mit Deckel- und Sohlhöhe, die Ein- und Auslaufhöhen der Rohrleitungen, das Material und die Dimension zu bestimmen
- Rinnen und Abläufe in den Seitenräumen bzw. im Mittelstreifen
- Die Einlauf- und Auslaufhöhen der Durchlässe mit Angabe der Dimension
- Vorhandene Brückenbauwerke (Kappen, Widerlager, Stützen, Treppen, Geländer, Übergangskonstruktionen…)
- Sämtlich Einrichtungen des Lärmschutzes (Wall, Wand…)
- Alle übrigen befestigten Flächen (z. B. Rinnen, Borde, Pflasterflächen usw.) mit Angabe der unterschiedlichen Baustoffe
- Das angrenzende Gelände ist lage- höhenmäßig bis zu einer Tiefe von XXXm (soweit möglich) neben der befestigten Fläche aufzunehmen und darzustellen (Gräben, Durchlässe, Bäume…)
- Vorhandene Gräben sind im Profilabstand der Fahrbahnaufnahme mit mind. 4 Punkten aufzunehmen (Ok, So, So, Ok), bei sehr breiten Gräben (Sohle >1,0m) ist ein zusätzlicher Punkt in der Sohlmitte zu erfassen
- Schilder und -brücken, Klapptafeln, Kragarme, km-Tafeln, Netzknoten, Stationszeichen mit Angabe der entsprechenden Informationen
- die Angabe aller Straßennamen sowie Richtungsangaben (auch des untergeordneten Straßennetzes)
- Erfassen aller kreuzenden und parallel verlaufenden Kabel- und Versorgungsleitungen anderer Rechtsträger mit Angaben des Materials, der Dimension, der Lage und der Höhenlage
- Darstellung von repräsentativen Querschnitten im Lageplan
Alle Objekte sind gemäß der Kodierungsliste KODE2000 zu kodieren.
Die Wahl des Vermessungsverfahrens bleibt dem AN überlassen, es ist jedoch sicherzustellen und der Nachweis zu erbringen, dass die o. g. Genauigkeiten für die Objekterfassung eingehalten werden. Bei der Erfassung durch ein Laser- oder Drohnenmessverfahren ist der Nachweis für die Genauigkeit der Erfassung ist durch Testfelder zu erbringen. Diese sind nach Absprache mit dem AG festzulegen, der Mindestabstand sollte höchstens 500m betragen.  Bei einer terrestrischen Aufnahme mit Tachymeter sind die originären Messwerte nach Absprache mit dem AG zu übergeben.
Die Unterlagen sind mehrfarbig in analoger und digitaler Form nach Absprache mit dem AG zu erstellen und wie folgt zu übergeben:
Analoge Ausgabe:

- Übergabe in 2-facher Ausfertigung (Papierform)
Digitale Übergabe:
- Blattübersichten und Lagepläne im PDF-Format,  Massstab ist mit AG abzustimmen.
- Wenn vorhanden: Gesamtes CARD/1-Projekt oder die CARD/1-Schnittstellendateien ASCII-Dateien (asc, baa, bsa, lda, pol, sya, txa) im ASCII - Format
- Plt-Datei (Vestra oder Card/1)
- Dxf- oder dwg-Datei (für AutoCAD mit der entsprechenden Plotstiftdatei und Layerzuordnung gem. dem Kode 2000)
- Okstra-Schnittstelle (*.cte/ *.xml - Datei im Kode 2000)
- Blattschnittfrei in den Formaten OKSTRA (*.cte oder *.xml). Diese ist auf Basis der OKSTRA®-Version 1.014 zu erstellen. Es gilt die Fachbedeutungsliste des Landes Niedersachsen in der Version 2.2/2.3.
- Informationen üben die Schnittstelle OKSTRA finden Sie unter www.okstra.de
- Falls Sie die Kode 2000  Tabelle benötigen, setzten Sie sich unserer Vermessungsabteilung in Verbindung (andreas.buelow@autobahn.de;)

Die Festlegung einheitlicher Daten-/ Datenaustauschformate Vermessung im Straßenwesen (in der jeweils aktuellen Version) ist bei der Erstellung der Bestandsunterlagen anzuwenden.

Für Protokolle, Erläuterungsberichte und Dokumente, die einen endgültigen archivfähigen Status erlangen, sind PDF-Dateien im Format PDF/A als Langzeitarchivierung gemäß ISO 19005 zu erstellen. Es sind alle drei Ausprägungen des Formats A-1 bis A-3 möglich und entsprechend der gebotenen Zweckmäßigkeit auszuwählen. Die Arbeiten sind durch ein Vermessungsbüro zu erstellen.
Menge: 1,000 Psch

**00.07.0003 Neue Vermessungspunkte einmessen**
*** Pauschalposition
Versetzen und EInmessen der neuen Festpunkte alle 250 m auf den Betriebskilometer. Zusätzlich sind je Brückenkappe 1-2 Festpunkte zu vermarken und einzumessen.

Die neu einzubringenden Vermessungszeichen sind stabil und frostsicher so einzubauen, dass der Kopf des Vermessungszeichnes ca. 1 mm - 3 mm versenkt wird. Vermarkungsbolzen (Dübelbolzen) aus Edelstahl, Kupfer oder Aluminium. Der Leitfaden (siehe Anlagen) ist entsprechend zu berücksichtigen.
Menge: 1,000 Psch

**00.07.0004 Festpunktnetz prüfen**
*** Pauschalposition
Das vorh. Festpunktnetz einschl. Höhenfestpunkte vor Beginn der Maßnahme prüfen und gegebenenfalls transformieren, sichern und ergänzen.
Die Leistungen sind zu dokumentieren und in 1-facher Ausfertigung in Papierform sowie digital im dwg- und OKSTRA-Format dem AG zu übergeben.
Diese Position gilt für alle Abschnitte dieses LV.
Menge: 1,000 Psch

*Hinweis: Hinweis VKS AS Pewsum*
Die Sperrung der AS Pewsum besteht aus zwei Phasen pro RF.
Phase 1: AS gesperrt, ohne Behinderung "Neuer Weg"
Phase 2: LSA + eintreifige VF an der Baustelle.
Die Verkehrssicherung wird in einem gesonderten Fachlos vergeben.

*Hinweis: Erneuerung der Auf- und Abfahrtsrampe einschl.*
Erneuerung der Auf- und Abfahrtsrampe der AS Pewsum FR Oberhausen; halbseitig im Wechsel (Auf- und Abfahrt).

### Abschnitt 01 AS Pewsum Grunderneuerung RF Bottrop

#### Unterabschnitt 01.00 Baufeld

**01.00.0001 Arbeitsstellensicherung**
*** Pauschalposition
Arbeitsstellensicherung.
Arbeitstägliches Öffnen und Schließen der
Baustellenzufahrten.
Menge: 1,000 Psch

*Hinweis: Leitbaken zur Absicherung des Baustellenverkehrs im*
Leitbaken zur Absicherung des Baustellenverkehrs im
Bereich von Anrampungen/Überfahrten.

**01.00.0002 Absp.g.,Warneinr. aufb. u. abb. Schr.bake doppels*Typ RA2**
StL-Nr. 21105405022000
Absperrgerät oder Warneinrichtung betriebsfertig aufbauen und abbauen. Vorhalten, Kontrolle, Wartung, In-
standsetzung und Betreiben werden gesondert vergütet.
Vorübergehende Verkehrssicherungsmaßnahmen durchführen.
70 v. H. des Preises werden nach betriebsfertigem Aufbau, der Rest nach Abbau vergütet.
Schraffenbake Größe 1000 x 250 mm doppelseitig.
Mit retroreflektierender Folie Klasse RA2.
Menge: 10,000 St
Leistungsbereichkatalog: 105

#### Unterabschnitt 01.01 Provisorien

**01.01.0001 Prov. Auf- u. Abfahrtsrampen herst.**
*** Pauschalposition
Provisorische Auf- und Abfahrtsrampen im
Anschlussbereich an BAB und untergeordneter Straße (L
1) aus Recyclingmaterial, Fräsmaterial oder Schotter
herstellen, dem Bauablauf anpassen und für die Bauzeit
unterhalten und betreiben.
Fahrspurbreite: Für Baustellenverkehr (auch PKW).
Befahrbar für Baustellenverkehr, PKW-Verkehr, Polizei
und Rettungskräfte.
Material nach Fertigstellung der Fahrbahn aufnehmen und
nach Wahl des AN verwerten.
Menge: 1,000 Psch

*Hinweis: Bankette im Seitenraum. Erschwernisse durch evtl.*
Bankette im Seitenraum. Erschwernisse durch Leitschutzplanken u. evtl.
vorhandene Verkehrszeichen u. Kilometertafeln sind in
den Einheitspreis einzukalkulieren.

#### Unterabschnitt 01.02 Erdarbeiten

**01.02.0001 Vegetationsfläche mähen**
Vegetationsfläche mähen.
Fläche = Böschungen, Seitenstreifen, Trennstreifen,
Mulden u.ä..
Mähbreite bis 1,50 m.
Bewuchs = Gras-Kraut-Aufwuchs, Wuchshöhe bis 50 cm.
Mähgut nach Wahl des AN verwerten.
Menge: 2000,000 m2

**01.02.0002 Vegetationsdecke bearbeiten**
StL-Nr. 21106102
Vegetationsdecke vor Oberbodenabtrag mindestens 15 cm
tief bearbeiten und so zerkleinern, dass keine Stücke
über 0,05 m2 verbleiben.
Menge: 1750,000 m2
Leistungsbereichkatalog: 106

**01.02.0003 Fahrbahnränder säubern**
Fahrbahnränder im Deckenerneuerungsbereich freilegen,
Bewuchs entfernen. Erschwernisse durch Einbauten werden
nicht gesondert vergütet.
Fahrbahnränder von Graswuchs,
Sand, Erde, Staub und Schmutz in einer Breite von 0,30
m säubern.
Boden auf Bankette schieben.
Anfallendes Kehrgut nach Wahl des AN verwerten.
Menge: 1500,000 m

*Hinweis: Abtrag Splitt-Sand-Gemisch (Sand) unter vorhandener*
Abtrag Splitt-Sand-Gemisch (Sand) unter vorhandener
hydr. gebundener Schicht (HGS). Abtragsdicke im Mittel
ca. 12 cm.

**01.02.0004 Schicht ohne Bindemittel aufnehmen Fahrbahn*Abrechng. Abtrag**
StL-Nr. 16112008991991
Schicht ohne Bindemittel aufnehmen. Erschwernisse durch
Einbauten werden gesondert vergütet.
Schicht 'aus Baustoffgemisch für Frostschutzschichten
oder frostunempfindlichem Boden oder
frostunempfindlichem Baustoffgemisch nach Unterlagen
des AG.'

Dicke 'über 10 bis 20 cm.
Profilgerecht lösen.'

Fläche = Fahrbahn.
Baustoffgemisch 'aus natürlichen Gesteinskörnungen.
Zuordnungswert nach Ersatzbaustoffverordnung.'

Baustoff 'nach Wahl des AN verwerten.
Schadstoffbelastung des Baustoffs
nach Unterlagen des AG.'

Abgerechnet wird nach Abtragsprofilen.
Menge: 750,000 m3
Leistungsbereichkatalog: 112

**01.02.0005 Oberboden liefern und andecken*3 cm unter Fahrb. Andeck. ü.15-25cm**
StL-Nr. 211061599203
Oberboden liefern und profilgerecht andecken. Abgerechnet wird nach Auftragsprofilen.
Andeckung 'im Seitenraum, Rekultivierungsflächen.'

Einbau 3 cm unter Fahrbahnrand.
Dicke der Andeckung über 15 bis 25 cm.
Menge: 20,000 m3
Leistungsbereichkatalog: 106

**01.02.0006 Muldenprofil wiederherstellen Aushub -0,25 m3/m**
StL-Nr. 211065022900
Mulde ausräumen und profilgerecht wiederherstellen.
Mittlere Aushubmenge über 0,10 bis 0,25 m3/m.
Räumgut 'nach Wahl des AN verwerten.'
Menge: 100,000 m
Leistungsbereichkatalog: 106

**01.02.0007 Rasenansaat mit RSM herstellen*Feinplanum lock. Menge 20 g/m2**
StL-Nr. 21107202091490
Rasenansaat mit RSM herstellen. Saatgut ohne Entmischung ausbringen, einarbeiten und andrücken.
Fläche '= Bankett- und Seitenraumflächen einschl.
Mulden.'

Feinplanum feinkrümelig lockern.
Saatgutmenge = 20 g/m2.
Saatgut 'liefert der AN. Regiosaatgutmischung (RSM Regio), Ursprungsgebiet 1,
Nordwestdeutsches Tiefland.'
Menge: 2000,000 m2
Leistungsbereichkatalog: 107

*Hinweis: Hinweis zu 01.03. Für alle Asphaltfräspositionen ist der Punkt 2.7 der*
Für alle Asphaltfräspositionen ist der Punkt 2.7 der
Baubeschreibung in Hinsicht auf PAK-
und Asbestbelastung und Ring- und Kugelwert zu beachten
(Wiederverwertung siehe Punkt 2.7.2).

*Hinweis: Hinweis zu 01.03.*
Für die Fräsarbeiten ist ein negativer Einheitspreis zugelassen.

#### Unterabschnitt 01.03 Fräsarbeiten

**01.03.0001 Asphaltbefestigung trennen Anbauber. quer*schneiden Dicke ü. 18-24 cm**
StL-Nr. 211130382105
Asphaltbefestigung geradlinig trennen.
im Anbaubereich quer zur Fahrbahnachse,
Trennen durch Schneiden.
Dicke der Asphaltbefestigung über 18 bis 24 cm.
Menge: 170,000 m
Leistungsbereichkatalog: 113

*Hinweis: Negativer Einheitspreis ist zugelassen.*

**01.03.0002 Asphalt fräsen ADS*Fahrbahn**
StL-Nr. 2111300519901990
Asphalt fräsen und Fräsgut aufnehmen. Anschlusskante
geradlinig auf Frästiefe herstellen. Der Schnittlinienabstand darf maximal 15 mm betragen.
Asphaltdeckschicht.
Asphaltschicht '= Asphaltdeckschicht nach Unterlagen
des AG (Untersuchungsbefunde Dr. Moll).'

Frästiefe 'über 2,9 bis 3,2 cm, i.M. 3,1 cm, siehe
Unterlagen des AG.'

Fläche = Fahrbahn.
Breite '= Fahrbahnbreite nach Unterlagen des AG.'

Fräsasphalt 'nach Wahl des AN verwerten.
Ausbauasphalt der Verwertungsklasse A nach
Unterlagen des AG.'
Menge: 3300,000 m2
Leistungsbereichkatalog: 113

*Hinweis: Negativer Einheitspreis ist zugelassen.*

**01.03.0003 Asphalt fräsen ABS*Fahrbahn**
StL-Nr. 2111300529901990
Asphalt fräsen und Fräsgut aufnehmen. Anschlusskante
geradlinig auf Frästiefe herstellen. Der Schnittlinienabstand darf maximal 15 mm betragen.
Asphaltbinderschicht.
Asphaltschicht '= Asphaltbinderschicht nach Unterlagen
des AG (Untersuchungsbefunde Dr. Moll).'

Frästiefe 'über 6,2 bis 7,7 cm, i.M. 7,0 cm, siehe
Unterlagen des AG.'

Fläche = Fahrbahn.
Breite '= Fahrbahnbreite nach Unterlagen des AG.'

Fräsasphalt 'nach Wahl des AN verwerten.
Ausbauasphalt der Verwertungsklasse A nach
Unterlagen des AG.'
Menge: 3300,000 m2
Leistungsbereichkatalog: 113

*Hinweis: Negativer Einheitspreis ist zugelassen.*

**01.03.0004 Asphalt fräsen ATS*Fahrbahn**
StL-Nr. 2111300539901990
Asphalt fräsen und Fräsgut aufnehmen. Anschlusskante
geradlinig auf Frästiefe herstellen. Der Schnittlinienabstand darf maximal 15 mm betragen.
Asphalttragschicht.
Asphaltschicht '= Asphalttragschicht nach Unterlagen
des AG (Untersuchungsbefunde Dr. Moll).'

Frästiefe 'über 9,4 bis 16,6 cm, i.M. 13,5 cm, siehe
Unterlagen des AG.'

Fläche = Fahrbahn.
Breite '= Fahrbahnbreite nach Unterlagen des AG.'

Fräsasphalt 'nach Wahl des AN verwerten.
Ausbauasphalt der Verwertungsklasse A nach
Unterlagen des AG.'
Menge: 3300,000 m2
Leistungsbereichkatalog: 113

**01.03.0005 Abtreppung herstellen Breite 20 cm**
StL-Nr. 211139622999
Abtreppung an einer vorhandenen Asphaltbefestigung herstellen. Anfallenden Ausbauasphalt nach Wahl des AN
verwerten. Abgerechnet wird die Abtreppungslänge an der
Oberkante der Fahrbahn.
Breite der Rücknahme mindestens 20 cm.
Abtreppen 'der Asphaltdeck-, Asphaltbinder- und
Asphalttragschicht durch Fräsen bzw. Schneiden.
Sämtliche Arbeiten zur Herstellung der Abtreppungen
über alle Asphaltschichten sind einzukalkulieren.'

Dicke der Asphaltbefestigung 'ca. 4+8+14 cm.'
Menge: 170,000 m
Leistungsbereichkatalog: 113

**01.03.0006 Erschwerniszulage beim Fräsen**
Erschwernis infolge Geotextilgitter.
Abgerechnet wird die Fläche des eingebundenen Gitters.
Erschwernis beim Fräsen.
Asphaltdeck- und Asphaltbinderschicht.
Einbauten 'Geotextilgitter'
Menge: 3300,000 m2

*Hinweis: Hinweis zur OZ. 01.04.*
Die Demontage und Erneuerung der wegweisenden Beschilderung wird in einem gesonderten Fachlos vergeben.

#### Unterabschnitt 01.04 Abbruch Verkehrsanlagen

**01.04.0001 Bordstein aufnehmen. Tiefbord Beton*Fund. b. 10/R-St.**
StL-Nr. 21115031240900
Bordstein aufnehmen.
Bordstein = Tiefbordstein aus Beton, Höhe bis 30 cm.
Fundament aus Beton, bis 10 cm dick, und Rückenstütze
aus Beton aufbrechen.
Aufbruchgut 'und sämtliche Steine nach Wahl des AN
verwerten.
Erforderliche Erdarbeiten ausführen.'
Menge: 10,000 m
Leistungsbereichkatalog: 115

**01.04.0002 Bordstein aufnehmen. Flachbord Bet 25*Fund.ü10-20/R-St.**
StL-Nr. 21115031450900
Bordstein aufnehmen.
Bordstein = Flachbordstein aus Beton, ca. 20/25 bis
30/25 cm.
Fundament aus Beton, über 10 bis 20 cm dick, und
Rückenstütze aus Beton aufbrechen.
Aufbruchgut 'und sämtliche Steine nach Wahl des AN
verwerten.
Erforderliche Erdarbeiten ausführen.'
Menge: 30,000 m
Leistungsbereichkatalog: 115

**01.04.0003 Streifen/Rinne aus Betonst. aufn. Fugenmörtel*Fund.bet. ü.10-20 Verwertung AN**
StL-Nr. 21115036991201
Streifen oder Rinne mit Pflastersteinen aus Beton aufnehmen. Aufbruch der Tragschicht wird gesondert
vergütet.
Pflasterstein 'aus Beton, ca. 14 cm dick, Größe bis 16
x 16 cm.'

Breite des Streifens/der Rinne '=
1 Reihe, Breite über 15 bis 20 cm.'

Mit Fugenfüllung aus hydraulisch gebundenem Fu-
genmörtel.
Fundament aus Beton/Mörtel, über 10 bis 20 cm dick,
aufbrechen.
Steine und Aufbruchgut nach Wahl des AN verwerten.
Menge: 30,000 m
Leistungsbereichkatalog: 115

*Hinweis: Verkehrsinsel*
Verkehrsinseln

**01.04.0004 Pflasterd.m.Betonpfl.-steinen aufn. 10 cm dick*ungeb. Fugenmat. ungeb. Bettung*Verwertung AN**
StL-Nr. 21115011311100
Pflasterdecke mit Pflastersteinen aus Beton aufnehmen.
Aufnehmen der Tragschicht wird gesondert vergütet.
Pflasterstein ca. 10 cm dick.
Mit Fugenfüllung aus ungebundenem Fugenmaterial.
Bettung aus ungebundenem Bettungsmaterial.
Steine und übriges Aufbruchgut nach Wahl des AN verwerten.
Menge: 20,000 m2
Leistungsbereichkatalog: 115

*Hinweis: Siehe Untersuchungsbefund Nr. 0216/45b/23 (Dr. Moll).*

**01.04.0005 Tragschicht m. hydr. Bindem. aufn.*erschütterungsarm Ausb. Verw. zuf.**
StL-Nr. 21114030999101
Tragschicht mit hydraulischem Bindemittel aufnehmen.
Fläche '= Gesamtfläche Fahrbahn einschl. Randstreifen
und Zwickel.'

Tragschicht '= hydraulisch gebundene Schicht (HGS).'

Ausbautiefe 'über 12,50 bis 22,50 cm, i.M. 13,36 cm nach
Unterlagen des AG (Untersuchungsbefunde Dr. Moll).'

Aufnahme erschütterungsarm.
Ausbaustoffe nach Wahl des AN verwerten.
Angaben zu den umweltrelevanten Merkmalen nach Unterlagen des AG.
Menge: 3600,000 m2
Leistungsbereichkatalog: 114

#### Unterabschnitt 01.05 Schichten ohne Bindemittel

*Hinweis: Planum für Einbau Schottertragschicht in Fahrbahn auf*
Planum für Einbau Schottertragschicht in Fahrbahn auf
vorh. Frostschutzschicht herstellen und nachverdichten.

**01.05.0001 Unterlage profilieren SfM*Unebenh. max.2 cm**
StL-Nr. 161120182001
Unterlage für Schicht ohne Bindemittel auf Sollhöhe
nach Unterlagen des AG profilieren und verdichten. Liefern von Baustoff bzw. Entfernen von überschüssigem
Baustoff wird gesondert vergütet. Erschwernisse durch
Einbauten werden gesondert vergütet.
Unterlage = Schicht aus frostunempfindlichem Baustoffgemisch.
Unebenheit innerhalb einer 4,00 m langen Messstrecke
höchstens 2 cm in Längs- und Querrichtung.
Menge: 3500,000 m2
Leistungsbereichkatalog: 112

*Hinweis: Es ist der Punkt 3.12.3 der Baubeschreibung zum*
Es ist der Punkt 3.12.3 der Baubeschreibung zum
Nachweis des Verfomungsmodules gem. Methode M2 ZTV
E-StB zu berücksichtigen.

**01.05.0002 Schottertragschicht herstellen Bk1,0 bis Bk100*Dicke 25 cm**
StL-Nr. 16112219199300
Schottertragschicht herstellen.
In Verkehrsflächen der Belastungsklassen Bk1,0 bis
Bk100.
Baustoffgemisch '0/32 gem. ZTV SoB-StB.'

Verdichtungsgrad/Verformungsmodul '= Mindestwert EV2
auf der Oberfläche 150 MPa.'

Einbaudicke = 25 cm.
Menge: 3500,000 m2
Leistungsbereichkatalog: 112

**01.05.0003 Baustoff liefern und einbauen Planum gesondert*Abrechng. Auftrag**
StL-Nr. 21106242909201
Geeigneten Baustoff liefern, profilgerecht einbauen und
verdichten.
Baustoff '= frostunempfindlicher Boden bzw.
frostunempfindliches Baustoffgemisch (Sand).'

Einbaustelle '= Vertiefungen, die durch Aushub ungeeigneten Bodens und Abbruch HGS entstanden sind. Einbau einschichtig.
Einbaudicke = 15 cm.
Flächen vorbereiten und Planum herstellen.'

Das Herstellen des Planums wird gesondert vergütet.
Abgerechnet wird nach Auftragsprofilen.
Menge: 750,000 m3
Leistungsbereichkatalog: 106

*Hinweis: Hinweis zur OZ. 01.06.*
Die Lieferung des Asphaltmischgutes und die Ausführung der Asphaltschichten erfolgt temperaturabgesenkt (TA-Asphalt). Asphaltmischgut nur unter Verwendung von Bitumen-Fertigprodukten, Verwendung von Zusätzen zur Temperaturabsenkung aus der aktuellen "BASt-Erfahrungssammlung TA" oder Schaumbitumentechnologie gemäß ARS 13/2025 BMV.

#### Unterabschnitt 01.06 Asphaltbauweisen

**01.06.0001 Asphalttragsch. aus AC 32 TS herst. Bk32*Dicke 14 cm mit Beschicker**
StL-Nr. 23113108239001
Asphalttragschicht aus Asphalttragschichtmischgut
AC 32 T S herstellen. Anlieferung des Asphaltmischguts
in thermoisolierten Transportbehältern.
In Verkehrsflächen der Belastungsklasse Bk32.
Einbaudicke = 14 cm.
Bindemittel 'resultierend = [30/45 // 35/50 VL]'

Einbau mit Beschicker.
Menge: 3500,000 m2
Leistungsbereichkatalog: 113

**01.06.0002 Bitumenemulsion aufsprühen Bk100-Bk3,2 Rampenspritzgerät*C60BP4-S*vor A.bindersch.**
StL-Nr. 21113063191192
Bitumenemulsion zur Herstellung des Schichtenverbundes
aufsprühen.
Auf Verkehrsflächen der Belastungsklassen Bk100 bis
Bk3,2.
Unterlage '= Asphaltbefestigung, frisch. Unterlage
sauberhalten bzw. reinigen ist einzukalkulieren und
wird nicht gesondert vergütet.'

Mit Rampenspritzgerät.
Bindemittel = C60BP4-S.
Bindemittelmenge 'über 250 bis 350 g/m2.'

Vor Einbau Asphaltbinderschicht.
Menge: 3500,000 m2
Leistungsbereichkatalog: 113

**01.06.0003 Asphaltbindersch.AC 22 B S SG herst Bk32*Dicke 8 cm Kategorie C 95/1*Kalk.füller CC 70 m. Besch.**
StL-Nr. 2311323921921001
Asphaltbinderschicht aus Asphaltbinder AC 22 B S SG
nach Unterlagen des AG herstellen. Anlieferung des
Asphaltmischguts in thermoisolierten
Transportbehältern.
In Verkehrsflächen der Belastungsklasse Bk32.
Einbaudicke = 8 cm.
Bindemittel 'resultierend = [10/40-65 A // PmB 10/25 VL].'

Grobe Gesteinskörnung = Kategorie C 95/1.
Fremdfüller = Kalksteinfüller Kategorie CC 70.
Einbau mit Beschicker.
Menge: 3500,000 m2
Leistungsbereichkatalog: 113

**01.06.0004 Bitumenemulsion aufsprühen Bk100-Bk3,2 Rampenspritzgerät*C60BP4-S*vor A.deckschicht**
StL-Nr. 21113063191193
Bitumenemulsion zur Herstellung des Schichtenverbundes
aufsprühen.
Auf Verkehrsflächen der Belastungsklassen Bk100 bis
Bk3,2.
Unterlage '= Asphaltbefestigung, frisch. Unterlage
sauberhalten bzw. reinigen ist einzukalkulieren und
wird nicht gesondert vergütet.'

Mit Rampenspritzgerät.
Bindemittel = C60BP4-S.
Bindemittelmenge 'über 150 bis 250 g/m2.'

Vor Einbau Asphaltdeckschicht.
Menge: 3500,000 m2
Leistungsbereichkatalog: 113

**01.06.0005 Asphaltdecksch. aus SMA 11 S herst. Bk32*Dicke 4 cm mit Beschicker**
StL-Nr. 2311340821900001
Asphaltdeckschicht aus Splittmastixasphalt SMA 11 S
herstellen. Anlieferung des Asphaltmischguts in
thermoisolierten Transportbehältern.
In Verkehrsflächen der Belastungsklasse Bk32.
Einbaudicke = 4 cm.
Bindemittel 'resultierend = [25/55-55 A // PmB 25/45 VL].'

Einbau mit Beschicker.
Menge: 3500,000 m2
Leistungsbereichkatalog: 113

**01.06.0006 Abstumpfungsmaßnahme durchführen LFK 1/3*Gestein wie Decke Menge 1 kg/m2*maschinell**
StL-Nr. 211139521111
Abstumpfungsmaßnahme zur Erhöhung der Anfangsgriffigkeit durch gleichmäßiges Aufbringen und Einwalzen von
Abstreukörnung durchführen. Nicht gebundene Abstreukörnung aufnehmen und nach Wahl des AN verwerten.
Abstreukörnung = Lieferkörnung 1/3.
Aus Gestein wie grobe Gesteinskörnung in Asphaltdeckschicht.
Abstreumenge = 1 kg/m2.
Maschinell abstreuen.
Menge: 3500,000 m2
Leistungsbereichkatalog: 113

*Hinweis: Hinweis OZ 01.06.0007.*
Mittelstreifen
RF Emden
- Km 225,948  km 228,152  Rinne
- Km 228,152  km 229,032  Pflaster
- Km 232,080  km 232,345  Pflaster
RF Bottrop
- Km 232,336  km 232,420  Rinne
- Km 229,032  km 228,320  Rinne
- Km 228,320  km 227,000  Pflaster  (überhöhter Einbau !)

**01.06.0007 Erschwernis infolge Einfassungen*A.decks+A.bind.**
StL-Nr. 211130839399
Erschwernis infolge Einfassungen, Borden und Fahrbahnübergängen.
Erschwernis beim 'Aufsprühen von Bitumenemulsionen
sowie Herstellen von Asphaltschichten.'

Asphaltdeck- und Asphaltbinderschicht.
Einbauten '= Einfassungen, Rinnen- und
Bordsteinanlagen, Pflaster- und Betonflächen.'
Menge: 100,000 m
Leistungsbereichkatalog: 113

**01.06.0008 Naht in Asphaltschicht herst. Naht ABS*PmB heiß**
StL-Nr. 21113907299199
Naht in Asphaltschicht herstellen.
Naht in Asphaltbinderschicht.
Naht '= Längs- und Quernaht in Anschlüssen/Aufweitungen
in Einzellängen.'

Herstellung der Nahtflanke 'durch Kantenandrückrolle
bzw. Trennscheibe oder Fräse. Das Herstellen der
Nahtflanke ist mit einzukalkulieren und wird nicht
gesondert vergütet.'

Heiß aufzubringendes Polymermodifiziertes Bitumen auf
die Nahtflanke volldeckend auftragen oder anspritzen,
Menge 50 g/m je cm Schichtdicke.
Dicke der Schicht 'ca. 8 cm.'
Menge: 150,000 m
Leistungsbereichkatalog: 113

**01.06.0009 Naht in Asphaltschicht herst. Naht ADS*PmB heiß**
StL-Nr. 21113907199199
Naht in Asphaltschicht herstellen.
Naht in Asphaltdeckschicht.
Naht '= Längs- und Quernaht in Anschlüssen/Aufweitungen
in Einzellängen.'

Herstellung der Nahtflanke 'durch Kantenandrückrolle
bzw. Trennscheibe oder Fräse. Das Herstellen der
Nahtflanke ist mit einzukalkulieren und wird nicht
gesondert vergütet.'

Heiß aufzubringendes Polymermodifiziertes Bitumen auf
die Nahtflanke volldeckend auftragen oder anspritzen,
Menge 50 g/m je cm Schichtdicke.
Dicke der Schicht 'ca. 4 cm.'
Menge: 150,000 m
Leistungsbereichkatalog: 113

*Hinweis: Anschlüsse an vorh. Asphaltbefestigung in Einzellängen.*

**01.06.0010 Anschluss a. Fuge m. Fugenm. herst. Querfuge Tiefe 40 mm*Breite 15 mm Fugenmasse N2**
StL-Nr. 2111391229063001
Anschluss als Fuge mit Fugenmasse herstellen.
Querfuge.
In 'der Asphaltdeckschicht ausbilden. Fugenspalt durch
Schneiden/Fräsen herstellen und säubern. Anfallende
Ausbaustoffe nach Wahl des AN verwerten.'

Fugenspalttiefe = 40 mm.
Fugenspaltbreite = 15 mm.
Mit heiß verarbeitbarer Fugenmasse Typ N2, einschließlich zugehörigem und zuvor aufgetragenem Voranstrichmittel.
Menge: 150,000 m
Leistungsbereichkatalog: 113

**01.06.0011 Anschluss a. Fuge m. Fugenm. herst. Tiefe 40 mm*Breite 20 mm Fugenmasse N2**
StL-Nr. 2111391299064001
Anschluss als Fuge mit Fugenmasse herstellen.
Fuge '= Längsfuge zwischen Fahrbahn und
Pflastereinfassungen (Mulden- und Rinnenpflaster)
herstellen.'

In 'der Asphaltdeckschicht ausbilden. Fugenspalt durch
Schneiden/Fräsen herstellen und säubern. Anfallende
Ausbaustoffe nach Wahl des AN verwerten.'

Fugenspalttiefe = 40 mm.
Fugenspaltbreite = 20 mm.
Mit heiß verarbeitbarer Fugenmasse Typ N2, einschließlich zugehörigem und zuvor aufgetragenem Voranstrichmittel.
Menge: 20,000 m
Leistungsbereichkatalog: 113

**01.06.0012 Randabdichtung herstellen Abd. 25/55-55 A*zwei Arbeitsgänge über 22-30 cm**
StL-Nr. 211139220127
Flankenfläche des hochliegenden Randes der Asphaltschichten abdichten.
Abdichtung mit 25/55-55 A.
Herstellung in zwei Arbeitsgängen. Zusätzlich je Ausführungsgang auf der horizontalen Fläche zwischen je
zwei Schichten in 10 cm Breite Bindemittel in einer
Menge von mindestens 150 g/m auftragen.
Dicke der abzudichtenden Asphaltbefestigung über 22 bis
30 cm.
Menge: 500,000 m
Leistungsbereichkatalog: 113

#### Unterabschnitt 01.07 Pflaster, Platten, Borde

*Hinweis: Herstellung Verkehrsinsel in AS Pewsum*
Herstellung Verkehrsinsel in AS Pewsum nach
Angaben des AG.

**01.07.0001 Klebebordsteine setzen**
Klebebordsteine aus Beton setzen.
Bordstein FB 200 x 120 (F10).
Vorsatzschicht mit Weißzement und Weißpigment.
Einlegen von Dichtstreifen je Bordsteinstoß.
Bordstein auf Asphaltdeckschicht gem. Herstellerangaben
verkleben und zusätzlich verankern.
Menge: 60,000 m
Leistungsbereichkatalog: 115

**01.07.0002 Klebebordstein Kurvenstein (Zul.)**
Klebebordstein als Kurvenstein herstellen.
Kurvenstein, Außenbogen, Halbmesser bis 2,00 m.
Vergütet wird der Mehraufwand gegenüber der
Herstellung der angegebenen Position als Zulage.
Zulage zu OZ 06.07.0006.
Menge: 10,000 m

**01.07.0003 Bordstein trennen*BSt.nassschneiden**
StL-Nr. 211153269199
Bordstein auf Passmaß trennen.
Bordstein '= Flachbord-Klebebordstein F10.'

Bordstein trennen durch Nassschneiden.
Bordstein 'quer und auf Gehrung trennen.'
Menge: 5,000 St
Leistungsbereichkatalog: 115

**01.07.0004 Pflasterd. geb.Bauw. Betonst.herst. St.100/200/80*Haftvermittler*Läuferverband**
StL-Nr. 2111510699599191
Pflasterdecke in gebundener Bauweise mit Pflastersteinen aus Beton mit Vorsatzbeton herstellen.
Oberfläche der Pflastersteine, Trassierung der Pflasterdecke und Verlegung der Pflastersteine in Kurvenbereichen nach Unterlagen des AG.
Haftzugfestigkeit zwischen Pflasterstein und Bettung
sowie zwischen Pflasterstein und Fugenfüllung im fertigen Zustand mind. 0,6 MPa im Einzelwert.
In Flächen '= Auspflasterung Verkehrsinseln (geklebt).
Nutzfläche = ungefärbt.'

Einzelflächen 'bis 30 m2.'

Format für Rastermaß = 100/200/80 mm.
Fase 'max. 2/2 mm (ohne Fase).'

Bettung aus 'aus Beton C 12/15, ca. 8 cm dick, bis auf
Asphaltdeckschicht liefern und herstellen.'

Haftvermittler zwischen Bettung und Pflaster einbauen.
Fuge 'mit einem Werktrockenmörtel mit hohem
Frost-Tausalzwiderstand und einer Druckfestigkeit von
min. 40 N/mm2 gem. M FP verfüllen.'

Steine im Läuferverband verlegen.
Menge: 45,000 m2
Leistungsbereichkatalog: 115

**01.07.0005 Pflastersteine zuarbeiten*aus Beton Dicke ü. 8-10 cm**
StL-Nr. 211151959102
Pflastersteine auf Passmaß trennen und Pflastersteine
an Kanten und Einfassungen oder an Aussparungen und
Einbauten über 1,00 m2 Einzelgröße zuarbeiten, nassschneiden oder behauen.
Das Zuarbeiten, Nassschneiden oder Behauen der Pflastersteine an Aussparungen und Einbauten bis zu 1,00 m2
Einzelgröße wird gesondert vergütet.
Pflastersteine 'trennen durch Nassschneiden.'

Art = Pflastersteine aus Beton.
Dicke über 8 bis 10 cm.
Menge: 60,000 m
Leistungsbereichkatalog: 115

*Hinweis: Anschlussbereich an K 241 nach Angabe des AG.*

#### Unterabschnitt 01.08 Vermessungsarbeiten/Planung

**01.08.0001 Ermitteln projektbezog. Basisdaten**
*** Pauschalposition
Auf der Grundlage der übergebenen Lage- und Höhenpunkte
sind folgende topographische Objekte lage- und
höhenmäßig zu erfassen:
- terrestrische Aufnahmen der neuen Fahrbahnränder der
Auf- und Abfahrten mit Übergabe der originären
Messwerte mit einer Genauigkeit
sigma L=2 cm, sigma H=1 cm, Profilabstand 5 m.
- Schutzplanken (50m Abstand)
- Schilder.
Die Objekte sind entsprechend dem Kode 2000 der Autobahn GmbH des Bundes zu erfassen und darzustellen.
Die Abgabe der Daten erfolgt als CARD/1 Schnittstellen Dateien und als Papierplot als analoge Ausgabe.
Beim Einsatz satellitengestützter Verfahren werden die Transformationsparameter für den Datumsübergang für die Messung mit SAPOS-GPS vom AG auf Anforderung zur Verfügung gestellt.
Menge: 1,000 Psch

**01.08.0002 Festlegung der Leitlinie (Achse)**
*** Pauschalposition
Vor dem Abfräsen der bituminösen Schichten ist der vorhandene Fahrbahnrand auf der Grundlage des vorhandenen Lagefestpunktfeldes aufzumessen und zu koordinieren.
Lagegenauigkeit sigma l = +/- 2,0 cm.
Parallel zu diesem Fahrbahnrand ist die Leitlinie (Achse) im Abstand von 4 m zu definieren.
Die Stationierung erfolgt auf der Grundlage der Betriebskilometrierung.
Menge: 1,000 Psch

**01.08.0003 Tachimetrische Geländeaufnahme**
*** Pauschalposition
Aufnahme des Sandplanums nach Abfräsen der bituminösen Schichten und Lösen der Schichten ohne Bindemittel im Stationsabstand von ca. 10 m jeweils 3 Punkte pro Profil. Punktgenauigkeit sigma l= +/- 2 cm, sigma h = +/- 1 cm.
In den Übergangsbereichen am Bauanfang und am Bauende werden die vorhandenen Deckenhöhen jeweils auf einer Länge von ca. 150 m aufgenommen.
Zudem werden die Zwangspunkte der Überführungsbauwerke, Seiten- und Mittelkappen und Übergangskonstruktionen nach Lage und Höhe erfasst.
Menge: 1,000 Psch

**01.08.0004 Planung der Gradiente**
*** Pauschalposition
Auf der Grundlage der tachimetrischen Aufmessung des Sandplanums ist die neue Gradiente zu ermitteln.
Im Stationsabstand von 5 m sind die Querprofile mit der neuen Deckschicht zu ermitteln und auf Fehlstärke im gesamten Profilbereich zu untersuchen.
Gegebenenfalls ist die Lage der neuen Gradiente anzupassen.
Anschlussbereiche am Beginn und am Ende der Baustrecke und Tiefeinbaubereichen sind zu berücksichtigen.
Menge: 1,000 Psch

**01.08.0005 Berechnen und Übergabe des Deckenbuches**
*** Pauschalposition
Berechnen des Deckenbuches auf Grundlage der ermittelten Daten.
Übergabe des Deckenbuches an den AG in digitaler Form.
Menge: 1,000 Psch

#### Unterabschnitt 01.09 Demarkierung

**01.09.0001 Bestandsplan Markierung erstellen**
*** Pauschalposition
Bestandplan der vorhandenen Markierung erstellen. Vermessung bzw. topographische Aufnahme der bestehenden Markierung als Vorlage für lagemäßige Festlegung der späteren Neumarkierung.
Bestandsunterlagen anfertigen und liefern sowie
als Vorlage für neue Markierung verwenden.
Einschl.  sämtlicher Vermessungsleistungen.
Die Lage, Vermaßungen und
Stationsangaben (einschl. Streckenkilometrierung) sind
darzustellen.
Lieferung in digitaler Form(dxf-Format und
pdf-Format)
Menge: 1,000 Psch

**01.09.0002 Längsmarkierung entfernen durchg.Fb.begr.*Breite 0,15 m Folie*a.Asphaltdecksch. Deckenerneuerung*feinstfräsen Abf.d. Verw.zuf.**
StL-Nr. 2113100512411101
Längsmarkierung einschl. evtl. Sperrflächenumrandung
entfernen. Abgerechnet wird der entfernte Strich, bei
Doppelstrichen zwei Striche.
Durchgehender Strich als Fahrbahnbegrenzung.
Strichbreite = 0,15 m.
Markierungsstoffart = Folie.
Auf Asphaltdeckschicht.
Entfernen für Deckenerneuerung.
Durch Feinstfräsen.
Abfall aufnehmen und nach Wahl des AN verwerten.
Menge: 1800,000 m
Leistungsbereichkatalog: 131

**01.09.0003 Längsmarkierung entfernen durchg.Fb.begr.*Breite 0,30 m Folie*a.Asphaltdecksch. Deckenerneuerung*feinstfräsen Abf.d. Verw.zuf.**
StL-Nr. 2113100514411101
Längsmarkierung einschl. evtl. Sperrflächenumrandung
entfernen. Abgerechnet wird der entfernte Strich, bei
Doppelstrichen zwei Striche.
Durchgehender Strich als Fahrbahnbegrenzung.
Strichbreite = 0,30 m.
Markierungsstoffart = Folie.
Auf Asphaltdeckschicht.
Entfernen für Deckenerneuerung.
Durch Feinstfräsen.
Abfall aufnehmen und nach Wahl des AN verwerten.
Menge: 800,000 m
Leistungsbereichkatalog: 131

**01.09.0004 Längsmarkierung entfernen Blockmark. 1 zu 1*Breite 0,30 m Folie*a.Asphaltdecksch. Deckenerneuerung*feinstfräsen Abf.d. Verw.zuf.**
StL-Nr. 2113100544411101
Längsmarkierung einschl. evtl. Sperrflächenumrandung
entfernen. Abgerechnet wird der entfernte Strich, bei
Doppelstrichen zwei Striche.
Unterbrochener Strich; Verhältnis Strich/Lücke 1 zu 1
als Fahrbahnbegrenzung (Blockmarkierung).
Strichbreite = 0,30 m.
Markierungsstoffart = Folie.
Auf Asphaltdeckschicht.
Entfernen für Deckenerneuerung.
Durch Feinstfräsen.
Abfall aufnehmen und nach Wahl des AN verwerten.
Menge: 120,000 m
Leistungsbereichkatalog: 131

*Hinweis: Erneuerung der Auf- und Abfahrtsrampe einschl.*
Erneuerung der Auf- und Abfahrtsrampe einschl.
Kreisfahrt der AS Pewsum FR Emden; halbseitig im Wechsel (Auf- und Abfahrt).

### Abschnitt 02 AS Pewsum Grunderneuerung RF Emden

#### Unterabschnitt 02.00 Baufeld

**02.00.0001 Arbeitsstellensicherung**
*** Pauschalposition
Arbeitsstellensicherung.
Arbeitstägliches Öffnen und Schließen der
Baustellenzufahrten.
Menge: 1,000 Psch

*Hinweis: Leitbaken zur Absicherung des Baustellenverkehrs im*
Leitbaken zur Absicherung des Baustellenverkehrs im
Bereich von Anrampungen/Überfahrten.

**02.00.0002 Absp.g.,Warneinr. aufb. u. abb. Schr.bake doppels*Typ RA2**
StL-Nr. 21105405022000
Absperrgerät oder Warneinrichtung betriebsfertig aufbauen und abbauen. Vorhalten, Kontrolle, Wartung, In-
standsetzung und Betreiben werden gesondert vergütet.
Vorübergehende Verkehrssicherungsmaßnahmen durchführen.
70 v. H. des Preises werden nach betriebsfertigem Aufbau, der Rest nach Abbau vergütet.
Schraffenbake Größe 1000 x 250 mm doppelseitig.
Mit retroreflektierender Folie Klasse RA2.
Menge: 10,000 St
Leistungsbereichkatalog: 105

#### Unterabschnitt 02.01 Provisorien

**02.01.0001 Prov. Auf- u. Abfahrtsrampen herst.**
*** Pauschalposition
Provisorische Auf- und Abfahrtsrampen im
Anschlussbereich an BAB und untergeordneter Straße (L
15) aus Recyclingmaterial, Fräsmaterial oder Schotter
herstellen, dem Bauablauf anpassen und für die Bauzeit
unterhalten und betreiben.
Fahrspurbreite: Für Baustellenverkehr (auch PKW).
Befahrbar für Baustellenverkehr, PKW-Verkehr, Polizei
und Rettungskräfte.
Material nach Fertigstellung der Fahrbahn aufnehmen und
nach Wahl des AN verwerten.
Menge: 1,000 Psch

*Hinweis: Bankette im Seitenraum. Erschwernisse durch evtl.*
Bankette im Seitenraum. Erschwernisse durch Leitschutzplanken u. evtl.
vorhandene Verkehrszeichen u. Kilometertafeln sind in
den Einheitspreis einzukalkulieren.

#### Unterabschnitt 02.02 Erdarbeiten

**02.02.0001 Vegetationsfläche mähen**
Vegetationsfläche mähen.
Fläche = Böschungen, Seitenstreifen, Trennstreifen,
Mulden u.ä..
Mähbreite bis 1,50 m.
Bewuchs = Gras-Kraut-Aufwuchs, Wuchshöhe bis 50 cm.
Mähgut nach Wahl des AN verwerten.
Menge: 2150,000 m2

**02.02.0002 Vegetationsdecke bearbeiten**
StL-Nr. 21106102
Vegetationsdecke vor Oberbodenabtrag mindestens 15 cm
tief bearbeiten und so zerkleinern, dass keine Stücke
über 0,05 m2 verbleiben.
Menge: 1750,000 m2
Leistungsbereichkatalog: 106

**02.02.0003 Fahrbahnränder säubern**
Fahrbahnränder im Deckenerneuerungsbereich freilegen,
Bewuchs entfernen. Erschwernisse durch einbauten werden
nicht gesondert vergütet.
Fahrbahnränder von Graswuchs,
Sand, Erde, Staub und Schmutz in einer Breite von 0,30
m säubern.
Boden auf Bankette schieben.
Anfallendes Kehrgut nach Wahl des AN verwerten.
Menge: 1450,000 m

*Hinweis: Abtrag Splitt-Sand-Gemisch (Sand) unter vorhandener*
Abtrag Splitt-Sand-Gemisch (Sand) unter vorhandener bit. gebundener Schicht. Abtragsdicke im Mittel
ca. 15 cm.

**02.02.0004 Schicht ohne Bindemittel aufnehmen Fahrbahn*Abrechng. Abtrag**
StL-Nr. 16112008991991
Schicht ohne Bindemittel aufnehmen. Erschwernisse durch
Einbauten werden gesondert vergütet.
Schicht 'aus Baustoffgemisch für Frostschutzschichten
oder frostunempfindlichem Boden oder
frostunempfindlichem Baustoffgemisch nach Unterlagen
des AG.'

Dicke 'über 10 bis 20 cm.
Profilgerecht lösen.'

Fläche = Fahrbahn.
Baustoffgemisch 'aus natürlichen Gesteinskörnungen.
Zuordnungswert nach Ersatzbaustoffverordnung.'

Baustoff 'nach Wahl des AN verwerten.
Schadstoffbelastung des Baustoffs
nach Unterlagen des AG.'

Abgerechnet wird nach Abtragsprofilen.
Menge: 750,000 m3
Leistungsbereichkatalog: 112

**02.02.0005 Oberboden liefern und andecken*3 cm unter Fahrb. Andeck. ü.15-25cm**
StL-Nr. 211061599203
Oberboden liefern und profilgerecht andecken. Abgerechnet wird nach Auftragsprofilen.
Andeckung 'im Seitenraum, Rekultivierungsflächen.'

Einbau 3 cm unter Fahrbahnrand.
Dicke der Andeckung über 15 bis 25 cm.
Menge: 20,000 m3
Leistungsbereichkatalog: 106

**02.02.0006 Muldenprofil wiederherstellen Aushub -0,25 m3/m**
StL-Nr. 211065022900
Mulde ausräumen und profilgerecht wiederherstellen.
Mittlere Aushubmenge über 0,10 bis 0,25 m3/m.
Räumgut 'nach Wahl des AN verwerten.'
Menge: 100,000 m
Leistungsbereichkatalog: 106

**02.02.0007 Rasenansaat mit RSM herstellen*Feinplanum lock. Menge 20 g/m2**
StL-Nr. 21107202091490
Rasenansaat mit RSM herstellen. Saatgut ohne Entmischung ausbringen, einarbeiten und andrücken.
Fläche '= Bankett- und Seitenraumflächen einschl.
Mulden.'

Feinplanum feinkrümelig lockern.
Saatgutmenge = 20 g/m2.
Saatgut 'liefert der AN. Regelsaatgutmischung (RSM)
5.1.1 Parkplatzrasen.'
Menge: 1750,000 m2
Leistungsbereichkatalog: 107

**02.02.0008 Rasenansaat mit RSM herstellen*Feinplanum lock. Menge 20 g/m2**
StL-Nr. 21107202091490
Rasenansaat mit RSM herstellen. Saatgut ohne Entmischung ausbringen, einarbeiten und andrücken.
Fläche '= Bankett- und Seitenraumflächen einschl.
Mulden.'

Feinplanum feinkrümelig lockern.
Saatgutmenge = 20 g/m2.
Saatgut 'liefert der AN. Regiosaatgutmischung (RSM Regio), Ursprungsgebiet 1,
Nordwestdeutsches Tiefland.'
Menge: 2000,000 m2
Leistungsbereichkatalog: 107

*Hinweis: Hinweis zu 02.03. Für alle Asphaltfräspositionen ist der Punkt 2.7 der*
Für alle Asphaltfräspositionen ist der Punkt 2.7 der
Baubeschreibung in Hinsicht auf PAK-
und Asbestbelastung und Ring- und Kugelwert zu beachten
(Wiederverwertung siehe Punkt 2.7.2).

*Hinweis: Hinweis zu 02.03.*
Für die Fräsarbeiten ist ein negativer Einheitspreis zugelassen.

#### Unterabschnitt 02.03 Fräsarbeiten

**02.03.0001 Asphaltbefestigung trennen Anbauber. quer*schneiden Dicke ü. 18-24 cm**
StL-Nr. 211130382105
Asphaltbefestigung geradlinig trennen.
im Anbaubereich quer zur Fahrbahnachse,
Trennen durch Schneiden.
Dicke der Asphaltbefestigung über 18 bis 24 cm.
Menge: 170,000 m
Leistungsbereichkatalog: 113

*Hinweis: Negativer Einheitspreis ist zugelassen.*

**02.03.0002 Asphalt fräsen ADS*Fahrbahn**
StL-Nr. 2111300519901990
Asphalt fräsen und Fräsgut aufnehmen. Anschlusskante
geradlinig auf Frästiefe herstellen. Der Schnittlinienabstand darf maximal 15 mm betragen.
Asphaltdeckschicht.
Asphaltschicht '= Asphaltdeckschicht nach Unterlagen
des AG (Untersuchungsbefunde Dr. Moll).'

Frästiefe 'über 2,9 bis 3,2 cm, i.M. 3,1 cm, siehe
Unterlagen des AG.'

Fläche = Fahrbahn.
Breite '= Fahrbahnbreite nach Unterlagen des AG.'

Fräsasphalt 'nach Wahl des AN verwerten.
Ausbauasphalt der Verwertungsklasse A nach
Unterlagen des AG.'
Menge: 3300,000 m2
Leistungsbereichkatalog: 113

*Hinweis: Negativer Einheitspreis ist zugelassen.*

**02.03.0003 Asphalt fräsen ABS*Fahrbahn**
StL-Nr. 2111300529901990
Asphalt fräsen und Fräsgut aufnehmen. Anschlusskante
geradlinig auf Frästiefe herstellen. Der Schnittlinienabstand darf maximal 15 mm betragen.
Asphaltbinderschicht.
Asphaltschicht '= Asphaltbinderschicht nach Unterlagen
des AG (Untersuchungsbefunde Dr. Moll).'

Frästiefe 'über 6,2 bis 7,7 cm, i.M. 7,0 cm, siehe
Unterlagen des AG.'

Fläche = Fahrbahn.
Breite '= Fahrbahnbreite nach Unterlagen des AG.'

Fräsasphalt 'nach Wahl des AN verwerten.
Ausbauasphalt der Verwertungsklasse A nach
Unterlagen des AG.'
Menge: 3300,000 m2
Leistungsbereichkatalog: 113

*Hinweis: Negativer Einheitspreis ist zugelassen.*

**02.03.0004 Asphalt fräsen ATS*Fahrbahn**
StL-Nr. 2111300539901990
Asphalt fräsen und Fräsgut aufnehmen. Anschlusskante
geradlinig auf Frästiefe herstellen. Der Schnittlinienabstand darf maximal 15 mm betragen.
Asphalttragschicht.
Asphaltschicht '= Asphalttragschicht nach Unterlagen
des AG (Untersuchungsbefunde Dr. Moll).'

Frästiefe 'über 9,4 bis 16,6 cm, i.M. 13,5 cm, siehe
Unterlagen des AG.'

Fläche = Fahrbahn.
Breite '= Fahrbahnbreite nach Unterlagen des AG.'

Fräsasphalt 'nach Wahl des AN verwerten.
Ausbauasphalt der Verwertungsklasse A nach
Unterlagen des AG.'
Menge: 3300,000 m2
Leistungsbereichkatalog: 113

**02.03.0005 Abtreppung herstellen Breite 20 cm**
StL-Nr. 211139622999
Abtreppung an einer vorhandenen Asphaltbefestigung herstellen. Anfallenden Ausbauasphalt nach Wahl des AN
verwerten. Abgerechnet wird die Abtreppungslänge an der
Oberkante der Fahrbahn.
Breite der Rücknahme mindestens 20 cm.
Abtreppen 'der Asphaltdeck-, Asphaltbinder- und
Asphalttragschicht durch Fräsen bzw. Schneiden.
Sämtliche Arbeiten zur Herstellung der Abtreppungen
über alle Asphaltschichten sind einzukalkulieren.'

Dicke der Asphaltbefestigung 'ca. 4+8+14 cm.'
Menge: 170,000 m
Leistungsbereichkatalog: 113

**02.03.0006 Erschwerniszulage beim Fräsen**
Erschwernis infolge Geotextilgitter.
Abgerechnet wird die Fläche des eingebundenen Gitters.
Erschwernis beim Fräsen.
Asphaltdeck- und Asphaltbinderschicht.
Einbauten 'Geotextilgitter'.
Menge: 3300,000 m2

*Hinweis: Hinweis zur OZ. 02.04.*
Die Demontage und Erneuerung der wegweisenden Beschilderung wird in einem gesonderten Fachlos vergeben.

#### Unterabschnitt 02.04 Abbruch Verkehrsanlagen

**02.04.0001 Bordstein aufnehmen. Tiefbord Beton*Fund. b. 10/R-St.**
StL-Nr. 21115031240900
Bordstein aufnehmen.
Bordstein = Tiefbordstein aus Beton, Höhe bis 30 cm.
Fundament aus Beton, bis 10 cm dick, und Rückenstütze
aus Beton aufbrechen.
Aufbruchgut 'und sämtliche Steine nach Wahl des AN
verwerten.
Erforderliche Erdarbeiten ausführen.'
Menge: 20,000 m
Leistungsbereichkatalog: 115

**02.04.0002 Bordstein aufnehmen. Flachbord Bet 25*Fund.ü10-20/R-St.**
StL-Nr. 21115031450900
Bordstein aufnehmen.
Bordstein = Flachbordstein aus Beton, ca. 20/25 bis
30/25 cm.
Fundament aus Beton, über 10 bis 20 cm dick, und
Rückenstütze aus Beton aufbrechen.
Aufbruchgut 'und sämtliche Steine nach Wahl des AN
verwerten.
Erforderliche Erdarbeiten ausführen.'
Menge: 55,000 m
Leistungsbereichkatalog: 115

**02.04.0003 Streifen/Rinne aus Betonst. aufn. Fugenmörtel*Fund.bet. ü.10-20 Verwertung AN**
StL-Nr. 21115036991201
Streifen oder Rinne mit Pflastersteinen aus Beton aufnehmen. Aufbruch der Tragschicht wird gesondert
vergütet.
Pflasterstein 'aus Beton, ca. 14 cm dick, Größe bis 16
x 24 cm.'

Breite des Streifens/der Rinne '=
2 Reihen, Breite über 30 bis 35 cm.'

Mit Fugenfüllung aus hydraulisch gebundenem Fu-
genmörtel.
Fundament aus Beton/Mörtel, über 10 bis 20 cm dick,
aufbrechen.
Steine und Aufbruchgut nach Wahl des AN verwerten.
Menge: 55,000 m
Leistungsbereichkatalog: 115

*Hinweis: Verkehrsinsel*

**02.04.0004 Pflasterd.m.Betonpfl.-steinen aufn. 10 cm dick*ungeb. Fugenmat. ungeb. Bettung*Verwertung AN**
StL-Nr. 21115011311100
Pflasterdecke mit Pflastersteinen aus Beton aufnehmen.
Aufnehmen der Tragschicht wird gesondert vergütet.
Pflasterstein ca. 10 cm dick.
Mit Fugenfüllung aus ungebundenem Fugenmaterial.
Bettung aus ungebundenem Bettungsmaterial.
Steine und übriges Aufbruchgut nach Wahl des AN verwerten.
Menge: 60,000 m2
Leistungsbereichkatalog: 115

*Hinweis: Siehe Untersuchungsbefund Nr. 0216/45b/23 (Dr. Moll).*

**02.04.0005 Tragschicht m. hydr. Bindem. aufn.*erschütterungsarm Ausb. Verw. zuf.**
StL-Nr. 21114030999101
Tragschicht mit hydraulischem Bindemittel aufnehmen.
Fläche '= Gesamtfläche Fahrbahn einschl. Randstreifen
und Zwickel.'

Tragschicht '= hydraulisch gebundene Schicht (HGS).'

Ausbautiefe 'über 12,50 bis 22,50 cm, i.M. 13,36 cm nach
Unterlagen des AG (Untersuchungsbefunde Dr. Moll).'

Aufnahme erschütterungsarm.
Ausbaustoffe nach Wahl des AN verwerten.
Angaben zu den umweltrelevanten Merkmalen nach Unterlagen des AG.
Menge: 3600,000 m2
Leistungsbereichkatalog: 114

#### Unterabschnitt 02.05 Schichten ohne Bindemittel

*Hinweis: Planum für Einbau Schottertragschicht in Fahrbahn auf*
Planum für Einbau Schottertragschicht in Fahrbahn auf
vorh. Frostschutzschicht herstellen und nachverdichten.

**02.05.0001 Unterlage profilieren SfM*Unebenh. max.2 cm**
StL-Nr. 161120182001
Unterlage für Schicht ohne Bindemittel auf Sollhöhe
nach Unterlagen des AG profilieren und verdichten. Liefern von Baustoff bzw. Entfernen von überschüssigem
Baustoff wird gesondert vergütet. Erschwernisse durch
Einbauten werden gesondert vergütet.
Unterlage = Schicht aus frostunempfindlichem Baustoffgemisch.
Unebenheit innerhalb einer 4,00 m langen Messstrecke
höchstens 2 cm in Längs- und Querrichtung.
Menge: 3500,000 m2
Leistungsbereichkatalog: 112

*Hinweis: Es ist der Punkt 3.12.3 der Baubeschreibung zum*
Es ist der Punkt 3.12.3 der Baubeschreibung zum
Nachweis des Verfomungsmodules gem. Methode M2 ZTV
E-StB zu berücksichtigen.

**02.05.0002 Schottertragschicht herstellen Bk1,0 bis Bk100*Dicke 25 cm**
StL-Nr. 16112219199300
Schottertragschicht herstellen.
In Verkehrsflächen der Belastungsklassen Bk1,0 bis
Bk100.
Baustoffgemisch '0/32 gem. ZTV SoB-StB.'

Verdichtungsgrad/Verformungsmodul '= Mindestwert EV2
auf der Oberfläche 150 MPa.'

Einbaudicke = 25 cm.
Menge: 3500,000 m2
Leistungsbereichkatalog: 112

**02.05.0003 Baustoff liefern und einbauen Planum gesondert*Abrechng. Auftrag**
StL-Nr. 21106242909201
Geeigneten Baustoff liefern, profilgerecht einbauen und
verdichten.
Baustoff '= frostunempfindlicher Boden bzw.
frostunempfindliches Baustoffgemisch (Sand).'

Einbaustelle '= Vertiefungen, die durch Aushub ungeeigneten Bodens und Abbruch HGS entstanden sind. Einbau einschichtig.
Einbaudicke = 15 cm.
Flächen vorbereiten und Planum herstellen.'

Das Herstellen des Planums wird gesondert vergütet.
Abgerechnet wird nach Auftragsprofilen.
Menge: 750,000 m3
Leistungsbereichkatalog: 106

*Hinweis: Hinweis zur OZ. 02.06.*
Die Lieferung des Asphaltmischgutes und die Ausführung der Asphaltschichten erfolgt temperaturabgesenkt (TA-Asphalt). Asphaltmischgut nur unter Verwendung von Bitumen-Fertigprodukten, Verwendung von Zusätzen zur Temperaturabsenkung aus der aktuellen "BASt-Erfahrungssammlung TA" oder Schaumbitumentechnologie gemäß ARS 13/2025 BMV.

#### Unterabschnitt 02.06 Asphaltbauweisen

**02.06.0001 Asphalttragsch. aus AC 32 TS herst. Bk32*Dicke 14 cm mit Beschicker**
StL-Nr. 23113108239001
Asphalttragschicht aus Asphalttragschichtmischgut
AC 32 T S herstellen. Anlieferung des Asphaltmischguts
in thermoisolierten Transportbehältern.
In Verkehrsflächen der Belastungsklasse Bk32.
Einbaudicke = 14 cm.
Bindemittel 'resultierend = [30/45 // 35/50 VL]'

Einbau mit Beschicker.
Menge: 3500,000 m2
Leistungsbereichkatalog: 113

**02.06.0002 Bitumenemulsion aufsprühen Bk100-Bk3,2 Rampenspritzgerät*C60BP4-S*vor A.bindersch.**
StL-Nr. 21113063191192
Bitumenemulsion zur Herstellung des Schichtenverbundes
aufsprühen.
Auf Verkehrsflächen der Belastungsklassen Bk100 bis
Bk3,2.
Unterlage '= Asphaltbefestigung, frisch. Unterlage
sauberhalten bzw. reinigen ist einzukalkulieren und
wird nicht gesondert vergütet.'

Mit Rampenspritzgerät.
Bindemittel = C60BP4-S.
Bindemittelmenge 'über 250 bis 350 g/m2.'

Vor Einbau Asphaltbinderschicht.
Menge: 3500,000 m2
Leistungsbereichkatalog: 113

**02.06.0003 Asphaltbindersch.AC 22 B S SG herst Bk32*Dicke 8 cm Kategorie C 95/1*Kalk.füller CC 70 m. Besch.**
StL-Nr. 2311323921921001
Asphaltbinderschicht aus Asphaltbinder AC 22 B S SG
nach Unterlagen des AG herstellen. Anlieferung des
Asphaltmischguts in thermoisolierten
Transportbehältern.
In Verkehrsflächen der Belastungsklasse Bk32.
Einbaudicke = 8 cm.
Bindemittel 'resultierend = [10/40-65 A // PmB 10/25 VL].'

Grobe Gesteinskörnung = Kategorie C 95/1.
Fremdfüller = Kalksteinfüller Kategorie CC 70.
Einbau mit Beschicker.
Menge: 3500,000 m2
Leistungsbereichkatalog: 113

**02.06.0004 Bitumenemulsion aufsprühen Bk100-Bk3,2 Rampenspritzgerät*C60BP4-S*vor A.deckschicht**
StL-Nr. 21113063191193
Bitumenemulsion zur Herstellung des Schichtenverbundes
aufsprühen.
Auf Verkehrsflächen der Belastungsklassen Bk100 bis
Bk3,2.
Unterlage '= Asphaltbefestigung, frisch. Unterlage
sauberhalten bzw. reinigen ist einzukalkulieren und
wird nicht gesondert vergütet.'

Mit Rampenspritzgerät.
Bindemittel = C60BP4-S.
Bindemittelmenge 'über 150 bis 250 g/m2.'

Vor Einbau Asphaltdeckschicht.
Menge: 3500,000 m2
Leistungsbereichkatalog: 113

**02.06.0005 Asphaltdecksch. aus SMA 11 S herst. Bk32*Dicke 4 cm mit Beschicker**
StL-Nr. 2311340821900001
Asphaltdeckschicht aus Splittmastixasphalt SMA 11 S
herstellen. Anlieferung des Asphaltmischguts in
thermoisolierten Transportbehältern.
In Verkehrsflächen der Belastungsklasse Bk32.
Einbaudicke = 4 cm.
Bindemittel 'resultierend = [25/55-55 A // PmB 25/45 VL].'

Einbau mit Beschicker.
Menge: 3500,000 m2
Leistungsbereichkatalog: 113

**02.06.0006 Abstumpfungsmaßnahme durchführen LFK 1/3*Gestein wie Decke Menge 1 kg/m2*maschinell**
StL-Nr. 211139521111
Abstumpfungsmaßnahme zur Erhöhung der Anfangsgriffigkeit durch gleichmäßiges Aufbringen und Einwalzen von
Abstreukörnung durchführen. Nicht gebundene Abstreukörnung aufnehmen und nach Wahl des AN verwerten.
Abstreukörnung = Lieferkörnung 1/3.
Aus Gestein wie grobe Gesteinskörnung in Asphaltdeckschicht.
Abstreumenge = 1 kg/m2.
Maschinell abstreuen.
Menge: 3500,000 m2
Leistungsbereichkatalog: 113

**02.06.0007 Erschwernis infolge Einfassungen*A.decks+A.bind.**
StL-Nr. 211130839399
Erschwernis infolge Einfassungen, Borden und Fahrbahnübergängen.
Erschwernis beim 'Aufsprühen von Bitumenemulsionen
sowie Herstellen von Asphaltschichten.'

Asphaltdeck- und Asphaltbinderschicht.
Einbauten '= Einfassungen, Rinnen- und
Bordsteinanlagen, Pflaster- und Betonflächen.'
Menge: 100,000 m
Leistungsbereichkatalog: 113

**02.06.0008 Naht in Asphaltschicht herst. Naht ABS*PmB heiß**
StL-Nr. 21113907299199
Naht in Asphaltschicht herstellen.
Naht in Asphaltbinderschicht.
Naht '= Längs- und Quernaht in Anschlüssen/Aufweitungen
in Einzellängen.'

Herstellung der Nahtflanke 'durch Kantenandrückrolle
bzw. Trennscheibe oder Fräse. Das Herstellen der
Nahtflanke ist mit einzukalkulieren und wird nicht
gesondert vergütet.'

Heiß aufzubringendes Polymermodifiziertes Bitumen auf
die Nahtflanke volldeckend auftragen oder anspritzen,
Menge 50 g/m je cm Schichtdicke.
Dicke der Schicht 'ca. 8 cm.'
Menge: 150,000 m
Leistungsbereichkatalog: 113

**02.06.0009 Naht in Asphaltschicht herst. Naht ADS*PmB heiß**
StL-Nr. 21113907199199
Naht in Asphaltschicht herstellen.
Naht in Asphaltdeckschicht.
Naht '= Längs- und Quernaht in Anschlüssen/Aufweitungen
in Einzellängen.'

Herstellung der Nahtflanke 'durch Kantenandrückrolle
bzw. Trennscheibe oder Fräse. Das Herstellen der
Nahtflanke ist mit einzukalkulieren und wird nicht
gesondert vergütet.'

Heiß aufzubringendes Polymermodifiziertes Bitumen auf
die Nahtflanke volldeckend auftragen oder anspritzen,
Menge 50 g/m je cm Schichtdicke.
Dicke der Schicht 'ca. 4 cm.'
Menge: 150,000 m
Leistungsbereichkatalog: 113

*Hinweis: Anschlüsse an vorh. Asphaltbefestigung in Einzellängen.*

**02.06.0010 Anschluss a. Fuge m. Fugenm. herst. Querfuge Tiefe 40 mm*Breite 15 mm Fugenmasse N2**
StL-Nr. 2111391229063001
Anschluss als Fuge mit Fugenmasse herstellen.
Querfuge.
In 'der Asphaltdeckschicht ausbilden. Fugenspalt durch
Schneiden/Fräsen herstellen und säubern. Anfallende
Ausbaustoffe nach Wahl des AN verwerten.'

Fugenspalttiefe = 40 mm.
Fugenspaltbreite = 15 mm.
Mit heiß verarbeitbarer Fugenmasse Typ N2, einschließlich zugehörigem und zuvor aufgetragenem Voranstrichmittel.
Menge: 150,000 m
Leistungsbereichkatalog: 113

**02.06.0011 Anschluss a. Fuge m. Fugenm. herst. Tiefe 40 mm*Breite 20 mm Fugenmasse N2**
StL-Nr. 2111391299064001
Anschluss als Fuge mit Fugenmasse herstellen.
Fuge '= Längsfuge zwischen Fahrbahn und
Pflastereinfassungen (Mulden- und Rinnenpflaster)
herstellen.'

In 'der Asphaltdeckschicht ausbilden. Fugenspalt durch
Schneiden/Fräsen herstellen und säubern. Anfallende
Ausbaustoffe nach Wahl des AN verwerten.'

Fugenspalttiefe = 40 mm.
Fugenspaltbreite = 20 mm.
Mit heiß verarbeitbarer Fugenmasse Typ N2, einschließlich zugehörigem und zuvor aufgetragenem Voranstrichmittel.
Menge: 20,000 m
Leistungsbereichkatalog: 113

**02.06.0012 Randabdichtung herstellen Abd. 25/55-55 A*zwei Arbeitsgänge über 22-30 cm**
StL-Nr. 211139220127
Flankenfläche des hochliegenden Randes der Asphaltschichten abdichten.
Abdichtung mit 25/55-55 A.
Herstellung in zwei Arbeitsgängen. Zusätzlich je Ausführungsgang auf der horizontalen Fläche zwischen je
zwei Schichten in 10 cm Breite Bindemittel in einer
Menge von mindestens 150 g/m auftragen.
Dicke der abzudichtenden Asphaltbefestigung über 22 bis
30 cm.
Menge: 500,000 m
Leistungsbereichkatalog: 113

#### Unterabschnitt 02.07 Pflaster, Platten, Borde

*Hinweis: Herstellung Verkehrsinsel in AS Pewsum*
Herstellung Verkehrsinsel in AS Pewsum nach
Angaben des AG.

**02.07.0001 Klebebordsteine setzen**
Klebebordsteine aus Beton setzen.
Bordstein FB 200 x 120 (F10).
Vorsatzschicht mit Weißzement und Weißpigment.
Einlegen von Dichtstreifen je Bordsteinstoß.
Bordstein auf Asphaltdeckschicht gem. Herstellerangaben
verkleben und zusätzlich verankern.
Menge: 50,000 m
Leistungsbereichkatalog: 115

**02.07.0002 Klebebordstein Kurvenstein (Zul.)**
Klebebordstein als Kurvenstein herstellen.
Kurvenstein, Außenbogen, Halbmesser bis 2,00 m.
Vergütet wird der Mehraufwand gegenüber der
Herstellung der angegebenen Position als Zulage.
Zulage zu OZ 06.07.0006.
Menge: 10,000 m

**02.07.0003 Bordstein trennen*BSt.nassschneiden**
StL-Nr. 211153269199
Bordstein auf Passmaß trennen.
Bordstein '= Flachbord-Klebebordstein F10.'

Bordstein trennen durch Nassschneiden.
Bordstein 'quer und auf Gehrung trennen.'
Menge: 5,000 St
Leistungsbereichkatalog: 115

**02.07.0004 Pflasterd. geb.Bauw. Betonst.herst. St.100/200/80*Haftvermittler*Läuferverband**
StL-Nr. 2111510699599191
Pflasterdecke in gebundener Bauweise mit Pflastersteinen aus Beton mit Vorsatzbeton herstellen.
Oberfläche der Pflastersteine, Trassierung der Pflasterdecke und Verlegung der Pflastersteine in Kurvenbereichen nach Unterlagen des AG.
Haftzugfestigkeit zwischen Pflasterstein und Bettung
sowie zwischen Pflasterstein und Fugenfüllung im fertigen Zustand mind. 0,6 MPa im Einzelwert.
In Flächen '= Auspflasterung Verkehrsinseln (geklebt).
Nutzfläche = ungefärbt.'

Einzelflächen 'bis 30 m2.'

Format für Rastermaß = 100/200/80 mm.
Fase 'max. 2/2 mm (ohne Fase).'

Bettung aus 'aus Beton C 12/15, ca. 8 cm dick, bis auf
Asphaltdeckschicht liefern und herstellen.'

Haftvermittler zwischen Bettung und Pflaster einbauen.
Fuge 'mit einem Werktrockenmörtel mit hohem
Frost-Tausalzwiderstand und einer Druckfestigkeit von
min. 40 N/mm2 gem. M FP verfüllen.'

Steine im Läuferverband verlegen.
Menge: 45,000 m2
Leistungsbereichkatalog: 115

**02.07.0005 Pflastersteine zuarbeiten*aus Beton Dicke ü. 8-10 cm**
StL-Nr. 211151959102
Pflastersteine auf Passmaß trennen und Pflastersteine
an Kanten und Einfassungen oder an Aussparungen und
Einbauten über 1,00 m2 Einzelgröße zuarbeiten, nassschneiden oder behauen.
Das Zuarbeiten, Nassschneiden oder Behauen der Pflastersteine an Aussparungen und Einbauten bis zu 1,00 m2
Einzelgröße wird gesondert vergütet.
Pflastersteine 'trennen durch Nassschneiden.'

Art = Pflastersteine aus Beton.
Dicke über 8 bis 10 cm.
Menge: 60,000 m
Leistungsbereichkatalog: 115

*Hinweis: Anschlussbereich an K241 nach Angabe des AG.*

#### Unterabschnitt 02.08 Vermessungsarbeiten/Planung

**02.08.0001 Ermitteln projektbezog. Basisdaten**
*** Pauschalposition
Auf der Grundlage der übergebenen Lage- und Höhenpunkte
sind folgende topographische Objekte lage- und
höhenmäßig zu erfassen:
- terrestrische Aufnahmen der neuen Fahrbahnränder der
Auf- und Abfahrten mit Übergabe der originären
Messwerte mit einer Genauigkeit
sigma L=2 cm, sigma H=1 cm, Profilabstand 5 m.
- Schutzplanken (50m Abstand)
- Schilder.
Die Objekte sind entsprechend dem Kode 2000 der Autobahn GmbH des Bundes zu erfassen und darzustellen.
Die Abgabe der Daten erfolgt als CARD/1 Schnittstellen Dateien und als Papierplot als analoge Ausgabe.
Beim Einsatz satellitengestützter Verfahren werden die Transformationsparameter für den Datumsübergang für die Messung mit SAPOS-GPS vom AG auf Anforderung zur Verfügung gestellt.
Menge: 1,000 Psch

**02.08.0002 Festlegung der Leitlinie (Achse)**
*** Pauschalposition
Vor dem Abfräsen der bituminösen Schichten ist der vorhandene Fahrbahnrand auf der Grundlage des vorhandenen Lagefestpunktfeldes aufzumessen und zu koordinieren.
Lagegenauigkeit sigma l = +/- 2,0 cm.
Parallel zu diesem Fahrbahnrand ist die Leitlinie (Achse) im Abstand von 4 m zu definieren.
Die Stationierung erfolgt auf der Grundlage der Betriebskilometrierung.
Menge: 1,000 Psch

**02.08.0003 Tachimetrische Geländeaufnahme**
*** Pauschalposition
Aufnahme des Sandplanums nach Abfräsen der bituminösen Schichten und Lösen der Schichten ohne Bindemittel im Stationsabstand von ca. 10 m jeweils 3 Punkte pro Profil. Punktgenauigkeit sigma l= +/- 2 cm, sigma h = +/- 1 cm.
In den Übergangsbereichen am Bauanfang und am Bauende werden die vorhandenen Deckenhöhen jeweils auf einer Länge von ca. 150 m aufgenommen.
Zudem werden die Zwangspunkte der Überführungsbauwerke, Seiten- und Mittelkappen und Übergangskonstruktionen nach Lage und Höhe erfasst.
Menge: 1,000 Psch

**02.08.0004 Planung der Gradiente**
*** Pauschalposition
Auf der Grundlage der tachimetrischen Aufmessung des Sandplanums ist die neue Gradiente zu ermitteln.
Im Stationsabstand von 5 m sind die Querprofile mit der neuen Deckschicht zu ermitteln und auf Fehlstärke im gesamten Profilbereich zu untersuchen.
Gegebenenfalls ist die Lage der neuen Gradiente anzupassen.
Anschlussbereiche am Beginn und am Ende der Baustrecke und Tiefeinbaubereichen sind zu berücksichtigen.
Menge: 1,000 Psch

**02.08.0005 Berechnen und Übergabe des Deckenbuches**
*** Pauschalposition
Berechnen des Deckenbuches auf Grundlage der ermittelten Daten.
Übergabe des Deckenbuches an den AG in digitaler Form.
Menge: 1,000 Psch

#### Unterabschnitt 02.09 Demarkierung

**02.09.0001 Bestandsplan Markierung erstellen**
*** Pauschalposition
Bestandplan der vorhandenen Markierung erstellen. Vermessung bzw. topographische Aufnahme der bestehenden Markierung als Vorlage für lagemäßige Festlegung der späteren Neumarkierung.
Bestandsunterlagen anfertigen und liefern sowie
als Vorlage für neue Markierung verwenden.
Einschl.  sämtlicher Vermessungsleistungen.
Die Lage, Vermaßungen und
Stationsangaben (einschl. Streckenkilometrierung) sind
darzustellen.
Lieferung in digitaler Form(dxf-Format und
pdf-Format)
Menge: 1,000 Psch

**02.09.0002 Längsmarkierung entfernen durchg.Fb.begr.*Breite 0,15 m Folie*a.Asphaltdecksch. Deckenerneuerung*feinstfräsen Abf.d. Verw.zuf.**
StL-Nr. 2113100512411101
Längsmarkierung einschl. evtl. Sperrflächenumrandung
entfernen. Abgerechnet wird der entfernte Strich, bei
Doppelstrichen zwei Striche.
Durchgehender Strich als Fahrbahnbegrenzung.
Strichbreite = 0,15 m.
Markierungsstoffart = Folie.
Auf Asphaltdeckschicht.
Entfernen für Deckenerneuerung.
Durch Feinstfräsen.
Abfall aufnehmen und nach Wahl des AN verwerten.
Menge: 1800,000 m
Leistungsbereichkatalog: 131

**02.09.0003 Längsmarkierung entfernen durchg.Fb.begr.*Breite 0,30 m Folie*a.Asphaltdecksch. Deckenerneuerung*feinstfräsen Abf.d. Verw.zuf.**
StL-Nr. 2113100514411101
Längsmarkierung einschl. evtl. Sperrflächenumrandung
entfernen. Abgerechnet wird der entfernte Strich, bei
Doppelstrichen zwei Striche.
Durchgehender Strich als Fahrbahnbegrenzung.
Strichbreite = 0,30 m.
Markierungsstoffart = Folie.
Auf Asphaltdeckschicht.
Entfernen für Deckenerneuerung.
Durch Feinstfräsen.
Abfall aufnehmen und nach Wahl des AN verwerten.
Menge: 800,000 m
Leistungsbereichkatalog: 131

**02.09.0004 Längsmarkierung entfernen Blockmark. 1 zu 1*Breite 0,30 m Folie*a.Asphaltdecksch. Deckenerneuerung*feinstfräsen Abf.d. Verw.zuf.**
StL-Nr. 2113100544411101
Längsmarkierung einschl. evtl. Sperrflächenumrandung
entfernen. Abgerechnet wird der entfernte Strich, bei
Doppelstrichen zwei Striche.
Unterbrochener Strich; Verhältnis Strich/Lücke 1 zu 1
als Fahrbahnbegrenzung (Blockmarkierung).
Strichbreite = 0,30 m.
Markierungsstoffart = Folie.
Auf Asphaltdeckschicht.
Entfernen für Deckenerneuerung.
Durch Feinstfräsen.
Abfall aufnehmen und nach Wahl des AN verwerten.
Menge: 120,000 m
Leistungsbereichkatalog: 131

*Hinweis: Hinweis VKS Hauptstrecke*
Die Sperrung der Hauptstrecke besteht aus mehreren Phasen für beide RF.
Die Verkehrssicherung wird in einem gesonderten Fachlos vergeben und kann der Baubeschreibung entnommen werden.

### Abschnitt 03 Hauptstrecke Riepe - Emden-Ost beide RF

#### Unterabschnitt 03.00 Baufeldfreimachung

**03.00.0001 Vegetationsfläche mähen**
Vegetationsfläche mähen.
Fläche = Böschungen, Seitenstreifen, Trennstreifen,
Mulden u.ä..
Mähbreite bis 0,75 m.
Bewuchs = Gras-Kraut-Aufwuchs, Wuchshöhe bis 50 cm.
Mähgut der Verwertung oder Beseitigung nach Wahl des AN
zuführen.
Menge: 8600,000 m2

*Hinweis: Kanten im Mittelstreifen und Fahrbahnrand*

**03.00.0002 Fahrbahnkante freischieben**
Fahrbahnkante vom Bewuchs befreien
Menge: 10000,000 m

*Hinweis: Die Zerkleinerung erfolgt mit handgeführter Fräse*

**03.00.0003 Vegetationsdecke bearbeiten**
StL-Nr. 18106102
Vegetationsdecke vor Oberbodenabtrag mindestens 15 cm
tief bearbeiten und so zerkleinern, dass keine Stücke
über 0,05 m2 verbleiben.
Menge: 8600,000 m2
Leistungsbereichkatalog: 106

**03.00.0004 Fahrbahnrand seitlich freilegen**
Fahrbahnrand seitlich in einer Breite von ca. 50 cm und
einer Tiefe von ca. 15 cm freilegen und wieder
andecken.
Asphaltrand vor dem Fräsen mit geeigneten Mitteln
säubern.
Anfallenden Boden seitlich lagern und zum Andecken der
neuen Fahrbahnränder wiederverwenden.
Nach Fertigstellung der Asphaltarbeiten Rasenansaat
herstellen.
Saatgut liefert der AN.
Regelsaatgutmischung (RSM) 5.1.1 Parkplatzrasen.
Saatgut ohne Entmischung ausbringen, einarbeiten und
andrücken.
Feinplanum feinkrümelig lockern.
Saatgutmenge = 20 g/m2.
Saatgut stellt der AG.
Die befestigten Stellen werden abgezogen.
Menge: 10000,000 m

#### Unterabschnitt 03.01 Demarkierung

**03.01.0001 Längsmarkierung entfernen durchg.Fb.begr.*Breite 0,15 m*a.Asphaltdecksch. Deckenerneuerung*Abf.d. Verw.zuf.**
StL-Nr. 1813100512911001
Längsmarkierung einschl. evtl. Sperrflächenumrandung
entfernen. Abgerechnet wird der entfernte Strich, bei
Doppelstrichen zwei Striche.
Durchgehender Strich als Fahrbahnbegrenzung.
Strichbreite = 0,15 m.
Markierungsstoffart '= sonstiger spritzbarer
Markierungsstoff mit Agglomeratmarkierung.'

Auf Asphaltdeckschicht.
Entfernen für Deckenerneuerung.
Abfall aufnehmen und der Verwertung nach Wahl des AN
zuführen.
Menge: 22200,000 m
Leistungsbereichkatalog: 131

**03.01.0002 Längsmarkierung entfernen*Breite 0,15 m*a.Asphaltdecksch. Deckenerneuerung*Abf.d. Verw.zuf.**
StL-Nr. 1813100592911001
Längsmarkierung einschl. evtl. Sperrflächenumrandung
entfernen. Abgerechnet wird der entfernte Strich, bei
Doppelstrichen zwei Striche.
Markierung '= Unterbrochener Strich; Verhältnis
Strich/Lücke 1 zu 2 bzw. 1 zu 1 als Leitlinie.'

Strichbreite = 0,15 m.
Markierungsstoffart '= sonstiger spritzbarer
Markierungsstoff mit Agglomeratmarkierung.'

Auf Asphaltdeckschicht.
Entfernen für Deckenerneuerung.
Abfall aufnehmen und der Verwertung nach Wahl des AN
zuführen.
Menge: 4750,000 m
Leistungsbereichkatalog: 131

**03.01.0003 Längsmarkierung entfernen durchg.Fstr.begr.*Breite 0,30 m*a.Asphaltdecksch. Deckenerneuerung*Abf.d. Verw.zuf.**
StL-Nr. 1813100524911001
Längsmarkierung einschl. evtl. Sperrflächenumrandung
entfernen. Abgerechnet wird der entfernte Strich, bei
Doppelstrichen zwei Striche.
Durchgehender Strich als Fahrstreifenbegrenzung.
Strichbreite = 0,30 m.
Markierungsstoffart '= sonstiger spritzbarer
Markierungsstoff mit Agglomeratmarkierung.'

Auf Asphaltdeckschicht.
Entfernen für Deckenerneuerung.
Abfall aufnehmen und der Verwertung nach Wahl des AN
zuführen.
Menge: 17500,000 m
Leistungsbereichkatalog: 131

**03.01.0004 Längsmarkierung entfernen Blockmark. 1 zu 1*Breite 0,30 m sonst. Markierung*a.Asphaltdecksch. Deckenerneuerung*Abf.d. Verw.zuf.**
StL-Nr. 1813100544211001
Längsmarkierung einschl. evtl. Sperrflächenumrandung
entfernen. Abgerechnet wird der entfernte Strich, bei
Doppelstrichen zwei Striche.
Unterbrochener Strich; Verhältnis Strich/Lücke 1 zu 1
als Fahrbahnbegrenzung (Blockmarkierung).
Strichbreite = 0,30 m.
Markierungsstoffart = sonstiger spritzbarer Markierungsstoff.
Auf Asphaltdeckschicht.
Entfernen für Deckenerneuerung.
Abfall aufnehmen und der Verwertung nach Wahl des AN
zuführen.
Menge: 1500,000 m
Leistungsbereichkatalog: 131

**03.01.0005 Sonstige Markierung entfernen Sperrfläche*Breite 0,50 m sonst. Markierung*a.Asphaltdecksch. Deckenerneuerung*Abf.d. Verw.zuf.**
StL-Nr. 1813101025211001
Sonstige Markierung wie Quermarkierung, Schrägstrich
der Sperrfläche oder Parkmarkierung entfernen. Abgerechnet wird der entfernte Strich.
Schrägstrich der Sperrfläche.
Strichbreite = 0,50 m.
Markierungsstoffart = sonstiger spritzbarer Markierungsstoff.
Auf Asphaltdeckschicht.
Entfernen für Deckenerneuerung.
Abfall aufnehmen und der Verwertung nach Wahl des AN
zuführen.
Menge: 1000,000 m
Leistungsbereichkatalog: 131

**03.01.0006 Markierungszeichen entfernen sonst.Markierung*a.Asphaltdecksch. Deckenerneuerung*Abf.d. Verw.zuf.**
StL-Nr. 21131015211001
Markierungszeichen entfernen. Abgerechnet wird die entfernte markierte Fläche. Bei Pfeil, Buchstabe, Ziffer,
Verkehrsschild und Piktogramm ergibt sich die Fläche
aus dem kleinsten umschließenden Rechteck.
Markierungsstoffart = sonstiger spritzbarer Markierungsstoff.
Auf Asphaltdeckschicht.
Entfernen für Deckenerneuerung.
Abfall aufnehmen und nach Wahl des AN verwerten.
Menge: 120,000 m2
Leistungsbereichkatalog: 131

*Hinweis: Für die Fräsarbeiten ist ein negativer Einheitspreis*
Für die Fräsarbeiten ist ein negativer Einheitspreis
zugelassen. Wiederverwertung siehe Baubeschreibung
Pkt.2.7.2.

#### Unterabschnitt 03.02 Fräsarbeiten

**03.02.0001 Asphalt fräsen ADS*Splittmastixasph.*Fahrbahn Breite über 200cm*Fräsasph. verw.**
StL-Nr. 1911300513901610
Asphalt fräsen und Fräsgut aufnehmen. Anschlusskante
geradlinig auf Frästiefe herstellen. Der Schnittlinienabstand darf maximal 15 mm betragen.
Asphaltdeckschicht.
Asphaltdeckschicht = Splittmastixasphalt.
Frästiefe '= 4 cm.'

Fläche = Fahrbahn.
Breite der Fläche über 200 cm.
Fräsasphalt der Verwertung nach Wahl des AN zuführen.
Menge: 166000,000 m2
Leistungsbereichkatalog: 113

**03.02.0002 Asphalt fräsen ADS*Splittmastixasph.*Bauwerk mit Kappe Fahrbahn*Breite über 200cm Fräsasph. verw.**
StL-Nr. 1911300513921610
Asphalt fräsen und Fräsgut aufnehmen. Anschlusskante
geradlinig auf Frästiefe herstellen. Der Schnittlinienabstand darf maximal 15 mm betragen.
Asphaltdeckschicht.
Asphaltdeckschicht = Splittmastixasphalt.
Frästiefe 'über 3,5 bis 4,5 cm.'

Auf Bauwerk mit Erschwernissen infolge Arbeiten bis an
Kappen oder Fugen.
Fläche = Fahrbahn.
Breite der Fläche über 200 cm.
Fräsasphalt der Verwertung nach Wahl des AN zuführen.
Menge: 2000,000 m2
Leistungsbereichkatalog: 113

**03.02.0003 Asphalt fräsen ABS Fahrbahn*Breite über 200cm Fräsasph. verw.*Unebenheit 4 mm**
StL-Nr. 1911300520901611
Asphalt fräsen und Fräsgut aufnehmen. Anschlusskante
geradlinig auf Frästiefe herstellen. Der Schnittlinienabstand darf maximal 15 mm betragen.
Asphaltbinderschicht.
Frästiefe '= 8 cm.'

Fläche = Fahrbahn.
Breite der Fläche über 200 cm.
Fräsasphalt der Verwertung nach Wahl des AN zuführen.
Unebenheiten der gefrästen Fläche höchstens 4 mm innerhalb einer 4,00 m langen Messstrecke in Längs- und
Querrichtung.
Menge: 147000,000 m2
Leistungsbereichkatalog: 113

*Hinweis: in Schadstellen*

**03.02.0004 Asphalt fräsen ATS Fahrbahn*Breite über 200cm Fräsasph. verw.*Unebenheit 4 mm**
StL-Nr. 1911300530901611
Asphalt fräsen und Fräsgut aufnehmen. Anschlusskante
geradlinig auf Frästiefe herstellen. Der Schnittlinienabstand darf maximal 15 mm betragen.
Asphalttragschicht.
Frästiefe '4,00 - 8,00 cm'

Fläche = Fahrbahn.
Breite der Fläche über 200 cm.
Fräsasphalt der Verwertung nach Wahl des AN zuführen.
Unebenheiten der gefrästen Fläche höchstens 4 mm innerhalb einer 4,00 m langen Messstrecke in Längs- und
Querrichtung.
Menge: 5000,000 m2
Leistungsbereichkatalog: 113

*Hinweis: in Schadstellen*

**03.02.0005 Asphaltschollen nachfräsen ABS*Tiefe ü.1,0-4 cm Fahrbahn*Breite über 200cm Fräsasph. verw.*Unebenheit 4 mm**
Asphaltschollen nachfräsen und Fräsgut aufnehmen. Anschlusskante geradlinig auf Frästiefe herstellen. Der Schnittlinienabstand darf maximal 15 mm betragen.
Asphaltbinderschicht.
Frästiefe über 1,0 bis 4 cm.
Fläche = Fahrbahn.
Breite der Fläche über 200 cm.
Fräsasphalt der Verwertung nach Wahl des AN zuführen.
Unebenheiten der gefrästen Fläche höchstens 4 mm innerhalb einer 4,00 m langen Messstrecke in Längs- und
Querrichtung.
Menge: 10000,000 m2
Leistungsbereichkatalog: FRÄ

**03.02.0006 Asphalt fräsen ADS*Gussasphalt*Tiefe ü.2,5-4,5cm Bauwerk mit Kappe Breite ü.30-50cm*Fräsasph. verw. Unebenheit 4 mm**
StL-Nr. 1911300511329211
Asphalt fräsen und Fräsgut aufnehmen. Anschlusskante
geradlinig auf Frästiefe herstellen. Der Schnittlinienabstand darf maximal 15 mm betragen.
Asphaltdeckschicht.
Asphaltdeckschicht = Gussasphalt.
Frästiefe über 2,5 bis 4,5 cm.
Auf Bauwerk mit Erschwernissen infolge Arbeiten bis an
Kappen oder Fugen.
Fläche '= Randstreifen/Entwässerungsrinnen in
Teillängen auf 6 Bauwerken.'

Breite der Fläche über 30 bis 50 cm.
Fräsasphalt der Verwertung nach Wahl des AN zuführen.
Unebenheiten der gefrästen Fläche höchstens 4 mm innerhalb einer 4,00 m langen Messstrecke in Längs- und
Querrichtung.
Menge: 150,000 m2
Leistungsbereichkatalog: 113

**03.02.0007 Abtreppung herstellen Breite 20 cm**
StL-Nr. 191139622999
Abtreppung an einer vorhandenen Asphaltbefestigung herstellen. Anfallenden Ausbauasphalt der Verwertung nach
Wahl des AN zuführen. Abgerechnet wird die Abtreppungslänge an der Oberkante der Fahrbahn.
Breite der Rücknahme mindestens 20 cm.
Abtreppen 'der Asphaltdeckschicht und
Asphaltbinderschicht durch Fräsen.'
Dicke der Asphaltbefestigung 'ca. 12 cm.'
Menge: 500,000 m
Leistungsbereichkatalog: 113

**03.02.0008 Erschwernis infolge Kappen/Borden**
Erschwernis infolge Borden, Brückenkappen und
Fundamenten.
Erschwernis beim Fräsen oder Aufnehmen von
Asphaltschichten.
Asphaltdeck- und Asphaltbinderschicht.
Menge: 500,000 m
Leistungsbereichkatalog: 113

**03.02.0009 Erschwernis infolge Einfassungen**
Erschwernis infolge Einfassungen, Rinnenanlagen und
Pflasterflächen.
Erschwernis beim Fräsen oder Aufnehmen von
Asphaltschichten.
Asphaltdeck- und Asphaltbinderschicht.
Menge: 2100,000 m
Leistungsbereichkatalog: 113

**03.02.0010 Erschwernis infolge BSW**
Erschwernis infolge Betonschutzwand im Mittelstreifen.
Erschwernis beim Fräsen oder Aufnehmen von
Asphaltschichten bis unmittelbar an Betonschutzwand.
Asphaltdeck- und Asphaltbinderschicht.
Menge: 400,000 m
Leistungsbereichkatalog: 113

**03.02.0011 Erschwernis infolge Einbauten**
Erschwernis infolge Einbauten, Schächten und
Straßenabläufen.
Erschwernis beim Fräsen oder Aufnehmen von
Asphaltschichten.
Asphaltdeckschicht.
Einbauten = Straßenabläufe in Gussasphaltrinne auf
Bauwerken.
Menge: 1,000 St
Leistungsbereichkatalog: 113

**03.02.0012 Erschwernis Anschlussbereich**
Erschwernis beengter Anschlussbereich mit
Kappen mit evtl. Einsatz
von Kleingerät.
Erschwernis beim Fräsen oder Aufnehmen, Aufsprühen von
Bitumenemulsionen sowie Herstellen von
Asphaltschichten.
Asphaltdeck- und Asphaltbinderschicht.
Menge: 200,000 m2
Leistungsbereichkatalog: 113

**03.02.0013 Fahrbahn reinigen**
Fahrbahn fräsen reinigen.
Aufgetretene Schollen aufnehmen und nach Wahl des AN
entsorgen.Die Reinigung erfolgt mit Hochdruckspülwagen.
Menge: 166000,000 m2

*Hinweis: Hinweis zur OZ. 03.03.*
Mehraufwand für Vorfelder & für Ein- und Ausfahrten sind in die entsprechenden OZ einzukalkulieren. Asphaltschichten sind temperaturabgesenkt und heiß an heiß einzubauen. Tagesfugen & Rückschnitte sind auf ein Minimum zu reduzieren & in die entsprechende OZ einzukalkulieren.
In der Anschlussstelle Emden-Ost wird nur eine Sanierung der Asphaltdeckschicht vorgenommen.

#### Unterabschnitt 03.03 Asphalteinbau

**03.03.0001 Bitumenemulsion aufsprühen Bk100-Bk3,2*Asphalt gefräst C60BP4-S*Menge 300 g/m2 vor Kompaktasph.**
StL-Nr. 23113063120134
Bitumenemulsion zur Herstellung des Schichtenverbundes
aufsprühen.
Auf Verkehrsflächen der Belastungsklassen Bk100 bis
Bk3,2.
Unterlage = Asphaltbefestigung, gefräst.
Bindemittel = C60BP4-S.
Bindemittelmenge = 300 g/m2.
Vor Einbau kompakter Asphaltbefestigung.
Menge: 147000,000 m2
Leistungsbereichkatalog: 113

**03.03.0002 Asphaltbindersch.AC 22 B S SG herst Bk32*Dicke 8 cm Kategorie C 95/1*Kalk.füller CC 70 m. Besch.**
StL-Nr. 2311323921921001
Asphaltbinderschicht aus Asphaltbinder AC 22 B S SG
nach Unterlagen des AG herstellen. Anlieferung des
Asphaltmischguts in thermoisolierten
Transportbehältern.
In Verkehrsflächen der Belastungsklasse Bk32.
Einbaudicke = 8 cm.
Bindemittel 'resultierend = [10/40-65 A // PmB 10/25 VL].'

Grobe Gesteinskörnung = Kategorie C 95/1.
Fremdfüller = Kalksteinfüller Kategorie CC 70.
Einbau mit Beschicker.
Menge: 147000,000 m2
Leistungsbereichkatalog: 113

**03.03.0003 Asphaltdecksch. aus SMA 11 S herst. Bk100*Dicke 4 cm**
StL-Nr. 2311340811900009
Asphaltdeckschicht aus Splittmastixasphalt SMA 11 S
herstellen. Anlieferung des Asphaltmischguts in
thermoisolierten Transportbehältern.
In Verkehrsflächen der Belastungsklasse Bk100.
Einbaudicke = 4 cm.
Bindemittel 'resultierend = [25/55-55 A // PmB 25/45 VL].'

Einbau 'mit Beschicker, komplette Asphaltdeckschicht ist "heiß an heiß" herzustellen. Obere Schicht einer kompakten Asphaltbefestigung "heiß auf heiß".'
Menge: 147000,000 m2
Leistungsbereichkatalog: 113

**03.03.0004.0 Bitumenemulsion aufsprühen Bk100-Bk3,2*Asphalt gefräst C60BP4-S*Menge 300 g/m2 vor A.deckschicht**
StL-Nr. 23113063120133
Bitumenemulsion zur Herstellung des Schichtenverbundes
aufsprühen.
Auf Verkehrsflächen der Belastungsklassen Bk100 bis
Bk3,2.
Unterlage = Asphaltbefestigung, gefräst.
Bindemittel = C60BP4-S.
Bindemittelmenge = 300 g/m2.
Vor Einbau Asphaltdeckschicht.
Menge: 19000,000 m2
Leistungsbereichkatalog: 113

**03.03.0005 Asphaltdecksch. aus SMA 11 S herst. Bk100*Dicke 4 cm mit Beschicker**
StL-Nr. 2311340811900001
Asphaltdeckschicht aus Splittmastixasphalt SMA 11 S
herstellen. Anlieferung des Asphaltmischguts in
thermoisolierten Transportbehältern.
In Verkehrsflächen der Belastungsklasse Bk100.
Einbaudicke = 4 cm.
Bindemittel 'resultierend = [25/55-55 A // PmB 25/45 VL].'

Einbau mit Beschicker.
Menge: 19000,000 m2
Leistungsbereichkatalog: 113

**03.03.0006 Abstumpfungsmaßnahme durchführen LFK 1/3*Gestein wie Decke Menge 1 kg/m2*maschinell**
StL-Nr. 211139521111
Abstumpfungsmaßnahme zur Erhöhung der Anfangsgriffigkeit durch gleichmäßiges Aufbringen und Einwalzen von
Abstreukörnung durchführen. Nicht gebundene Abstreukörnung aufnehmen und nach Wahl des AN verwerten.
Abstreukörnung = Lieferkörnung 1/3.
Aus Gestein wie grobe Gesteinskörnung in Asphaltdeckschicht.
Abstreumenge = 1 kg/m2.
Maschinell abstreuen.
Menge: 166000,000 m2
Leistungsbereichkatalog: 113

**03.03.0007 Anschluss a. Fuge m. Fugenm. herst. Tiefe 40 mm*Breite 15 mm Fugenmasse N2**
StL-Nr. 2111391299063001
Anschluss als Fuge mit Fugenmasse herstellen.
Fuge '= Längs- und Querfuge zwischen Fahrbahn und
Entwässerungsrinnen aus Gussasphalt.'

In 'der Asphaltdeckschicht ausbilden. Fugenspalt durch
Schneiden/Fräsen herstellen und säubern. Anfallende
Ausbaustoffe nach Wahl des AN verwerten.'

Fugenspalttiefe = 40 mm.
Fugenspaltbreite = 15 mm.
Mit heiß verarbeitbarer Fugenmasse Typ N2, einschließlich zugehörigem und zuvor aufgetragenem Voranstrichmittel.
Menge: 360,000 m
Leistungsbereichkatalog: 113

**03.03.0008 Anschluss a. Fuge m. Fugenm. herst. Tiefe 35 mm*Breite 20 mm Fugenmasse N2**
StL-Nr. 2111391299054001
Anschluss als Fuge mit Fugenmasse herstellen.
Fuge '= Querfuge über dem Abschlussprofil gem. Abs 4.'

In 'der Asphaltdeckschicht ausbilden. Fugenspalt durch
Schneiden/Fräsen herstellen und säubern. Anfallende
Ausbaustoffe nach Wahl des AN verwerten.'

Fugenspalttiefe = 35 mm.
Fugenspaltbreite = 20 mm.
Mit heiß verarbeitbarer Fugenmasse Typ N2, einschließlich zugehörigem und zuvor aufgetragenem Voranstrichmittel.
Menge: 150,000 m
Leistungsbereichkatalog: 113

**03.03.0009 Anschluss a. Fuge m. Fugenm. herst. Tiefe 40 mm*Breite 20 mm Fugenmasse N2**
StL-Nr. 2111391299064001
Anschluss als Fuge mit Fugenmasse herstellen.
Fuge '= Querfuge über dem Überbauabschluss der
Kammerwand gem. Abs 5.'

In 'der Asphaltdeckschicht ausbilden. Fugenspalt durch
Schneiden/Fräsen herstellen und säubern. Anfallende
Ausbaustoffe nach Wahl des AN verwerten.'

Fugenspalttiefe = 40 mm.
Fugenspaltbreite = 20 mm.
Mit heiß verarbeitbarer Fugenmasse Typ N2, einschließlich zugehörigem und zuvor aufgetragenem Voranstrichmittel.
Menge: 11,000 m
Leistungsbereichkatalog: 113

**03.03.0010 Anschluss a. Fuge m. Fugenm. herst. Tiefe 35 mm*Breite 15 mm Fugenmasse N2**
StL-Nr. 2111391299053001
Anschluss als Fuge mit Fugenmasse herstellen.
Fuge '= Querfuge vor und nach der Übergangskonstruktion
gem. Übe 1.'

In 'der Asphaltdeckschicht ausbilden. Fugenspalt durch
Schneiden/Fräsen herstellen und säubern. Anfallende
Ausbaustoffe nach Wahl des AN verwerten.'

Fugenspalttiefe = 35 mm.
Fugenspaltbreite = 15 mm.
Mit heiß verarbeitbarer Fugenmasse Typ N2, einschließlich zugehörigem und zuvor aufgetragenem Voranstrichmittel.
Menge: 22,000 m
Leistungsbereichkatalog: 113

**03.03.0011 Randabdichtung herstellen Abd. 25/55-55 A*zwei Arbeitsgänge über 30-34 cm**
StL-Nr. 211139220128
Flankenfläche des hochliegenden Randes der Asphaltschichten abdichten.
Abdichtung mit 25/55-55 A.
Herstellung in zwei Arbeitsgängen. Zusätzlich je Ausführungsgang auf der horizontalen Fläche zwischen je
zwei Schichten in 10 cm Breite Bindemittel in einer
Menge von mindestens 150 g/m auftragen.
Dicke der abzudichtenden Asphaltbefestigung über 30 bis
34 cm.
Menge: 4000,000 m
Leistungsbereichkatalog: 113

**03.03.0012 Einbau kabelgeb. Temperaturfühler**
Einbau kabelgebundene Temperaturfühler mit Datenlogger(mit webbasiertem Cloudservice)
Einbau von je zwei Temperaturfühlern in der Schichtmitte zur Erfassung der Abkühlkurve des Asphaltes sowie die
Installation und Inbetriebnahme eines Datenloggers
(akkubetrieben, wiederauﬂadbar) am Fahrbahnrand.
Kalibrierte kabelgebundene Temperaturfühler geeignet für Walz- und Gussasphalt
(Messbereich der Sensorik: - 190 °C bis + 260 °C) Genauigkeit des System von ±0,5 K und eine Auﬂösung von  0,1  K. Intervall der Datenspeicherung individuell
konﬁgurierbar zwischen 1 Sekunden und 24 Stunden.
Hohe Widerstandsfähigkeit gegen mechanische Belastungen und Umwelteinﬂüssen. Sensorsystem mit der Schutzart IP65
klassiﬁziert. Einbau der Temperaturfühler mit geeigneten
Abstandshaltern zur Erfassung der Temperaturdaten in der Schichtmitte.Die Datenspeicherung erfolgt auf dem Datenlogger inkl.  Datenübertragung in die Cloud
(Intervall in der Cloud 5 Minuten). Die Umprogrammierung der Abtastzeiten ohne Verkehrssperrung möglich. Technische Unterstützung / Betreuung vor, während und nach Einbau durch AN .
Menge: 4,000 St

**03.03.0013 Berichterstellung Messergebnisse**
*** Pauschalposition
Berichterstellung Messergebnisse nach Einbau / Wartung
Erstellung eines Berichtes der Messergebnisse gemäß dem vom AG angegebenen Zeitraums. Übergabe des Berichts per E-Mail als *.pdf-Datei. Übermittlung der Rohdaten als *.csv oder *.xls an den AG. Regelmäßige Überprüfung der Funktionalität inklusive Wartung des Datenloggers (Manuelle Speicherung der Daten / Beladen des Akkus).
Menge: 1,000 Psch

**03.03.0014 Asphalttragsch. aus AC 32 TS herst. Bk100*Dicke 18 cm mit Beschicker**
StL-Nr. 23113108129001
Asphalttragschicht aus Asphalttragschichtmischgut
AC 32 T S herstellen. Anlieferung des Asphaltmischguts
in thermoisolierten Transportbehältern.
In Verkehrsflächen der Belastungsklasse Bk100.
Einbaudicke = 18 cm.
Bindemittel 'resultierend = [30/45 // 35/50 VL].'

Einbau mit Beschicker.
Menge: 5000,000 m2
Leistungsbereichkatalog: 113

#### Unterabschnitt 03.04 Provisorien

**03.04.0001 Prov. Auf- u. Abfahrtsrampen herst.**
*** Pauschalposition
Provisorische Auf- und Abfahrtsrampen
(Anrampungen/Ankeilungen) an Bauanfang, Bauende,
Anschlüsse und an Unterführungsbauwerken aus Material
nach Wahl des AN herstellen und dem Bauablauf anpassen.
Fahrspurbreite: Für Baustellenverkehr (auch PKW.
Material nach Fertigstellung der Fahrbahn aufnehmen und
der Verwertung oder Beseitigung nach Wahl des AN
zuführen.
Menge: 1,000 Psch

**03.04.0002 Provisorische Überfahrten herst.**
Provisorische Überfahrten auf Brücken herstellen und
wieder entfernen. Schutzschicht auf der
Gußasphaltschutzschicht der Brücken herst.
Schutzschicht aus 10 cm Fräsgut
auf Trennlage aus Vlies herstellen
Aufbruchgut entsorgen.
Menge: 350,000 m2

*Hinweis: Hinweis ab OZ. 03.04.0003.*
Hinweis ab OZ 03.04.0003. -
Bauwerk Ne14, beide RF, GST-Verbreiterung
RF Emden km 230,580 bis 230,784 und RF Bottrop km 230,796 bis 230,592

**03.04.0003 Oberboden abtragen und andecken Abtrag bis 10 cm*Seitenstreifen Andeck. ü. 5-15cm*Abrechng. Auftrag**
StL-Nr. 2410611300130202
Oberboden ggf. einschließlich Vegetationsdecke abtragen
und profilgerecht wieder andecken einschließlich erforderlicher Zwischenlagerung auf Flächen nach Wahl des
AN. Beschreibung der Homogenbereiche nach Unterlagen
des AG.
Dicke des Abtrages bis 10 cm.
Andeckung auf Seitenstreifen.
Dicke der Andeckung über 5 bis 15 cm.
Abrechnung nach Auftragsprofilen.
Menge: 165,000 m3
Leistungsbereichkatalog: 106

**03.04.0004 Boden bzw. Fels lösen und verwerten profilg. lösen*Planum nicht ges. Abrechnung Abtrag*Verwertung nachw.**
StL-Nr. 2410621301010101
Boden bzw. Fels aus Abtragsbereichen profilgerecht
lösen, laden und nach Wahl des AN verwerten. Beschreibung der Homogenbereiche nach Unterlagen des AG. Die
Herstellung von Mulden und Gräben wird gesondert vergütet.
Profilgerecht lösen.
Das Herstellen des Planums wird nicht gesondert
vergütet.
Abrechnung nach Abtragsprofilen.
Verwertung nach Unterlagen des AG nachweisen.
Menge: 250,000 m3
Leistungsbereichkatalog: 106

**03.04.0005 Schottertragschicht herstellen Bk100 b.1,0 o.F. URA+Einbaudoku*Dicke 30 cm**
StL-Nr. 2411232029100400
Schottertragschicht herstellen.
In Verkehrsflächen der Belastungsklassen Bk100 bis
Bk1,0, ohne Fertiger bei schwieriger Profilgestaltung oder bei zahlreichen Einbauten.
Baustoffgemisch 'nach Wahl des AN'

Umweltrelevante Anforderungen beim Einsatz von Baustoffgemischen einschließlich Einbaudokumentation nach
Unterlagen des AG. Einbaudokumentation übergeben.
Einbaudicke = 30 cm.
Menge: 800,000 m2
Leistungsbereichkatalog: 112

*Hinweis: Hinweis zur OZ. 04 MSÜ*
Die Positionen zur Herstellung der Mittelstreifenüberfahrten beziehen sich auf alle herzustellenden MSÜ im Baufeld. Aufgrund der baugleichen Herstellung erfolgt keine Differenzierung.

### Abschnitt 04 Mittelstreifenüberfahrten

#### Unterabschnitt 04.00 Herstellung MSÜ

**04.00.0001 Frostschutzschicht herstellen Bk100 b.1,0 o.F.*0/32 URM n. Unterl. AG N Wiegescheinen**
StL-Nr. 2381221620051091
Frostschutzschicht herstellen.
In Verkehrsflächen der Belastungsklassen Bk100 bis
Bk1,0, ohne Fertiger bei schwieriger Profilgestaltung oder bei zahlreichen Einbauten.
Baustoffgemisch 0/32.
Umweltrelevante Anforderungen beim Einsatz von Baustoffgemischen nach Unterlagen des AG.
Einbaudicke 'ca. 15 cm.'

Abgerechnet wird nach Wiegescheinen.
Menge: 450,000 t

**04.00.0002 Asphalttragsch. aus AC 22 T S herst Bitumen 50/70*zwei Lagen**
StL-Nr. 23113123991010
Asphalttragschicht aus Asphalttragschichtmischgut
AC 22 T S herstellen. Anlieferung des Asphaltmischguts
in thermoisolierten Transportbehältern.
In Verkehrsflächen 'Mittelstreifenüberfahrt'

Einbau 'Dicke ca. 23 cm.'

Bindemittel = 50/70.
In zwei Lagen.
Menge: 620,000 t
Leistungsbereichkatalog: 113

**04.00.0003 Unterlage reinigen Asphaltbefestig.*Hochdr.-Sauganl.**
StL-Nr. 231130581002
Unterlage reinigen. Anfallendes Kehrgut nach Wahl des
AN verwerten.
Unterlage = Asphaltbefestigung.
Selbstaufnehmende Kehrmaschine. Letzter Arbeitsgang mit
Wasserhochdruckreinigungsgeräten mit rotierenden Düsen
und Absaugeinrichtung.
Menge: 1800,000 m2
Leistungsbereichkatalog: 113

**04.00.0004 Bitumenemulsion aufsprühen Bk100-Bk3,2*Asphalt frisch C60BP4-S vor 2. Lage ATS**
StL-Nr. 23113063110191
Bitumenemulsion zur Herstellung des Schichtenverbundes
aufsprühen.
Auf Verkehrsflächen der Belastungsklassen Bk100 bis
Bk3,2.
Unterlage = Asphaltbefestigung, frisch.
Bindemittel = C60BP4-S.
Bindemittelmenge 'über 250 - 350 g/m2.'

Vor Einbau 2. Lage Asphalttragschicht.
Menge: 1800,000 m2
Leistungsbereichkatalog: 113

**04.00.0005 Bitumenemulsion aufsprühen Bk100-Bk3,2 C60BP4-S vor A.deckschicht**
StL-Nr. 23113063190193
Bitumenemulsion zur Herstellung des Schichtenverbundes
aufsprühen.
Auf Verkehrsflächen der Belastungsklassen Bk100 bis
Bk3,2.
Unterlage 'gefräst / frisch.'

Bindemittel = C60BP4-S.
Bindemittelmenge 'über 250 bis 350 g/m2.'

Vor Einbau Asphaltdeckschicht.
Menge: 1800,000 m2
Leistungsbereichkatalog: 113

**04.00.0006 Asphaltdecksch. aus SMA 11 S herst.*Dicke 4 cm Bitumen 25/55-55A**
StL-Nr. 2311340891100000
Asphaltdeckschicht aus Splittmastixasphalt SMA 11 S
herstellen. Anlieferung des Asphaltmischguts in
thermoisolierten Transportbehältern.
In Verkehrsflächen 'Mittelstreifenüberfahrt'

Einbaudicke = 4 cm.
Bindemittel = 25/55-55 A.
Menge: 1800,000 m2
Leistungsbereichkatalog: 113

**04.00.0007 Abstumpfungsmaßnahme durchführen LFK 1/3*Menge 1 kg/m2**
StL-Nr. 231139521010
Abstumpfungsmaßnahme zur Erhöhung der Anfangsgriffigkeit durch gleichmäßiges Aufbringen und Einwalzen von
Abstreukörnung durchführen. Nicht gebundene Abstreukörnung aufnehmen und nach Wahl des AN verwerten.
Abstreukörnung = Lieferkörnung 1/3.
Abstreumenge = 1 kg/m2.
Menge: 1800,000 m2
Leistungsbereichkatalog: 113

**04.00.0008 Erschwernis infolge Einfassungen*Asphaltbefestig.**
StL-Nr. 231130839599
Erschwernis infolge Einfassungen, Borden und Fahrbahnübergängen. Abgerechnet wird die Länge der Einfassung.
Erschwernis beim 'Aufsprühen von Bitumenemulsionen
sowie Herstellen von Asphaltschichten.'

Asphaltbefestigung.
Einbauten '= Anschluss an vorhandener Asphaltbefestigung.'
Menge: 600,000 m
Leistungsbereichkatalog: 113

**04.00.0009 Naht in Asphaltschicht herst. Naht ADS*PmB heiß Dicke ü.2,5-4,5cm**
StL-Nr. 23113907199102
Naht in Asphaltschicht herstellen.
Naht in Asphaltdeckschicht.
Naht 'Längs- und Quernaht in Anschlüssen/Aufweitungen
in Einzellängen'

Herstellung der Nahtflanke 'durch Kantenandrückrolle
bzw. Trennscheibe oder Fräse. Das Herstellen der
Nahtflanke ist mit einzukalkulieren und wird nicht
gesondert vergütet.'

Heiß aufzubringendes Polymermodifiziertes Bitumen auf
die Nahtflanke volldeckend auftragen oder anspritzen,
Menge 50 g/m je cm Schichtdicke.
Dicke der Schicht über 2,5 bis 4,5 cm.
Menge: 150,000 m
Leistungsbereichkatalog: 113

*Hinweis: Inkl. Schneidarbeiten*

**04.00.0010 Anschluss a. Fuge m. Fugenm. herst. Längsfuge*Deckschicht Tiefe 40 mm*Breite 20 mm Fugenmasse N2**
StL-Nr. 2311391211064001
Anschluss als Fuge mit Fugenmasse herstellen.
Längsfuge.
In der Asphaltdeckschicht ausbilden.
Fugenspalttiefe = 40 mm.
Fugenspaltbreite = 20 mm.
Mit heiß verarbeitbarer Fugenmasse Typ N2, einschließlich zugehörigem und zuvor aufgetragenem Voranstrichmittel.
Menge: 600,000 m
Leistungsbereichkatalog: 113

**04.00.0011 Plattendruckversuch durchführen**
Plattendruckversuch nach DIN 18 134 für Kontrollprüfungen
nach Angaben des AG durchführen, einschl. Bereitstellung
sämtlicher Geräte ausgenommen Belastungsfahrzeug.
Bereitstellung Belastungsfahrzeug wird in sep. Position
vergütet. Mit Auswertung und Darstellung der Messergebnisse.
Menge: 3,000 St

**04.00.0012 Belastungsfahrzeug bereitstellen**
StL-Nr. 19101707
Belastungsfahrzeug als Gegengewicht (z.B. ausreichend
beladener Lkw) für Plattendruckversuch bei Kontrollprüfungen bereitstellen.
Menge: 6,000 h
Leistungsbereichkatalog: 101

**04.00.0013 Bohrkern entnehmen Kern-DU 10 cm*Tiefe 25 bis 30cm Asphalt u. hydr.S*Verfül. Asphalt**
StL-Nr. 191017221521
Bohrkern für Kontrollprüfungen nach Angabe des AG entnehmen und im Baubereich dem AG übergeben. Bohrloch
fachgerecht verfüllen.
Bohrkerndurchmesser 10 cm.
Bohrtiefe über 25 bis 30 cm.
Material = Asphaltschicht und Schicht mit hydraulischem
Bindemittel.
Verfüllmaterial = Asphalt. Material verdichten.
Menge: 6,000 St
Leistungsbereichkatalog: 101

#### Unterabschnitt 04.01 Rückbau MSÜ

**04.01.0001 Asphalt fräsen ADS*Fräsasph. verw.**
StL-Nr. 2311300510909010
Asphalt fräsen und Fräsgut aufnehmen. Anschlusskante
geradlinig auf Frästiefe herstellen. Der Schnittlinienabstand darf maximal 15 mm betragen.
Asphaltdeckschicht.
Frästiefe 'über 3 bis 5 cm.'

Fläche '= Mittelstreifenüberfahrt'

Fräsasphalt nach Wahl des AN verwerten.
Menge: 1000,000 m2
Leistungsbereichkatalog: 113

**04.01.0002 Asphaltbefestigung aufnehmen*Dicke ü. 24-30 cm*Aufbr. Verw.**
StL-Nr. 2311303390060903
Asphaltbefestigung aufbrechen und aufnehmen. Abrechnung
erfolgt nach Abtragsprofilen.
Fläche 'Mittelstreifenüberfahrt'

Dicke der Asphaltbefestigung über 24 bis 30 cm.
Gesamtaufbruchtiefe '= Dicke der Asphaltbefestigung.
Asphalttragschicht.'

Aufbruchgut nach Wahl des AN verwerten.
Menge: 230,000 m3
Leistungsbereichkatalog: 113

**04.01.0003 Planum herstellen Ev2 = 45 MPa**
Planum herstellen nach Unterlagen des AG.
Verformungsmodul Ev2 = 45 MPa.
Menge: 1000,000 m2

**04.01.0004 Oberboden des AG weiterverwenden Abrechng.Auftrag**
StL-Nr. 2410616301
Gelagerten Oberboden des AG aufnehmen und weiterverwenden. Homogenbereiche nach Unterlagen des AG.
Oberboden fördern und außerhalb der Baustelle auf
Flächen nach Unterlagen des AG in regelmäßig geformten
Mieten locker aufsetzen. Abrechnung nach Auftragsprofilen.
Menge: 110,000 m3
Leistungsbereichkatalog: 106

**04.01.0005 Oberboden liefern und andecken*Andeck. ü.15-25cm**
StL-Nr. 211061599003
Oberboden liefern und profilgerecht andecken. Abgerechnet wird nach Auftragsprofilen.
Andeckung 'auf Böschungen und Mulden.
Vorhandene Böschung vor Auftrag des Oberbodens aufrauen
und mit Rillen versehen.'

Dicke der Andeckung über 15 bis 25 cm.
Menge: 110,000 m3

**04.01.0006 Bankett profilgerecht herstellen Neben Fahrbahn*Baustoff. C 90/3*3 cm tiefer EV2 mind. 100MPa**
StL-Nr. 2381270211999101
Bankett gemäß ZTV E-StB profilgerecht herstellen.
Neben Verkehrsfläche Fahrbahn.
Baustoffgemisch, Kategorie C 90/3, Größtkorn
von 32 mm. Der Feinkornanteil muss im eingebauten Zu-
Stand 8 M.-v.H. bis 12 M.-v.H. betragen.
Umweltrelevante Anforderungen 'natürliche Gesteinskörnungen'

Einbau '20cm'

Querneigung 'entfällt'

Einbau 3 cm tiefer als Fahrbahnrand.
Verformungsmodul EV2 auf der Oberfläche mindestens
100 MPa.
Menge: 214,000 m3

### Abschnitt 05 Qualitätsstraßenbau Autobahn Asphalt 4.0

#### Unterabschnitt 05.00 QAA 4.0 Ausführungspositionen

**05.00.0001 Bereitstellung mobile Endgeräte**
Bereitstellung der mobilen Endgeräte durch den AN für die Dauer der Baumaßnahme (baustellentaugliches Tablet). Einweisung des AG vor Ausführung der Maßnahme.
Menge: 5,000 St

**05.00.0002 Bereitsstell. dyn. Logistiksteuerung**
*** Pauschalposition
Bereitstellung dynamische Logistiksteuerung zur Herstellung der Asphaltschichten nach Systematik QAA 4.0. System nach Wahl des AN.
Die Position beinhaltet den Mehraufwand gegenüber konventionellem Asphalteinbau. Die dynamische Logistiksteuerung ist einzusetzen für die Ausführung der Asphaltpositionen des Kapitels 03.03. Punkt 1.6.3.2 der Baubeschreibung ist zu beachten.
Menge: 1,000 Psch

**05.00.0003 Maschinensteuerung Asphalt-Fertiger**
*** Pauschalposition
Bereitstellung Maschinensteuerung für Asphaltfertiger zur Herstellung der Asphaltschichten nach Systematik QAA 4.0.
System nach Wahl des AN. Die Position beinhaltet den Mehraufwand gegenüber konventionellem Asphalteinbau. Die Maschinensteuerung Asphalt-Fertiger ist einzusetzen für die Ausführung der Asphaltpositionen des Kapitels 03.03. Punkt 1.6.3.3 der Baubeschreibung ist zu beachten.
Menge: 1,000 Psch

**05.00.0004 Maschinensteuerung Asphalt-Walzen**
*** Pauschalposition
Bereitstellung Maschinensteuerung für Asphalt-Walzen zur Herstellung der Asphaltschichten nach Systematik QAA 4.0.
System nach Wahl des AN. Die Position beinhaltet den Mehraufwand gegenüber konventionellem Asphalteinbau. Die Maschinensteuerung Asphalt-Walzen ist einzusetzen für die Ausführung der Asphaltpositionen des Kapitels 03.03. Punkt 1.6.3.4 der Baubeschreibung ist zu beachten.
Menge: 1,000 Psch

**05.00.0005 Erstellung Qualitätsmanagementplan**
*** Pauschalposition
Erstellung eines Qualitätsmanagementplanes zur Herstellung der Asphaltschichten nach Systematik QAA 4.0. Der Qualitätsmanagementplan ist aufzustellen für die Asphaltpositionen des Kapitels 03.03.
Punkt 1.6.4.1 der Baubeschreibung ist zu beachten. Vorstellung des Qualitätsmanagementplans vor Bauausführung.
Menge: 1,000 Psch

**05.00.0006 Erstellung Logistik- & Einbaukonzept**
*** Pauschalposition
Erstellung des Logistik- und Einbaukonzeptes zur Herstellung der Asphaltschichten nach Systematik QAA 4.0. Das Logistik- und Einbaukonzept ist aufzustellen für die Ausführung der Asphaltpositionen des Kapitels 03.03.
Punkt 1.6.4.2 der Baubeschreibung ist zu beachten. Vorstellung des Logistik- und Einbaukonzeptes vor Bauausführung.
Menge: 1,000 Psch

**05.00.0007 Erhöhter Aufwand Eigenüberwachung**
*** Pauschalposition
Erhöhter Aufwand der Leistungen bei der Eigenüberwachung und Dokumentation beim Asphalteinbau gegenüber den Anforderungen der ZTV-Asphalt nach Systematik QAA 4.0.
Die Position beinhaltet den Mehraufwand gegenüber konventionellem Asphalteinbau.
Leistungen betreﬀen die Eigenüberwachung und Dokumentation

- der Verlade- und Einbautemperaturen
- der Einbaugeschwindigkeit, welche mind. 1,8 m/min betragen muss
- der Schichtdicke
- der Verdichtung
- kontinuierliche Messung der Kerntemperatur.

In der Position ist der Aufwand für stetiges, bauzeitenbegleitendes Steuern und Anpassen des Einbauprozesses auf Grundlage der Ergebnisse der Eigenüberwachung einzukalkulieren.
Eigenüberwachung und Dokumentation für die Ausführung der gesamten Baumaßnahme.
Punkte 1.6.5, 1.6.5.1, 1.6.5.2, 1.6.5.3 und 1.6.5.4 der Baubeschreibung sind zu beachten.
Erläuterung der Ergebnisse nach Beendigung der Maßnahme im Rahmen eines Abschlusstermins inkl. Übergabe der Daten gemäß der Anlage "QAA 4.0 - Dokumentation der Eigenüberwachung".
Menge: 1,000 Psch

**05.00.0008 Abschließender Straßenscan**
*** Pauschalposition
Die Längs- und Querebenheiten in der Asphaltdeckschicht ist mit einem anschließenden Straßenscan ﬂächendeckend durch den AN auszuwerten und nachzuweisen.
Die Auswertung ist dem AG zusammen mit den restlichen Daten am Abschlusstermin zu übergeben.
Menge: 1,000 Psch

**05.00.0009 Bereitstellung mobile Vernetzung**
*** Pauschalposition
Bereitstellung mobile Vernetzung aller erforderlichen Systemkomponenten QAA 4.0.
Stellung eines Prozessmanagers des AN zur Steuerung der Einbauprozesse im Sinne QAA 4.0. Punkt 1.6.6.2 der Baubeschreibung ist zu beachten.
Bereitstellen aller Schnittstellen in den Quellsystemen gem. Speziﬁkation der Integrator-App (siehe Anlage).
Menge: 1,000 Psch

**05.00.0010 Einrichtung und Betrieb WLAN-Netz**
*** Pauschalposition
Sicherstellung der Datenversorgung der Baustelle für die Vernetzung aller Systemkomponenten QAA 4.0 des Teilbereichs Asphalteinbau, z.B. durch Einrichtung und den Betrieb eines W-LAN Netzes. Der Datenstrom muss konstant und unterbrechungsfrei gewährleistet werden.
Punkt 1.6.6.1 der Baubeschreibung ist zu beachten.
Menge: 1,000 Psch

### Abschnitt 06 Bauwerke

#### Unterabschnitt 06.00 BW 2610516 - NE 10 - Überführung

**06.00.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**06.00.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

**06.00.0003 Bestandsunterlagen herst. und lief.**
*** Pauschalposition
StL-Nr. 19101613
Bestandsunterlagen gemäß ZTV-Ing, Teil 1, Abschnitt 2,
für jedes Teilbauwerk herstellen und liefern. Die Bauwerksdaten sind mit einem Erfassungsprogramm auf der
Datenbasis der ASB-Ing zu erfassen. Digitalisierte Bilder, Pläne und Dokumente sind einzubinden. Ein Ausdruck
des Bauwerksbuches aus den erfassten Daten ist beizufügen. Übergabe der Daten an den AG in dem Übergabeformat der ASB-Ing (.CAB-Datei)auf den mit dem AG abgestimmten Datenträger (CD oder DVD). Übergabe der Be-
standsunterlagen an den AG hat spätestens mit der Vorlage des Antrages auf Abnahme der Leistung zu erfolgen.
Menge: 1,000 Psch
Leistungsbereichkatalog: 101

**06.00.0004 Lichtbilder herst. und liefern**
StL-Nr. 19101620
Lichtbilder über den wesentlichen Bauablauf des Bauwerks in digitalisierter Form (Auflösung mindestens
1024 mal 768 Pixel, 24 Farben) mit Digitalkamera herstellen und auf mit dem AG abgestimmten Datenträger (CD
oder DVD) liefern. Das Komprimierungsverhältnis bzw.
die Bildqualität ist so zu wählen, dass durch die Komprimierung keine für den Sachverhalt wesentlichen Bildinformationen verloren gehen.
Menge: 20,000 St
Leistungsbereichkatalog: 101

**06.00.0005 Bauzaun aufstellen und entfernen Zaunhöhe 2,0 m*Stahlgitter-FT**
Bauzaun nach Unterlagen des AG einschl. Der erforderlichen Tore und Pfosten standsicher aufstellen, während der Bauzeit vorhalten und unterhalten sowie nach Beendigung der Bauzeit entfernen. 70 v. H. des Preises werden nach Aufstellen, der Rest nach Entfernen des Bauzaunes vergütet.
Zaunhöhe = 2,00 M.
Zaun aus Stahlgitter-Fertigteilen.
Erschwernis durch Böschungsbereiche und zusätzliche Sicherungsmaßnahmen wegen starken Windverhältnissen sind einzukalkulieren.
Menge: 50,000 m
Leistungsbereichkatalog: 101

**06.00.0006 Bauzaun umsetzen Zaunhöhe 2,0 m*StahlgitterFT**
Bauzaun innerhalb der Baustelle umsetzen. Nicht wiederverwertbare Teile ersetzen.
Zaunhöhe = 2,00 M.
Zaun aus Stahlgitter-Fertigteilen.
Erschwernis durch Böschungsbereiche und zusätzliche Sicherungsmaßnahmen wegen starken Windverhältnissen sind einzukalkulieren.
Menge: 50,000 m

**06.00.0007 Schutzgerüst herstellen Fahrbahn*Wasserd.Abdeckung Verkehrssich.n.U.**
*** Pauschalposition
StL-Nr. 171162061110
Schutzgerüst, einschließlich ggf. erforderlicher
Gründung, nach statischen, konstruktiven und sicherheitstechnischen Erfordernissen herstellen und beseitigen, für den Zeitraum der eigenen Leistung vorhalten
und unterhalten. Art, Zweck und geometrische Abmessung
des Gerüstes nach Unterlagen des AG.
Gerüst über Fahrbahn.
Gerüst mit wasserdichter Abdeckung.
Einrichtungen für Verkehrssicherung nach Unterlagen des
AG einbauen, vorhalten, unterhalten, betreiben und beseitigen.
Menge: 1,000 Psch
Leistungsbereichkatalog: 116

**06.00.0008 Arbeitsgerüst herstellen*Öffnungen des AG Wasserd.Abdeckung**
*** Pauschalposition
StL-Nr. 1711630690110000
Arbeitsgerüste, einschließlich ggf. erforderlicher
Gründung sowie ggf. erforderlicher Treppentürme und
weiterer Leitergänge, nach statischen, konstruktiven
und sicherheitstechnischen Erfordernissen herstellen
und beseitigen, für den Zeitraum der eigenen Leistung
vorhalten und unterhalten.
Einsatzort 'Überbauunterseite + Kappe + Widerlager + Pfeiler +
Flügelwand'

Öffnungen nach Unterlagen des AG freihalten.
Gerüst mit wasserdichter Abdeckung.
Menge: 1,000 Psch
Leistungsbereichkatalog: 116

**06.00.0009 Betonoberfläche untersuchen**
StL-Nr. 2112490899
Betonoberfläche nach Unterlagen des AG durch Abklopfen
auf Fehlstellen (Hohlstellen, Nester usw.) untersuchen.
Fehlstellen mit wetterfester Farbe markieren und nach
Unterlagen des AG dokumentieren.
Bauteil 'Überbau Unterseite'
Menge: 690,000 m2
Leistungsbereichkatalog: 124

**06.00.0010 Betonoberfläche untersuchen**
StL-Nr. 2112490899
Betonoberfläche nach Unterlagen des AG durch Abklopfen
auf Fehlstellen (Hohlstellen, Nester usw.) untersuchen.
Fehlstellen mit wetterfester Farbe markieren und nach
Unterlagen des AG dokumentieren.
Bauteil 'Widerlager/Flügelwand/Pfeiler'
Menge: 192,000 m2
Leistungsbereichkatalog: 124

**06.00.0011 Betonunterlage vorbereiten*Oberfl.untersch. Tfl. ü.0,05-0,1m2*abstemm./strahlen Abtrag ü. 3-5 cm*entsorgen**
StL-Nr. 2112411399320181
Betonunterlage nach Unterlagen des AG vorbereiten. Vorbereitete Flächen säubern.
Bauteil 'Widerlager/Flügel/Überbau/Pfeiler'

Oberfläche unterschiedlich geneigt.
Teilflächen über 0,05 m2 bis 0,10 m2.
Vorbereitungsverfahren = Betonunterlage abstemmen und
strahlen.
Beton abtragen, Abtragstiefe über 3 bis 5 cm.
Abfall entsorgen.
Menge: 15,000 St
Leistungsbereichkatalog: 124

**06.00.0012 Betonunterlage vorbereiten*Oberfl.untersch. Tfl. ü. 0,1-0,5m2*abstemm./strahlen Abtrag ü. 3-5 cm*entsorgen**
StL-Nr. 2112411399330181
Betonunterlage nach Unterlagen des AG vorbereiten. Vorbereitete Flächen säubern.
Bauteil 'Widerlager/Flügel/Überbau/Pfeiler'

Oberfläche unterschiedlich geneigt.
Teilflächen über 0,10 m2 bis 0,50 m2.
Vorbereitungsverfahren = Betonunterlage abstemmen und
strahlen.
Beton abtragen, Abtragstiefe über 3 bis 5 cm.
Abfall entsorgen.
Menge: 10,000 St
Leistungsbereichkatalog: 124

**06.00.0013 Betonunterlage vorbereiten*Oberfl.untersch. Tfl. ü. 0,5-1,0m2*abstemm./strahlen Abtrag ü. 3-5 cm*entsorgen**
StL-Nr. 2112411399340181
Betonunterlage nach Unterlagen des AG vorbereiten. Vorbereitete Flächen säubern.
Bauteil 'Widerlager/Flügel/Überbau/Pfeiler'

Oberfläche unterschiedlich geneigt.
Teilflächen über 0,50 m2 bis 1,00 m2.
Vorbereitungsverfahren = Betonunterlage abstemmen und
strahlen.
Beton abtragen, Abtragstiefe über 3 bis 5 cm.
Abfall entsorgen.
Menge: 5,000 St
Leistungsbereichkatalog: 124

**06.00.0014 Betonstahl vorbereiten DU bis 16 mm*ReinG Sa 2 1/2**
StL-Nr. 2112411813
Freiliegenden Betonstahl unterschiedlicher Durchmesser
vorbereiten. Abfall entsorgen.
Durchmesser bis 16 mm.
Norm-Reinheitsgrad = Sa 2 1/2.
Menge: 15,000 m
Leistungsbereichkatalog: 124

**06.00.0015 Betonstahl beschichten DU bis 16 mm**
StL-Nr. 2112435710
Freiliegenden Betonstahl unterschiedlicher Durchmesser
beschichten. Betonstahl vorbereiten wird gesondert vergütet.
Durchmesser bis 16 mm.
Menge: 15,000 m
Leistungsbereichkatalog: 124

**06.00.0016 Haftbrücke herstellen*Oberfl.untersch. RM-Mörtel*Tfl.ü. 0,05-0,1m2**
StL-Nr. 21124313993202
Haftbrücke auf vorbereiteter Betonunterlage nach Unterlagen des AG herstellen.
Bauteil 'Widerlager/Flügel/Überbau/Pfeiler'

Oberfläche unterschiedlich geneigt.
Stoff = Zementmörtel mit Kunststoffzusatz (RM).
Teilflächen über 0,05 m2 bis 0,10 m2.
Menge: 15,000 St
Leistungsbereichkatalog: 124

**06.00.0017 Haftbrücke herstellen*Oberfl.untersch. RM-Mörtel*Tfl. ü. 0,1-0,5m2**
StL-Nr. 21124313993203
Haftbrücke auf vorbereiteter Betonunterlage nach Unterlagen des AG herstellen.
Bauteil 'Widerlager/Flügel/Überbau/Pfeiler'

Oberfläche unterschiedlich geneigt.
Stoff = Zementmörtel mit Kunststoffzusatz (RM).
Teilflächen über 0,10 m2 bis 0,50 m2.
Menge: 10,000 St
Leistungsbereichkatalog: 124

**06.00.0018 Haftbrücke herstellen*Oberfl.untersch. RM-Mörtel*Tfl. ü. 0,5-1 m2**
StL-Nr. 21124313993204
Haftbrücke auf vorbereiteter Betonunterlage nach Unterlagen des AG herstellen.
Bauteil 'Widerlager/Flügel/Überbau/Pfeiler'

Oberfläche unterschiedlich geneigt.
Stoff = Zementmörtel mit Kunststoffzusatz (RM).
Teilflächen über 0,50 m2 bis 1,00 m2.
Menge: 5,000 St
Leistungsbereichkatalog: 124

*Hinweis: Erschwernisse durch mehrlagigen PCC-Einbau sind in die*
Erschwernisse durch mehrlagigen PCC-Einbau sind in die
Positionen mit einzurechnen

**06.00.0019 Fehlst.m.Mörtel/Beton (RM/RC) inst.*Oberfl.untersch. RM*Dicke über 4-5 cm Tfl.ü. 0,05-0,1m2**
StL-Nr. 21124331993142
Fehlstellen mit Zementmörtel/Beton mit Kunststoffzusatz
(RM/RC) auf vorbereiteter Betonunterlage nach Unterlagen des AG instandsetzen. Ggf. erforderliche Schalung
herstellen. Haftbrücke wird gesondert vergütet.
Bauteil 'Widerlager/Flügel/Überbau/Pfeiler'

Oberfläche unterschiedlich geneigt.
Betonersatzsystem = RM.
Schichtdicke über 4 bis 5 cm.
Teilflächen über 0,05 m2 bis 0,10 m2.
Menge: 15,000 St
Leistungsbereichkatalog: 124

**06.00.0020 Fehlst.m.Mörtel/Beton (RM/RC) inst.*Oberfl.untersch. RM*Dicke über 4-5 cm Tfl. ü. 0,1-0,5m2**
StL-Nr. 21124331993143
Fehlstellen mit Zementmörtel/Beton mit Kunststoffzusatz
(RM/RC) auf vorbereiteter Betonunterlage nach Unterlagen des AG instandsetzen. Ggf. erforderliche Schalung
herstellen. Haftbrücke wird gesondert vergütet.
Bauteil 'Widerlager/Flügel/Überbau/Pfeiler'

Oberfläche unterschiedlich geneigt.
Betonersatzsystem = RM.
Schichtdicke über 4 bis 5 cm.
Teilflächen über 0,10 m2 bis 0,50 m2.
Menge: 10,000 St
Leistungsbereichkatalog: 124

**06.00.0021 Fehlst.m.Mörtel/Beton (RM/RC) inst.*Oberfl.untersch. RM*Dicke über 4-5 cm Tfl. ü. 0,5-1 m2**
StL-Nr. 21124331993144
Fehlstellen mit Zementmörtel/Beton mit Kunststoffzusatz
(RM/RC) auf vorbereiteter Betonunterlage nach Unterlagen des AG instandsetzen. Ggf. erforderliche Schalung
herstellen. Haftbrücke wird gesondert vergütet.
Bauteil 'Widerlager/Flügel/Überbau/Pfeiler'

Oberfläche unterschiedlich geneigt.
Betonersatzsystem = RM.
Schichtdicke über 4 bis 5 cm.
Teilflächen über 0,50 m2 bis 1,00 m2.
Menge: 5,000 St
Leistungsbereichkatalog: 124

**06.00.0022 Edelstahlanker einbauen Verbundanker M 8**
Edelstahlanker in tiefe Ausbrüche einbauen. Bohrloch
herstellen und Anker einkleben
Anker für mehrlagigen PCC-Einbau
Verbundanker M 8.
Material Edelstahl
Menge: 10,000 St
Leistungsbereichkatalog: 121

**06.00.0023 Korrosionsschutz Rollenlager san.**
Vorhandenen Korrosionschutz der Rollenlager auf den
Widerlagern instandsetzen. Das Spaltmaß zwischen
Überbau und Auflagerbank beträgt ca. 20-30cm.
Vorhandene Stahlteile nach Wahl des AN vorbereiten.
Beim Vorbereiten anfallende Stoffe der Verwertung nach
Wahl des AN zuführen.
Normreinheitsgrad = SA 2 1/2.
Ausgangszustand = Beschichtete Oberfläche mit
unterschiedlichen Rostgraden.
Korrosionschutz gem. ZTV-KOR-Stahlbauten, Tabelle A.2,
Bauteil-Nr. 3.2, Korrosionschutzsystem 4:
- Grundbeschichtung auf Epoxidharz-Grundlage mit
Zinkstaub nach Blatt 87, Sollschichtdicke 70 mym,
- erste und zweite Zwischenbeschichtung auf
Epoxidharz-Grundlage nach Blatt 87, Sollschichtdicke je
80 mym,
Deckbeschichtung auf Epoxidharz-Grundlage nach Blatt
87, Sollschichtdicke 80 mym.
Gesamt-Sollschichtdicke: 310 mym.
Menge: 8,000 St

**06.00.0024 Korrosionssch. Verformungslag. san.**
Vorhandenen Korrosionschutz der Auflagerplatte der
Verformungslager auf den Pfeilern instandsetzen. Das
Spaltmaß zwischen Überbau und Auflagerbank beträgt max
20-30cm.
Vorhandene Stahlteile nach Wahl des AN vorbereiten.
Beim Vorbereiten anfallende Stoffe der Verwertung nach
Wahl des AN zuführen.
Normreinheitsgrad = PSA 2 1/2.
Ausgangszustand = Beschichtete Oberfläche mit
unterschiedlichen Rostgraden.
Korrosionschutz gem. ZTV-KOR-Stahlbauten, Tabelle A.2,
Bauteil-Nr. 3.2, Korrosionschutzsystem 4:
- Grundbeschichtung auf Epoxidharz-Grundlage mit
Zinkstaub nach Blatt 87, Sollschichtdicke 70 mym,
- erste und zweite Zwischenbeschichtung auf
Epoxidharz-Grundlage nach Blatt 87, Sollschichtdicke je
80 mym,
Deckbeschichtung auf Epoxidharz-Grundlage nach Blatt
87, Sollschichtdicke 80 mym.
Gesamt-Sollschichtdicke: 310 mym.
Menge: 4,000 St

*Hinweis: Erschwernisse durch einen sehr*
Erschwernisse durch einen sehr beengten Arbeitsraum müssen bei der Lagersockelsanierung mit einkalkuliert werden.

**06.00.0025 Betonunterlage vorbereiten*Oberfl.untersch.*abstemm./strahlen*entsorgen**
StL-Nr. 2112411399390191
Betonunterlage nach Unterlagen des AG vorbereiten. Vorbereitete Flächen säubern.
Bauteil 'Lagersockel'

Oberfläche unterschiedlich geneigt.
Teilflächen 'Widerlager und Pfeiler'

Vorbereitungsverfahren = Betonunterlage abstemmen und
strahlen.
Abtrag von 'schadhaften Beton, 3-5 cm'

Abfall entsorgen.
Menge: 12,000 St
Leistungsbereichkatalog: 124

**06.00.0026 Haftbrücke herstellen*Oberfl.untersch.**
StL-Nr. 21124313993999
Haftbrücke auf vorbereiteter Betonunterlage nach Unterlagen des AG herstellen.
Bauteil 'Lagersockel'

Oberfläche unterschiedlich geneigt.
Stoff 'entsprechend Instandsetzungsmörtel'

Teilflächen 'Widerlager und Pfeiler'
Menge: 12,000 St
Leistungsbereichkatalog: 124

**06.00.0027 Fehlst.m.Mörtel/Beton (RM/RC) inst.*Oberfl.untersch. RM**
StL-Nr. 21124331993199
Fehlstellen mit Zementmörtel/Beton mit Kunststoffzusatz
(RM/RC) auf vorbereiteter Betonunterlage nach Unterlagen des AG instandsetzen. Ggf. erforderliche Schalung
herstellen. Haftbrücke wird gesondert vergütet.
Bauteil 'Lagersockel'

Oberfläche unterschiedlich geneigt.
Betonersatzsystem = RM.
Schichtdicke '3 - 5 cm'

Teilflächen 'Widerlager und Pfeiler'
Menge: 12,000 St
Leistungsbereichkatalog: 124

**06.00.0028 Fugenfüllung entfernen Kappen*Kunststoff*Flanke Beton Breite 15-20 mm*Tiefe 30-40 mm Teilabschnitte*Verwerten**
StL-Nr. 2112301651134011
Fugenfüllung entfernen. Fugenflanken für Neuverfüllung
vorbereiten.
Fuge in Kappen.
Fugenfüllung = Kunststoff.
Fugenflanken = Beton.
Fugenbreite über 15 bis 20 mm.
Fülltiefe über 30 bis 40 mm.
Ausführung in Teilabschnitten.
Ausgebaute Stoffe nach Wahl des AN verwerten.
Menge: 5,000 m
Leistungsbereichkatalog: 123

**06.00.0029 Fugenfüllung herstellen*Kalt, 35 v.H. Flanke Beton*Breite 15-20 mm Tiefe 25 - 30 mm*Füllstoff einb.**
StL-Nr. 21123235921331
Fugenfüllung nach Unterlagen des AG herstellen. Fugenflanken reinigen und mit geeignetem Voranstrich versehen.
Bauteil 'Kappe'

Füllstoff = kalt verarbeitbare Fugenmasse, Dauerbewegungsaufnahme bis 35 v.H.
Fugenflanken = Beton.
Fugenspaltbreite über 15 bis 20 mm.
Fülltiefe über 25 bis 30 mm.
Unterfüllstoff bzw. Trennstreifen einbauen.
Menge: 5,000 m
Leistungsbereichkatalog: 123

#### Unterabschnitt 06.01 BW 2610523 - NE 18 - Unterführung

**06.01.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**06.01.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

**06.01.0003 Bestandsunterlagen herst. und lief.**
*** Pauschalposition
StL-Nr. 19101613
Bestandsunterlagen gemäß ZTV-Ing, Teil 1, Abschnitt 2,
für jedes Teilbauwerk herstellen und liefern. Die Bauwerksdaten sind mit einem Erfassungsprogramm auf der
Datenbasis der ASB-Ing zu erfassen. Digitalisierte Bilder, Pläne und Dokumente sind einzubinden. Ein Ausdruck
des Bauwerksbuches aus den erfassten Daten ist beizufügen. Übergabe der Daten an den AG in dem Übergabeformat der ASB-Ing (.CAB-Datei)auf den mit dem AG abgestimmten Datenträger (CD oder DVD). Übergabe der Be-
standsunterlagen an den AG hat spätestens mit der Vorlage des Antrages auf Abnahme der Leistung zu erfolgen.
Menge: 1,000 Psch
Leistungsbereichkatalog: 101

**06.01.0004 Lichtbilder herst. und liefern**
StL-Nr. 19101620
Lichtbilder über den wesentlichen Bauablauf des Bauwerks in digitalisierter Form (Auflösung mindestens
1024 mal 768 Pixel, 24 Farben) mit Digitalkamera herstellen und auf mit dem AG abgestimmten Datenträger (CD
oder DVD) liefern. Das Komprimierungsverhältnis bzw.
die Bildqualität ist so zu wählen, dass durch die Komprimierung keine für den Sachverhalt wesentlichen Bildinformationen verloren gehen.
Menge: 20,000 St
Leistungsbereichkatalog: 101

**06.01.0005 Bauzaun aufstellen und entfernen Zaunhöhe 2,0 m*Stahlgitter-FT**
Bauzaun nach Unterlagen des AG einschl. Der erforderlichen Tore und Pfosten standsicher aufstellen, während der Bauzeit vorhalten und unterhalten sowie nach Beendigung der Bauzeit entfernen. 70 v. H. des Preises werden nach Aufstellen, der Rest nach Entfernen des Bauzaunes vergütet.
Zaunhöhe = 2,00 M.
Zaun aus Stahlgitter-Fertigteilen.
Erschwernis durch Böschungsbereiche und zusätzliche Sicherungsmaßnahmen wegen starken Windverhältnissen sind einzukalkulieren.
Menge: 50,000 m
Leistungsbereichkatalog: 101

**06.01.0006 Bauzaun umsetzen Zaunhöhe 2,0 m*StahlgitterFT**
Bauzaun innerhalb der Baustelle umsetzen. Nicht wiederverwertbare Teile ersetzen.
Zaunhöhe = 2,00 M.
Zaun aus Stahlgitter-Fertigteilen.
Erschwernis durch Böschungsbereiche und zusätzliche Sicherungsmaßnahmen wegen starken Windverhältnissen sind einzukalkulieren.
Menge: 50,000 m

**06.01.0007 Arbeitsgerüst herstellen*Wasserd.Abdeckung**
*** Pauschalposition
StL-Nr. 1711630690010000
Arbeitsgerüste, einschließlich ggf. erforderlicher
Gründung sowie ggf. erforderlicher Treppentürme und
weiterer Leitergänge, nach statischen, konstruktiven
und sicherheitstechnischen Erfordernissen herstellen
und beseitigen, für den Zeitraum der eigenen Leistung
vorhalten und unterhalten.
Einsatzort 'Kappe und Überbauunterseite'

Gerüst mit wasserdichter Abdeckung.
Menge: 1,000 Psch
Leistungsbereichkatalog: 116

**06.01.0008 Schutzgerüst herstellen Gewässer*Wasserd.Abdeckung**
*** Pauschalposition
StL-Nr. 171162065100
Schutzgerüst, einschließlich ggf. erforderlicher
Gründung, nach statischen, konstruktiven und sicherheitstechnischen Erfordernissen herstellen und beseitigen, für den Zeitraum der eigenen Leistung vorhalten
und unterhalten. Art, Zweck und geometrische Abmessung
des Gerüstes nach Unterlagen des AG.
Gerüst über Gewässer.
Gerüst mit wasserdichter Abdeckung.
Menge: 1,000 Psch
Leistungsbereichkatalog: 116

**06.01.0009 Ponton herstellen**
*** Pauschalposition
Bereitstellung, Transport, Montage und Demontage eines geeigneten Schwimm-Pontons zur Durchführung von Instandsetzungsarbeiten an der Unterseite des Brückenüberbaus, des Gesims und der Kappe über Wasser. Der Ponton muss ausreichend tragfähig und stabil sein, um Arbeitskräfte, Werkzeuge und ggf. Gerüstteile sicher aufzunehmen. Inklusive aller erforderlichen Sicherungsmaßnahmen (z. B. Geländer, Zugang, Rettungsmittel), Verankerung im Wasser, sowie ggf. Genehmigungen und Abstimmungen mit zuständigen Behörden. Die Arbeiten erfolgen unter Berücksichtigung der örtlichen Gegebenheiten (Strömung, Wassertiefe, Schifffahrt etc.).
Leistungsumfang:
Bereitstellung eines geeigneten Pontonsystems
Transport zur Einsatzstelle und Rücktransport
Auf- und Abbau inkl. Verankerung
Sicherheitsausstattung gemäß DGUV-Vorgaben
Betriebsbereitschaft während der gesamten Bauzeit
Koordination mit Wasserbehörden
Menge: 1,000 Psch

**06.01.0010 Betonoberfläche untersuchen**
StL-Nr. 2112490899
Betonoberfläche nach Unterlagen des AG durch Abklopfen
auf Fehlstellen (Hohlstellen, Nester usw.) untersuchen.
Fehlstellen mit wetterfester Farbe markieren und nach
Unterlagen des AG dokumentieren.
Bauteil 'Außen- und Mittelkappen'
Menge: 70,000 m2
Leistungsbereichkatalog: 124

**06.01.0011 Betonunterlage vorbereiten*Oberfl.untersch. Tfl. ü.0,05-0,1m2*abstemm./strahlen Abtrag ü. 3-5 cm*entsorgen**
StL-Nr. 2112411399320181
Betonunterlage nach Unterlagen des AG vorbereiten. Vorbereitete Flächen säubern.
Bauteil 'Widerlager/Flügel/Überbau/Pfeiler'

Oberfläche unterschiedlich geneigt.
Teilflächen über 0,05 m2 bis 0,10 m2.
Vorbereitungsverfahren = Betonunterlage abstemmen und
strahlen.
Beton abtragen, Abtragstiefe über 3 bis 5 cm.
Abfall entsorgen.
Menge: 2,000 St
Leistungsbereichkatalog: 124

**06.01.0012 Betonunterlage vorbereiten*Oberfl.untersch. Tfl. ü. 0,1-0,5m2*abstemm./strahlen Abtrag ü. 3-5 cm*entsorgen**
StL-Nr. 2112411399330181
Betonunterlage nach Unterlagen des AG vorbereiten. Vorbereitete Flächen säubern.
Bauteil 'Widerlager/Flügel/Überbau/Pfeiler'

Oberfläche unterschiedlich geneigt.
Teilflächen über 0,10 m2 bis 0,50 m2.
Vorbereitungsverfahren = Betonunterlage abstemmen und
strahlen.
Beton abtragen, Abtragstiefe über 3 bis 5 cm.
Abfall entsorgen.
Menge: 3,000 St
Leistungsbereichkatalog: 124

**06.01.0013 Betonunterlage vorbereiten*Oberfl.untersch. Tfl. ü. 0,5-1,0m2*abstemm./strahlen Abtrag ü. 3-5 cm*entsorgen**
StL-Nr. 2112411399340181
Betonunterlage nach Unterlagen des AG vorbereiten. Vorbereitete Flächen säubern.
Bauteil 'Widerlager/Flügel/Überbau/Pfeiler'

Oberfläche unterschiedlich geneigt.
Teilflächen über 0,50 m2 bis 1,00 m2.
Vorbereitungsverfahren = Betonunterlage abstemmen und
strahlen.
Beton abtragen, Abtragstiefe über 3 bis 5 cm.
Abfall entsorgen.
Menge: 1,000 St
Leistungsbereichkatalog: 124

**06.01.0014 Betonstahl vorbereiten DU bis 16 mm*ReinG Sa 2 1/2**
StL-Nr. 2112411813
Freiliegenden Betonstahl unterschiedlicher Durchmesser
vorbereiten. Abfall entsorgen.
Durchmesser bis 16 mm.
Norm-Reinheitsgrad = Sa 2 1/2.
Menge: 1,000 m
Leistungsbereichkatalog: 124

**06.01.0015 Betonstahl beschichten DU bis 16 mm**
StL-Nr. 2112435710
Freiliegenden Betonstahl unterschiedlicher Durchmesser
beschichten. Betonstahl vorbereiten wird gesondert vergütet.
Durchmesser bis 16 mm.
Menge: 1,000 m
Leistungsbereichkatalog: 124

**06.01.0016 Haftbrücke herstellen*Oberfl.untersch. RM-Mörtel*Tfl.ü. 0,05-0,1m2**
StL-Nr. 21124313993202
Haftbrücke auf vorbereiteter Betonunterlage nach Unterlagen des AG herstellen.
Bauteil 'Widerlager/Flügel/Überbau/Pfeiler'

Oberfläche unterschiedlich geneigt.
Stoff = Zementmörtel mit Kunststoffzusatz (RM).
Teilflächen über 0,05 m2 bis 0,10 m2.
Menge: 2,000 St
Leistungsbereichkatalog: 124

**06.01.0017 Haftbrücke herstellen*Oberfl.untersch. RM-Mörtel*Tfl. ü. 0,1-0,5m2**
StL-Nr. 21124313993203
Haftbrücke auf vorbereiteter Betonunterlage nach Unterlagen des AG herstellen.
Bauteil 'Widerlager/Flügel/Überbau/Pfeiler'

Oberfläche unterschiedlich geneigt.
Stoff = Zementmörtel mit Kunststoffzusatz (RM).
Teilflächen über 0,10 m2 bis 0,50 m2.
Menge: 3,000 St
Leistungsbereichkatalog: 124

**06.01.0018 Haftbrücke herstellen*Oberfl.untersch. RM-Mörtel*Tfl. ü. 0,5-1 m2**
StL-Nr. 21124313993204
Haftbrücke auf vorbereiteter Betonunterlage nach Unterlagen des AG herstellen.
Bauteil 'Widerlager/Flügel/Überbau/Pfeiler'

Oberfläche unterschiedlich geneigt.
Stoff = Zementmörtel mit Kunststoffzusatz (RM).
Teilflächen über 0,50 m2 bis 1,00 m2.
Menge: 1,000 St
Leistungsbereichkatalog: 124

*Hinweis: Erschwernisse durch mehrlagigen PCC-Einbau sind in die*
Erschwernisse durch mehrlagigen PCC-Einbau sind in die
Positionen mit einzurechnen

**06.01.0019 Fehlst.m.Mörtel/Beton (RM/RC) inst.*Oberfl.untersch. RM*Dicke über 4-5 cm Tfl.ü. 0,05-0,1m2**
StL-Nr. 21124331993142
Fehlstellen mit Zementmörtel/Beton mit Kunststoffzusatz
(RM/RC) auf vorbereiteter Betonunterlage nach Unterlagen des AG instandsetzen. Ggf. erforderliche Schalung
herstellen. Haftbrücke wird gesondert vergütet.
Bauteil 'Widerlager/Flügel/Überbau/Pfeiler'

Oberfläche unterschiedlich geneigt.
Betonersatzsystem = RM.
Schichtdicke über 4 bis 5 cm.
Teilflächen über 0,05 m2 bis 0,10 m2.
Menge: 2,000 St
Leistungsbereichkatalog: 124

**06.01.0020 Fehlst.m.Mörtel/Beton (RM/RC) inst.*Oberfl.untersch. RM*Dicke über 4-5 cm Tfl. ü. 0,1-0,5m2**
StL-Nr. 21124331993143
Fehlstellen mit Zementmörtel/Beton mit Kunststoffzusatz
(RM/RC) auf vorbereiteter Betonunterlage nach Unterlagen des AG instandsetzen. Ggf. erforderliche Schalung
herstellen. Haftbrücke wird gesondert vergütet.
Bauteil 'Widerlager/Flügel/Überbau/Pfeiler'

Oberfläche unterschiedlich geneigt.
Betonersatzsystem = RM.
Schichtdicke über 4 bis 5 cm.
Teilflächen über 0,10 m2 bis 0,50 m2.
Menge: 3,000 St
Leistungsbereichkatalog: 124

**06.01.0021 Fehlst.m.Mörtel/Beton (RM/RC) inst.*Oberfl.untersch. RM*Dicke über 4-5 cm Tfl. ü. 0,5-1 m2**
StL-Nr. 21124331993144
Fehlstellen mit Zementmörtel/Beton mit Kunststoffzusatz
(RM/RC) auf vorbereiteter Betonunterlage nach Unterlagen des AG instandsetzen. Ggf. erforderliche Schalung
herstellen. Haftbrücke wird gesondert vergütet.
Bauteil 'Widerlager/Flügel/Überbau/Pfeiler'

Oberfläche unterschiedlich geneigt.
Betonersatzsystem = RM.
Schichtdicke über 4 bis 5 cm.
Teilflächen über 0,50 m2 bis 1,00 m2.
Menge: 1,000 St
Leistungsbereichkatalog: 124

*Hinweis: Beim Strahlen mit festem*
Beim Strahlen mit festem Strahlmittel muß der fließende Verkehr durch eine Schutzwand nach Wahl des AN geschützt werden. Die Kosten hierfür müssen in die folgende Position mit eingerechnet werden.

*Hinweis: Bei der Betonvorbereitung und der*
Bei der Betonvorbereitung und der Beschichtung der Kappe sind die Erschwernisse durch die vorhandene Schutzeinrichtung und der Geländer mit einzukalkulieren.

**06.01.0022 Schützen der Geländer und Schutzplankenpfosten**
*** Pauschalposition
Schützen der Geländer und Schutzplankenpfosten beim Strahlen mit festem Strahlmittel und beim Beschichten.
Menge: 1,000 Psch

**06.01.0023 Betonunterlage vorbereiten*Oberfl. untersch. Teilflächen*druckluftstrahlen abtr. von Besch.*entsorgen**
StL-Nr. 2112410899310611
Betonunterlage nach Unterlagen des AG vorbereiten. Vorbereitete Flächen säubern.
Bauteil 'Außen- und Mittelkappen'

Oberfläche unterschiedlich geneigt.
Ausführung in Teilflächen.
Vorbereitungsverfahren = Betonunterlage druckluftstrahlen mit festen Strahlmitteln.
Beschichtungen, Voranstrich und Nachbehandlungsfilme
sowie Verunreinigungen entfernen.
Abfall entsorgen.
Menge: 70,000 m2
Leistungsbereichkatalog: 124

**06.01.0024 Beschichtung gem. OS-F herstellen*Oberfl.untersch. Aufbau b)*Teilflächen**
StL-Nr. 21124552920201
Beschichtung nach Unterlagen des AG mit mindestens
erhöhter Rissüberbrückungsfähigkeit für begeh- und befahrbare Flächen gemäß Oberflächenschutzsystem F(OS-F)
auf vorbereiteter Betonunterlage herstellen. Nicht
festhaftendes Abstreugut entfernen.
Bauteil 'Außen- und Mittelkappen'

Oberfläche unterschiedlich geneigt nach Unterlagen des
AG.
Oberflächenschutzsystem Aufbau b).
Ausführung in Teilflächen nach Unterlagen des AG.
Menge: 55,000 m2
Leistungsbereichkatalog: 124

**06.01.0025 Beschichtung gem. OS-DII herstellen Gesims*Oberfl.senkrecht Sprühnebelbereich*Teilflächen**
StL-Nr. 211245425211
Beschichtung nach Unterlagen des AG mit mindestens geringer Rissüberbrückungsfähigkeit für nicht begeh- und
befahrbare Flächen gemäß Oberflächenschutzsystem DII
(OS-DII) auf vorbereiteter Betonunterlage herstellen.
Bauteil = Gesims.
Oberfläche über 20 v.H. geneigt bis senkrecht.
Beschichtung im Sprühnebelbereich.
Ausführung in Teilflächen nach Unterlagen des AG.
Menge: 15,000 m2
Leistungsbereichkatalog: 124

**06.01.0026 Fugenfüllung entfernen Kappen Flanke Beton*Breite 15-20 mm Tiefe 30-40 mm*ausstemmen Verwerten**
StL-Nr. 2112301659134101
Fugenfüllung entfernen. Fugenflanken für Neuverfüllung
vorbereiten.
Fuge in Kappen.
Fugenfüllung 'dauerelastische Fugenmasse'

Fugenflanken = Beton.
Fugenbreite über 15 bis 20 mm.
Fülltiefe über 30 bis 40 mm.
Fugenfüllung ausstemmen.
Ausgebaute Stoffe nach Wahl des AN verwerten.
Menge: 2,000 m
Leistungsbereichkatalog: 123

**06.01.0027 Fugenfüllung herstellen*Kalt, 25 v.H. Flanke Beton*Breite 15-20 mm Tiefe 15 - 25 mm*Füllstoff einb.**
StL-Nr. 21123235911321
Fugenfüllung nach Unterlagen des AG herstellen. Fugenflanken reinigen und mit geeignetem Voranstrich versehen.
Bauteil 'Kappe'

Füllstoff = kalt verarbeitbare Fugenmasse, Dauerbewegungsaufnahme bis 25 v.H.
Fugenflanken = Beton.
Fugenspaltbreite über 15 bis 20 mm.
Fülltiefe über 15 bis 25 mm.
Unterfüllstoff bzw. Trennstreifen einbauen.
Menge: 2,000 m
Leistungsbereichkatalog: 123

#### Unterabschnitt 06.02 BW 2609517 - NE 13 - Unterführung

**06.02.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**06.02.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

**06.02.0003 Bestandsunterlagen herst. und lief.**
*** Pauschalposition
StL-Nr. 19101613
Bestandsunterlagen gemäß ZTV-Ing, Teil 1, Abschnitt 2,
für jedes Teilbauwerk herstellen und liefern. Die Bauwerksdaten sind mit einem Erfassungsprogramm auf der
Datenbasis der ASB-Ing zu erfassen. Digitalisierte Bilder, Pläne und Dokumente sind einzubinden. Ein Ausdruck
des Bauwerksbuches aus den erfassten Daten ist beizufügen. Übergabe der Daten an den AG in dem Übergabeformat der ASB-Ing (.CAB-Datei)auf den mit dem AG abgestimmten Datenträger (CD oder DVD). Übergabe der Be-
standsunterlagen an den AG hat spätestens mit der Vorlage des Antrages auf Abnahme der Leistung zu erfolgen.
Menge: 1,000 Psch
Leistungsbereichkatalog: 101

**06.02.0004 Lichtbilder herst. und liefern**
StL-Nr. 19101620
Lichtbilder über den wesentlichen Bauablauf des Bauwerks in digitalisierter Form (Auflösung mindestens
1024 mal 768 Pixel, 24 Farben) mit Digitalkamera herstellen und auf mit dem AG abgestimmten Datenträger (CD
oder DVD) liefern. Das Komprimierungsverhältnis bzw.
die Bildqualität ist so zu wählen, dass durch die Komprimierung keine für den Sachverhalt wesentlichen Bildinformationen verloren gehen.
Menge: 20,000 St
Leistungsbereichkatalog: 101

**06.02.0005 Bauzaun aufstellen und entfernen Zaunhöhe 2,0 m*Stahlgitter-FT**
Bauzaun nach Unterlagen des AG einschl. Der erforderlichen Tore und Pfosten standsicher aufstellen, während der Bauzeit vorhalten und unterhalten sowie nach Beendigung der Bauzeit entfernen. 70 v. H. des Preises werden nach Aufstellen, der Rest nach Entfernen des Bauzaunes vergütet.
Zaunhöhe = 2,00 M.
Zaun aus Stahlgitter-Fertigteilen.
Erschwernis durch Böschungsbereiche und zusätzliche Sicherungsmaßnahmen wegen starken Windverhältnissen sind einzukalkulieren.
Menge: 50,000 m
Leistungsbereichkatalog: 101

**06.02.0006 Bauzaun umsetzen Zaunhöhe 2,0 m*StahlgitterFT**
Bauzaun innerhalb der Baustelle umsetzen. Nicht wiederverwertbare Teile ersetzen.
Zaunhöhe = 2,00 M.
Zaun aus Stahlgitter-Fertigteilen.
Erschwernis durch Böschungsbereiche und zusätzliche Sicherungsmaßnahmen wegen starken Windverhältnissen sind einzukalkulieren.
Menge: 50,000 m

**06.02.0007 Arbeitsgerüst herstellen*Wasserd.Abdeckung**
*** Pauschalposition
StL-Nr. 1711630690010000
Arbeitsgerüste, einschließlich ggf. erforderlicher
Gründung sowie ggf. erforderlicher Treppentürme und
weiterer Leitergänge, nach statischen, konstruktiven
und sicherheitstechnischen Erfordernissen herstellen
und beseitigen, für den Zeitraum der eigenen Leistung
vorhalten und unterhalten.
Einsatzort 'Kappe und Überbauunterseite'

Gerüst mit wasserdichter Abdeckung.
Menge: 1,000 Psch
Leistungsbereichkatalog: 116

**06.02.0008 Schutzgerüst herstellen Gewässer*Wasserd.Abdeckung**
*** Pauschalposition
StL-Nr. 171162065100
Schutzgerüst, einschließlich ggf. erforderlicher
Gründung, nach statischen, konstruktiven und sicherheitstechnischen Erfordernissen herstellen und beseitigen, für den Zeitraum der eigenen Leistung vorhalten
und unterhalten. Art, Zweck und geometrische Abmessung
des Gerüstes nach Unterlagen des AG.
Gerüst über Gewässer.
Gerüst mit wasserdichter Abdeckung.
Menge: 1,000 Psch
Leistungsbereichkatalog: 116

**06.02.0009 Ponton herstellen**
*** Pauschalposition
Bereitstellung, Transport, Montage und Demontage eines geeigneten Schwimm-Pontons zur Durchführung von Instandsetzungsarbeiten an der Unterseite des Brückenüberbaus, des Gesims und der Kappe über Wasser. Der Ponton muss ausreichend tragfähig und stabil sein, um Arbeitskräfte, Werkzeuge und ggf. Gerüstteile sicher aufzunehmen. Inklusive aller erforderlichen Sicherungsmaßnahmen (z. B. Geländer, Zugang, Rettungsmittel), Verankerung im Wasser, sowie ggf. Genehmigungen und Abstimmungen mit zuständigen Behörden. Die Arbeiten erfolgen unter Berücksichtigung der örtlichen Gegebenheiten (Strömung, Wassertiefe, Schifffahrt etc.).
Leistungsumfang:
Bereitstellung eines geeigneten Pontonsystems
Transport zur Einsatzstelle und Rücktransport
Auf- und Abbau inkl. Verankerung
Sicherheitsausstattung gemäß DGUV-Vorgaben
Betriebsbereitschaft während der gesamten Bauzeit
Koordination mit Wasserbehörden
Menge: 1,000 Psch

**06.02.0010 Betonoberfläche untersuchen**
StL-Nr. 2112490899
Betonoberfläche nach Unterlagen des AG durch Abklopfen
auf Fehlstellen (Hohlstellen, Nester usw.) untersuchen.
Fehlstellen mit wetterfester Farbe markieren und nach
Unterlagen des AG dokumentieren.
Bauteil 'Widerlager/Flügel/Überbau'
Menge: 400,000 m2
Leistungsbereichkatalog: 124

**06.02.0011 Betonunterlage vorbereiten*Oberfl.untersch. Tfl. ü.0,05-0,1m2*abstemm./strahlen Abtrag ü. 3-5 cm*entsorgen**
StL-Nr. 2112411399320181
Betonunterlage nach Unterlagen des AG vorbereiten. Vorbereitete Flächen säubern.
Bauteil 'Widerlager/Flügel/Überbau'

Oberfläche unterschiedlich geneigt.
Teilflächen über 0,05 m2 bis 0,10 m2.
Vorbereitungsverfahren = Betonunterlage abstemmen und
strahlen.
Beton abtragen, Abtragstiefe über 3 bis 5 cm.
Abfall entsorgen.
Menge: 4,000 St
Leistungsbereichkatalog: 124

**06.02.0012 Betonunterlage vorbereiten*Oberfl.untersch. Tfl. ü. 0,1-0,5m2*abstemm./strahlen Abtrag ü. 3-5 cm*entsorgen**
StL-Nr. 2112411399330181
Betonunterlage nach Unterlagen des AG vorbereiten. Vorbereitete Flächen säubern.
Bauteil 'Widerlager/Flügel/Überbau'

Oberfläche unterschiedlich geneigt.
Teilflächen über 0,10 m2 bis 0,50 m2.
Vorbereitungsverfahren = Betonunterlage abstemmen und
strahlen.
Beton abtragen, Abtragstiefe über 3 bis 5 cm.
Abfall entsorgen.
Menge: 5,000 St
Leistungsbereichkatalog: 124

**06.02.0013 Betonunterlage vorbereiten*Oberfl.untersch. Tfl. ü. 0,5-1,0m2*abstemm./strahlen Abtrag ü. 3-5 cm*entsorgen**
StL-Nr. 2112411399340181
Betonunterlage nach Unterlagen des AG vorbereiten. Vorbereitete Flächen säubern.
Bauteil 'Widerlager/Flügel/Überbau'

Oberfläche unterschiedlich geneigt.
Teilflächen über 0,50 m2 bis 1,00 m2.
Vorbereitungsverfahren = Betonunterlage abstemmen und
strahlen.
Beton abtragen, Abtragstiefe über 3 bis 5 cm.
Abfall entsorgen.
Menge: 3,000 St
Leistungsbereichkatalog: 124

**06.02.0014 Betonstahl vorbereiten DU bis 16 mm*ReinG Sa 2 1/2**
StL-Nr. 2112411813
Freiliegenden Betonstahl unterschiedlicher Durchmesser
vorbereiten. Abfall entsorgen.
Durchmesser bis 16 mm.
Norm-Reinheitsgrad = Sa 2 1/2.
Menge: 1,000 m
Leistungsbereichkatalog: 124

**06.02.0015 Betonstahl beschichten DU bis 16 mm**
StL-Nr. 2112435710
Freiliegenden Betonstahl unterschiedlicher Durchmesser
beschichten. Betonstahl vorbereiten wird gesondert vergütet.
Durchmesser bis 16 mm.
Menge: 1,000 m
Leistungsbereichkatalog: 124

**06.02.0016 Haftbrücke herstellen*Oberfl.untersch. RM-Mörtel*Tfl.ü. 0,05-0,1m2**
StL-Nr. 21124313993202
Haftbrücke auf vorbereiteter Betonunterlage nach Unterlagen des AG herstellen.
Bauteil 'Widerlager/Flügel/Überbau'

Oberfläche unterschiedlich geneigt.
Stoff = Zementmörtel mit Kunststoffzusatz (RM).
Teilflächen über 0,05 m2 bis 0,10 m2.
Menge: 4,000 St
Leistungsbereichkatalog: 124

**06.02.0017 Haftbrücke herstellen*Oberfl.untersch. RM-Mörtel*Tfl. ü. 0,1-0,5m2**
StL-Nr. 21124313993203
Haftbrücke auf vorbereiteter Betonunterlage nach Unterlagen des AG herstellen.
Bauteil 'Widerlager/Flügel/Überbau'

Oberfläche unterschiedlich geneigt.
Stoff = Zementmörtel mit Kunststoffzusatz (RM).
Teilflächen über 0,10 m2 bis 0,50 m2.
Menge: 5,000 St
Leistungsbereichkatalog: 124

**06.02.0018 Haftbrücke herstellen*Oberfl.untersch. RM-Mörtel*Tfl. ü. 0,5-1 m2**
StL-Nr. 21124313993204
Haftbrücke auf vorbereiteter Betonunterlage nach Unterlagen des AG herstellen.
Bauteil 'Widerlager/Flügel/Überbau'

Oberfläche unterschiedlich geneigt.
Stoff = Zementmörtel mit Kunststoffzusatz (RM).
Teilflächen über 0,50 m2 bis 1,00 m2.
Menge: 3,000 St
Leistungsbereichkatalog: 124

*Hinweis: Erschwernisse durch mehrlagigen PCC-Einbau sind in die*
Erschwernisse durch mehrlagigen PCC-Einbau sind in die
Positionen mit einzurechnen

**06.02.0019 Fehlst.m.Mörtel/Beton (RM/RC) inst.*Oberfl.untersch. RM*Dicke über 4-5 cm Tfl.ü. 0,05-0,1m2**
StL-Nr. 21124331993142
Fehlstellen mit Zementmörtel/Beton mit Kunststoffzusatz
(RM/RC) auf vorbereiteter Betonunterlage nach Unterlagen des AG instandsetzen. Ggf. erforderliche Schalung
herstellen. Haftbrücke wird gesondert vergütet.
Bauteil 'Widerlager/Flügel/Überbau'

Oberfläche unterschiedlich geneigt.
Betonersatzsystem = RM.
Schichtdicke über 4 bis 5 cm.
Teilflächen über 0,05 m2 bis 0,10 m2.
Menge: 4,000 St
Leistungsbereichkatalog: 124

**06.02.0020 Fehlst.m.Mörtel/Beton (RM/RC) inst.*Oberfl.untersch. RM*Dicke über 4-5 cm Tfl. ü. 0,1-0,5m2**
StL-Nr. 21124331993143
Fehlstellen mit Zementmörtel/Beton mit Kunststoffzusatz
(RM/RC) auf vorbereiteter Betonunterlage nach Unterlagen des AG instandsetzen. Ggf. erforderliche Schalung
herstellen. Haftbrücke wird gesondert vergütet.
Bauteil 'Widerlager/Flügel/Überbau'

Oberfläche unterschiedlich geneigt.
Betonersatzsystem = RM.
Schichtdicke über 4 bis 5 cm.
Teilflächen über 0,10 m2 bis 0,50 m2.
Menge: 5,000 St
Leistungsbereichkatalog: 124

**06.02.0021 Fehlst.m.Mörtel/Beton (RM/RC) inst.*Oberfl.untersch. RM*Dicke über 4-5 cm Tfl. ü. 0,5-1 m2**
StL-Nr. 21124331993144
Fehlstellen mit Zementmörtel/Beton mit Kunststoffzusatz
(RM/RC) auf vorbereiteter Betonunterlage nach Unterlagen des AG instandsetzen. Ggf. erforderliche Schalung
herstellen. Haftbrücke wird gesondert vergütet.
Bauteil 'Widerlager/Flügel/Überbau'

Oberfläche unterschiedlich geneigt.
Betonersatzsystem = RM.
Schichtdicke über 4 bis 5 cm.
Teilflächen über 0,50 m2 bis 1,00 m2.
Menge: 3,000 St
Leistungsbereichkatalog: 124

**06.02.0022 Korrosionssch. Verformungslag. san.**
Vorhandenen Korrosionschutz der Auflagerplatte der
Verformungslager auf den Widerlagern instandsetzen. Das
Spaltmaß zwischen Überbau und Auflagerbank beträgt max
20-30cm.
Vorhandene Stahlteile nach Wahl des AN vorbereiten.
Beim Vorbereiten anfallende Stoffe der Verwertung nach
Wahl des AN zuführen.
Normreinheitsgrad = PSA 2 1/2.
Ausgangszustand = Beschichtete Oberfläche mit
unterschiedlichen Rostgraden.
Korrosionschutz gem. ZTV-KOR-Stahlbauten, Tabelle A.2,
Bauteil-Nr. 3.2, Korrosionschutzsystem 4:
- Grundbeschichtung auf Epoxidharz-Grundlage mit
Zinkstaub nach Blatt 87, Sollschichtdicke 70 mym,
- erste und zweite Zwischenbeschichtung auf
Epoxidharz-Grundlage nach Blatt 87, Sollschichtdicke je
80 mym,
Deckbeschichtung auf Epoxidharz-Grundlage nach Blatt
87, Sollschichtdicke 80 mym.
Gesamt-Sollschichtdicke: 310 mym.
Menge: 12,000 St

*Hinweis: Erschwernisse durch einen sehr*
Erschwernisse durch einen sehr beengten Arbeitsraum müssen bei der Lagersockelsanierung mit einkalkuliert werden.

**06.02.0023 Betonunterlage vorbereiten*Oberfl.untersch.*abstemm./strahlen*entsorgen**
StL-Nr. 2112411399390191
Betonunterlage nach Unterlagen des AG vorbereiten. Vorbereitete Flächen säubern.
Bauteil 'Lagersockel'

Oberfläche unterschiedlich geneigt.
Teilflächen 'Widerlager'

Vorbereitungsverfahren = Betonunterlage abstemmen und
strahlen.
Abtrag von 'schadhaften Beton, 3-5 cm'

Abfall entsorgen.
Menge: 12,000 St
Leistungsbereichkatalog: 124

**06.02.0024 Haftbrücke herstellen*Oberfl.untersch.**
StL-Nr. 21124313993999
Haftbrücke auf vorbereiteter Betonunterlage nach Unterlagen des AG herstellen.
Bauteil 'Lagersockel'

Oberfläche unterschiedlich geneigt.
Stoff 'entsprechend Instandsetzungsmörtel'

Teilflächen 'Widerlager'
Menge: 12,000 St
Leistungsbereichkatalog: 124

**06.02.0025 Fehlst.m.Mörtel/Beton (RM/RC) inst.*Oberfl.untersch. RM**
StL-Nr. 21124331993199
Fehlstellen mit Zementmörtel/Beton mit Kunststoffzusatz
(RM/RC) auf vorbereiteter Betonunterlage nach Unterlagen des AG instandsetzen. Ggf. erforderliche Schalung
herstellen. Haftbrücke wird gesondert vergütet.
Bauteil 'Lagersockel'

Oberfläche unterschiedlich geneigt.
Betonersatzsystem = RM.
Schichtdicke '3 - 5 cm'

Teilflächen 'Widerlager'
Menge: 12,000 St
Leistungsbereichkatalog: 124

**06.02.0026 Tür/Tor aufnehmen Wildschutzzaun*Höhe>1,60-2,10m Breite bis 2,00m*Pfosten in Beton Betonf.60x60x80cm*Material verwert.**
StL-Nr. 2112810312121001
Tür/Tor, mit beidseitigen Pfosten, einschließlich der
erforderlichen Erdarbeiten, aufnehmen.
Wildschutzzaun.
Höhe größer 1,60 m bis 2,10 m.
Breite bis 2,00 m.
Pfosten in Beton.
Betonfundamente 60x60x80 cm.
Material nach Wahl des AN verwerten.
Menge: 2,000 St
Leistungsbereichkatalog: 128

**06.02.0027 Tür für Wildschutzzaun herstellen Rahmenhöhe 2,00m*Rohr D22Fl.St30/5 Gefl.50x50x2,5mm*Pfosten D42mmH.2m Zweis.Verstrebung*Pf.Fu.D30cm,T80cm**
StL-Nr. 2112821521212299
Tür für Wildschutzzaun, einflügelig, Breite = 1,00 m,
Türflügel aushängesicher, herstellen. Tür mit Einrasthebel an den Türpfosten so anschlagen, dass ein selbsttätiges Schließen der Tür gewährleistet ist. Aussparung
für Vorhängeschloss. Türöffnung, wenn geländebedingt
möglich, zur Fahrbahn abgewandten Seite. Sämtliche
Stahlteile feuerverzinkt.
Rahmenhöhe = 2,00 m.
Rahmen aus Stahlrohr, Durchmesser = 22 mm, mit waagerechter Verstrebung aus Flachstahl 30/5 mm.
Rahmenbespannung, Viereckgeflecht, 50x50x2,5 mm, dickverzinkt.
Pfosten, beidseitig, Stahlrohr mit eingeschweißtem O-
bergurt und  erforderlichen Anschlussschienen, Durchmesser = 42 mm, Durchgangshöhe = 2,00 m.
Zweiseitige Verstrebung für Türpfosten, Stahlrohr,
Durchmesser mind. 25 mm, Länge = 2,50 m einschl. Befestigungsmaterial.
Türpfosten und Verstrebung in Betonfundament C12/15,
Durchmesser = 30 cm, Tiefe = 80 cm, setzen.
Boden-/Felsklasse 'Bodenklasse 3-5, Aushubmaterial innerhalb der Baustelle verteilen.
Der Anschluß der Tür an den Bestand ist herzustellen und einzukalkulieren.'
Menge: 2,000 St
Leistungsbereichkatalog: 128

**06.02.0028 Fugenfüllung entfernen Kappen Flanke Beton*Breite 15-20 mm Tiefe 30-40 mm*ausstemmen Verwerten**
StL-Nr. 2112301659134101
Fugenfüllung entfernen. Fugenflanken für Neuverfüllung
vorbereiten.
Fuge in Kappen.
Fugenfüllung 'dauerelastische Fugenmasse'

Fugenflanken = Beton.
Fugenbreite über 15 bis 20 mm.
Fülltiefe über 30 bis 40 mm.
Fugenfüllung ausstemmen.
Ausgebaute Stoffe nach Wahl des AN verwerten.
Menge: 2,000 m
Leistungsbereichkatalog: 123

**06.02.0029 Fugenfüllung herstellen*Kalt, 25 v.H. Flanke Beton*Breite 15-20 mm Tiefe 15 - 25 mm*Füllstoff einb.**
StL-Nr. 21123235911321
Fugenfüllung nach Unterlagen des AG herstellen. Fugenflanken reinigen und mit geeignetem Voranstrich versehen.
Bauteil 'Kappe'

Füllstoff = kalt verarbeitbare Fugenmasse, Dauerbewegungsaufnahme bis 25 v.H.
Fugenflanken = Beton.
Fugenspaltbreite über 15 bis 20 mm.
Fülltiefe über 15 bis 25 mm.
Unterfüllstoff bzw. Trennstreifen einbauen.
Menge: 2,000 m
Leistungsbereichkatalog: 123

#### Unterabschnitt 06.03 BW 2609523 - NE 14 - Überführung

**06.03.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**06.03.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

**06.03.0003 Bestandsunterlagen herst. und lief.**
*** Pauschalposition
StL-Nr. 19101613
Bestandsunterlagen gemäß ZTV-Ing, Teil 1, Abschnitt 2,
für jedes Teilbauwerk herstellen und liefern. Die Bauwerksdaten sind mit einem Erfassungsprogramm auf der
Datenbasis der ASB-Ing zu erfassen. Digitalisierte Bilder, Pläne und Dokumente sind einzubinden. Ein Ausdruck
des Bauwerksbuches aus den erfassten Daten ist beizufügen. Übergabe der Daten an den AG in dem Übergabeformat der ASB-Ing (.CAB-Datei)auf den mit dem AG abgestimmten Datenträger (CD oder DVD). Übergabe der Be-
standsunterlagen an den AG hat spätestens mit der Vorlage des Antrages auf Abnahme der Leistung zu erfolgen.
Menge: 1,000 Psch
Leistungsbereichkatalog: 101

**06.03.0004 Lichtbilder herst. und liefern**
StL-Nr. 19101620
Lichtbilder über den wesentlichen Bauablauf des Bauwerks in digitalisierter Form (Auflösung mindestens
1024 mal 768 Pixel, 24 Farben) mit Digitalkamera herstellen und auf mit dem AG abgestimmten Datenträger (CD
oder DVD) liefern. Das Komprimierungsverhältnis bzw.
die Bildqualität ist so zu wählen, dass durch die Komprimierung keine für den Sachverhalt wesentlichen Bildinformationen verloren gehen.
Menge: 20,000 St
Leistungsbereichkatalog: 101

**06.03.0005 Bauzaun aufstellen und entfernen Zaunhöhe 2,0 m*Stahlgitter-FT**
Bauzaun nach Unterlagen des AG einschl. Der erforderlichen Tore und Pfosten standsicher aufstellen, während der Bauzeit vorhalten und unterhalten sowie nach Beendigung der Bauzeit entfernen. 70 v. H. des Preises werden nach Aufstellen, der Rest nach Entfernen des Bauzaunes vergütet.
Zaunhöhe = 2,00 M.
Zaun aus Stahlgitter-Fertigteilen.
Erschwernis durch Böschungsbereiche und zusätzliche Sicherungsmaßnahmen wegen starken Windverhältnissen sind einzukalkulieren.
Menge: 50,000 m
Leistungsbereichkatalog: 101

**06.03.0006 Bauzaun umsetzen Zaunhöhe 2,0 m*StahlgitterFT**
Bauzaun innerhalb der Baustelle umsetzen. Nicht wiederverwertbare Teile ersetzen.
Zaunhöhe = 2,00 M.
Zaun aus Stahlgitter-Fertigteilen.
Erschwernis durch Böschungsbereiche und zusätzliche Sicherungsmaßnahmen wegen starken Windverhältnissen sind einzukalkulieren.
Menge: 50,000 m

**06.03.0007 Schutzgerüst herstellen Fahrbahn*Wasserd.Abdeckung Verkehrssich.n.U.**
*** Pauschalposition
StL-Nr. 171162061110
Schutzgerüst, einschließlich ggf. erforderlicher
Gründung, nach statischen, konstruktiven und sicherheitstechnischen Erfordernissen herstellen und beseitigen, für den Zeitraum der eigenen Leistung vorhalten
und unterhalten. Art, Zweck und geometrische Abmessung
des Gerüstes nach Unterlagen des AG.
Gerüst über Fahrbahn.
Gerüst mit wasserdichter Abdeckung.
Einrichtungen für Verkehrssicherung nach Unterlagen des
AG einbauen, vorhalten, unterhalten, betreiben und beseitigen.
Menge: 1,000 Psch
Leistungsbereichkatalog: 116

**06.03.0008 Arbeitsgerüst herstellen*Öffnungen des AG Wasserd.Abdeckung**
*** Pauschalposition
StL-Nr. 1711630690110000
Arbeitsgerüste, einschließlich ggf. erforderlicher
Gründung sowie ggf. erforderlicher Treppentürme und
weiterer Leitergänge, nach statischen, konstruktiven
und sicherheitstechnischen Erfordernissen herstellen
und beseitigen, für den Zeitraum der eigenen Leistung
vorhalten und unterhalten.
Einsatzort 'Überbauunterseite + Kappe + Widerlager + Pfeiler +
Flügelwand'

Öffnungen nach Unterlagen des AG freihalten.
Gerüst mit wasserdichter Abdeckung.
Menge: 1,000 Psch
Leistungsbereichkatalog: 116

**06.03.0009 Betonoberfläche untersuchen**
StL-Nr. 2112490899
Betonoberfläche nach Unterlagen des AG durch Abklopfen
auf Fehlstellen (Hohlstellen, Nester usw.) untersuchen.
Fehlstellen mit wetterfester Farbe markieren und nach
Unterlagen des AG dokumentieren.
Bauteil 'Überbau Unterseite'
Menge: 520,000 m2
Leistungsbereichkatalog: 124

**06.03.0010 Betonoberfläche untersuchen**
StL-Nr. 2112490899
Betonoberfläche nach Unterlagen des AG durch Abklopfen
auf Fehlstellen (Hohlstellen, Nester usw.) untersuchen.
Fehlstellen mit wetterfester Farbe markieren und nach
Unterlagen des AG dokumentieren.
Bauteil 'Widerlager/Flügelwand/Pfeiler'
Menge: 120,000 m2
Leistungsbereichkatalog: 124

**06.03.0011 Betonunterlage vorbereiten*Oberfl.untersch. Tfl. ü.0,05-0,1m2*abstemm./strahlen Abtrag ü. 3-5 cm*entsorgen**
StL-Nr. 2112411399320181
Betonunterlage nach Unterlagen des AG vorbereiten. Vorbereitete Flächen säubern.
Bauteil 'Widerlager/Flügel/Überbau/Pfeiler'

Oberfläche unterschiedlich geneigt.
Teilflächen über 0,05 m2 bis 0,10 m2.
Vorbereitungsverfahren = Betonunterlage abstemmen und
strahlen.
Beton abtragen, Abtragstiefe über 3 bis 5 cm.
Abfall entsorgen.
Menge: 15,000 St
Leistungsbereichkatalog: 124

**06.03.0012 Betonunterlage vorbereiten*Oberfl.untersch. Tfl. ü. 0,1-0,5m2*abstemm./strahlen Abtrag ü. 3-5 cm*entsorgen**
StL-Nr. 2112411399330181
Betonunterlage nach Unterlagen des AG vorbereiten. Vorbereitete Flächen säubern.
Bauteil 'Widerlager/Flügel/Überbau/Pfeiler'

Oberfläche unterschiedlich geneigt.
Teilflächen über 0,10 m2 bis 0,50 m2.
Vorbereitungsverfahren = Betonunterlage abstemmen und
strahlen.
Beton abtragen, Abtragstiefe über 3 bis 5 cm.
Abfall entsorgen.
Menge: 10,000 St
Leistungsbereichkatalog: 124

**06.03.0013 Betonunterlage vorbereiten*Oberfl.untersch. Tfl. ü. 0,5-1,0m2*abstemm./strahlen Abtrag ü. 3-5 cm*entsorgen**
StL-Nr. 2112411399340181
Betonunterlage nach Unterlagen des AG vorbereiten. Vorbereitete Flächen säubern.
Bauteil 'Widerlager/Flügel/Überbau/Pfeiler'

Oberfläche unterschiedlich geneigt.
Teilflächen über 0,50 m2 bis 1,00 m2.
Vorbereitungsverfahren = Betonunterlage abstemmen und
strahlen.
Beton abtragen, Abtragstiefe über 3 bis 5 cm.
Abfall entsorgen.
Menge: 5,000 St
Leistungsbereichkatalog: 124

**06.03.0014 Betonstahl vorbereiten DU bis 16 mm*ReinG Sa 2 1/2**
StL-Nr. 2112411813
Freiliegenden Betonstahl unterschiedlicher Durchmesser
vorbereiten. Abfall entsorgen.
Durchmesser bis 16 mm.
Norm-Reinheitsgrad = Sa 2 1/2.
Menge: 15,000 m
Leistungsbereichkatalog: 124

**06.03.0015 Betonstahl beschichten DU bis 16 mm**
StL-Nr. 2112435710
Freiliegenden Betonstahl unterschiedlicher Durchmesser
beschichten. Betonstahl vorbereiten wird gesondert vergütet.
Durchmesser bis 16 mm.
Menge: 15,000 m
Leistungsbereichkatalog: 124

**06.03.0016 Haftbrücke herstellen*Oberfl.untersch. RM-Mörtel*Tfl.ü. 0,05-0,1m2**
StL-Nr. 21124313993202
Haftbrücke auf vorbereiteter Betonunterlage nach Unterlagen des AG herstellen.
Bauteil 'Widerlager/Flügel/Überbau/Pfeiler'

Oberfläche unterschiedlich geneigt.
Stoff = Zementmörtel mit Kunststoffzusatz (RM).
Teilflächen über 0,05 m2 bis 0,10 m2.
Menge: 15,000 St
Leistungsbereichkatalog: 124

**06.03.0017 Haftbrücke herstellen*Oberfl.untersch. RM-Mörtel*Tfl. ü. 0,1-0,5m2**
StL-Nr. 21124313993203
Haftbrücke auf vorbereiteter Betonunterlage nach Unterlagen des AG herstellen.
Bauteil 'Widerlager/Flügel/Überbau/Pfeiler'

Oberfläche unterschiedlich geneigt.
Stoff = Zementmörtel mit Kunststoffzusatz (RM).
Teilflächen über 0,10 m2 bis 0,50 m2.
Menge: 10,000 St
Leistungsbereichkatalog: 124

**06.03.0018 Haftbrücke herstellen*Oberfl.untersch. RM-Mörtel*Tfl. ü. 0,5-1 m2**
StL-Nr. 21124313993204
Haftbrücke auf vorbereiteter Betonunterlage nach Unterlagen des AG herstellen.
Bauteil 'Widerlager/Flügel/Überbau/Pfeiler'

Oberfläche unterschiedlich geneigt.
Stoff = Zementmörtel mit Kunststoffzusatz (RM).
Teilflächen über 0,50 m2 bis 1,00 m2.
Menge: 5,000 St
Leistungsbereichkatalog: 124

*Hinweis: Erschwernisse durch mehrlagigen PCC-Einbau sind in die*
Erschwernisse durch mehrlagigen PCC-Einbau sind in die
Positionen mit einzurechnen

**06.03.0019 Fehlst.m.Mörtel/Beton (RM/RC) inst.*Oberfl.untersch. RM*Dicke über 4-5 cm Tfl.ü. 0,05-0,1m2**
StL-Nr. 21124331993142
Fehlstellen mit Zementmörtel/Beton mit Kunststoffzusatz
(RM/RC) auf vorbereiteter Betonunterlage nach Unterlagen des AG instandsetzen. Ggf. erforderliche Schalung
herstellen. Haftbrücke wird gesondert vergütet.
Bauteil 'Widerlager/Flügel/Überbau/Pfeiler'

Oberfläche unterschiedlich geneigt.
Betonersatzsystem = RM.
Schichtdicke über 4 bis 5 cm.
Teilflächen über 0,05 m2 bis 0,10 m2.
Menge: 15,000 St
Leistungsbereichkatalog: 124

**06.03.0020 Fehlst.m.Mörtel/Beton (RM/RC) inst.*Oberfl.untersch. RM*Dicke über 4-5 cm Tfl. ü. 0,1-0,5m2**
StL-Nr. 21124331993143
Fehlstellen mit Zementmörtel/Beton mit Kunststoffzusatz
(RM/RC) auf vorbereiteter Betonunterlage nach Unterlagen des AG instandsetzen. Ggf. erforderliche Schalung
herstellen. Haftbrücke wird gesondert vergütet.
Bauteil 'Widerlager/Flügel/Überbau/Pfeiler'

Oberfläche unterschiedlich geneigt.
Betonersatzsystem = RM.
Schichtdicke über 4 bis 5 cm.
Teilflächen über 0,10 m2 bis 0,50 m2.
Menge: 10,000 St
Leistungsbereichkatalog: 124

**06.03.0021 Fehlst.m.Mörtel/Beton (RM/RC) inst.*Oberfl.untersch. RM*Dicke über 4-5 cm Tfl. ü. 0,5-1 m2**
StL-Nr. 21124331993144
Fehlstellen mit Zementmörtel/Beton mit Kunststoffzusatz
(RM/RC) auf vorbereiteter Betonunterlage nach Unterlagen des AG instandsetzen. Ggf. erforderliche Schalung
herstellen. Haftbrücke wird gesondert vergütet.
Bauteil 'Widerlager/Flügel/Überbau/Pfeiler'

Oberfläche unterschiedlich geneigt.
Betonersatzsystem = RM.
Schichtdicke über 4 bis 5 cm.
Teilflächen über 0,50 m2 bis 1,00 m2.
Menge: 5,000 St
Leistungsbereichkatalog: 124

**06.03.0022 Edelstahlanker einbauen Verbundanker M 8**
Edelstahlanker in tiefe Ausbrüche einbauen. Bohrloch
herstellen und Anker einkleben
Anker für mehrlagigen PCC-Einbau
Verbundanker M 8.
Material Edelstahl
Menge: 10,000 St
Leistungsbereichkatalog: 121

**06.03.0023 Korrosionsschutz Rollenlager san.**
Vorhandenen Korrosionschutz der Rollenlager auf den
Widerlagern instandsetzen. Das Spaltmaß zwischen
Überbau und Auflagerbank beträgt ca. 20-30cm.
Vorhandene Stahlteile nach Wahl des AN vorbereiten.
Beim Vorbereiten anfallende Stoffe der Verwertung nach
Wahl des AN zuführen.
Normreinheitsgrad = SA 2 1/2.
Ausgangszustand = Beschichtete Oberfläche mit
unterschiedlichen Rostgraden.
Korrosionschutz gem. ZTV-KOR-Stahlbauten, Tabelle A.2,
Bauteil-Nr. 3.2, Korrosionschutzsystem 4:
- Grundbeschichtung auf Epoxidharz-Grundlage mit
Zinkstaub nach Blatt 87, Sollschichtdicke 70 mym,
- erste und zweite Zwischenbeschichtung auf
Epoxidharz-Grundlage nach Blatt 87, Sollschichtdicke je
80 mym,
Deckbeschichtung auf Epoxidharz-Grundlage nach Blatt
87, Sollschichtdicke 80 mym.
Gesamt-Sollschichtdicke: 310 mym.
Menge: 4,000 St

**06.03.0024 Korrosionssch. Verformungslag. san.**
Vorhandenen Korrosionschutz der Auflagerplatte der
Verformungslager auf den Pfeilern instandsetzen. Das
Spaltmaß zwischen Überbau und Auflagerbank beträgt max
20-30cm.
Vorhandene Stahlteile nach Wahl des AN vorbereiten.
Beim Vorbereiten anfallende Stoffe der Verwertung nach
Wahl des AN zuführen.
Normreinheitsgrad = PSA 2 1/2.
Ausgangszustand = Beschichtete Oberfläche mit
unterschiedlichen Rostgraden.
Korrosionschutz gem. ZTV-KOR-Stahlbauten, Tabelle A.2,
Bauteil-Nr. 3.2, Korrosionschutzsystem 4:
- Grundbeschichtung auf Epoxidharz-Grundlage mit
Zinkstaub nach Blatt 87, Sollschichtdicke 70 mym,
- erste und zweite Zwischenbeschichtung auf
Epoxidharz-Grundlage nach Blatt 87, Sollschichtdicke je
80 mym,
Deckbeschichtung auf Epoxidharz-Grundlage nach Blatt
87, Sollschichtdicke 80 mym.
Gesamt-Sollschichtdicke: 310 mym.
Menge: 4,000 St

*Hinweis: Erschwernisse durch einen sehr*
Erschwernisse durch einen sehr beengten Arbeitsraum müssen bei der Lagersockelsanierung mit einkalkuliert werden.

**06.03.0025 Betonunterlage vorbereiten*Oberfl.untersch.*abstemm./strahlen*entsorgen**
StL-Nr. 2112411399390191
Betonunterlage nach Unterlagen des AG vorbereiten. Vorbereitete Flächen säubern.
Bauteil 'Lagersockel'

Oberfläche unterschiedlich geneigt.
Teilflächen 'Widerlager und Pfeiler'

Vorbereitungsverfahren = Betonunterlage abstemmen und
strahlen.
Abtrag von 'schadhaften Beton, 3-5 cm'

Abfall entsorgen.
Menge: 8,000 St
Leistungsbereichkatalog: 124

**06.03.0026 Haftbrücke herstellen*Oberfl.untersch.**
StL-Nr. 21124313993999
Haftbrücke auf vorbereiteter Betonunterlage nach Unterlagen des AG herstellen.
Bauteil 'Lagersockel'

Oberfläche unterschiedlich geneigt.
Stoff 'entsprechend Instandsetzungsmörtel'

Teilflächen 'Widerlager und Pfeiler'
Menge: 8,000 St
Leistungsbereichkatalog: 124

**06.03.0027 Fehlst.m.Mörtel/Beton (RM/RC) inst.*Oberfl.untersch. RM**
StL-Nr. 21124331993199
Fehlstellen mit Zementmörtel/Beton mit Kunststoffzusatz
(RM/RC) auf vorbereiteter Betonunterlage nach Unterlagen des AG instandsetzen. Ggf. erforderliche Schalung
herstellen. Haftbrücke wird gesondert vergütet.
Bauteil 'Lagersockel'

Oberfläche unterschiedlich geneigt.
Betonersatzsystem = RM.
Schichtdicke '3 - 5 cm'

Teilflächen 'Widerlager und Pfeiler'
Menge: 8,000 St
Leistungsbereichkatalog: 124

**06.03.0028 Fugenfüllung entfernen Kappen*Kunststoff*Flanke Beton Breite 15-20 mm*Tiefe 30-40 mm Teilabschnitte*Verwerten**
StL-Nr. 2112301651134011
Fugenfüllung entfernen. Fugenflanken für Neuverfüllung
vorbereiten.
Fuge in Kappen.
Fugenfüllung = Kunststoff.
Fugenflanken = Beton.
Fugenbreite über 15 bis 20 mm.
Fülltiefe über 30 bis 40 mm.
Ausführung in Teilabschnitten.
Ausgebaute Stoffe nach Wahl des AN verwerten.
Menge: 5,000 m
Leistungsbereichkatalog: 123

**06.03.0029 Fugenfüllung herstellen*Kalt, 35 v.H. Flanke Beton*Breite 15-20 mm Tiefe 25 - 30 mm*Füllstoff einb.**
StL-Nr. 21123235921331
Fugenfüllung nach Unterlagen des AG herstellen. Fugenflanken reinigen und mit geeignetem Voranstrich versehen.
Bauteil 'Kappe'

Füllstoff = kalt verarbeitbare Fugenmasse, Dauerbewegungsaufnahme bis 35 v.H.
Fugenflanken = Beton.
Fugenspaltbreite über 15 bis 20 mm.
Fülltiefe über 25 bis 30 mm.
Unterfüllstoff bzw. Trennstreifen einbauen.
Menge: 5,000 m
Leistungsbereichkatalog: 123

#### Unterabschnitt 06.04 BW 2609522 - NE 15 - Unterführung

**06.04.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**06.04.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

**06.04.0003 Bestandsunterlagen herst. und lief.**
*** Pauschalposition
StL-Nr. 19101613
Bestandsunterlagen gemäß ZTV-Ing, Teil 1, Abschnitt 2,
für jedes Teilbauwerk herstellen und liefern. Die Bauwerksdaten sind mit einem Erfassungsprogramm auf der
Datenbasis der ASB-Ing zu erfassen. Digitalisierte Bilder, Pläne und Dokumente sind einzubinden. Ein Ausdruck
des Bauwerksbuches aus den erfassten Daten ist beizufügen. Übergabe der Daten an den AG in dem Übergabeformat der ASB-Ing (.CAB-Datei)auf den mit dem AG abgestimmten Datenträger (CD oder DVD). Übergabe der Be-
standsunterlagen an den AG hat spätestens mit der Vorlage des Antrages auf Abnahme der Leistung zu erfolgen.
Menge: 1,000 Psch
Leistungsbereichkatalog: 101

**06.04.0004 Lichtbilder herst. und liefern**
StL-Nr. 19101620
Lichtbilder über den wesentlichen Bauablauf des Bauwerks in digitalisierter Form (Auflösung mindestens
1024 mal 768 Pixel, 24 Farben) mit Digitalkamera herstellen und auf mit dem AG abgestimmten Datenträger (CD
oder DVD) liefern. Das Komprimierungsverhältnis bzw.
die Bildqualität ist so zu wählen, dass durch die Komprimierung keine für den Sachverhalt wesentlichen Bildinformationen verloren gehen.
Menge: 20,000 St
Leistungsbereichkatalog: 101

**06.04.0005 Bauzaun aufstellen und entfernen Zaunhöhe 2,0 m*Stahlgitter-FT**
Bauzaun nach Unterlagen des AG einschl. Der erforderlichen Tore und Pfosten standsicher aufstellen, während der Bauzeit vorhalten und unterhalten sowie nach Beendigung der Bauzeit entfernen. 70 v. H. des Preises werden nach Aufstellen, der Rest nach Entfernen des Bauzaunes vergütet.
Zaunhöhe = 2,00 M.
Zaun aus Stahlgitter-Fertigteilen.
Erschwernis durch Böschungsbereiche und zusätzliche Sicherungsmaßnahmen wegen starken Windverhältnissen sind einzukalkulieren.
Menge: 50,000 m
Leistungsbereichkatalog: 101

**06.04.0006 Bauzaun umsetzen Zaunhöhe 2,0 m*StahlgitterFT**
Bauzaun innerhalb der Baustelle umsetzen. Nicht wiederverwertbare Teile ersetzen.
Zaunhöhe = 2,00 M.
Zaun aus Stahlgitter-Fertigteilen.
Erschwernis durch Böschungsbereiche und zusätzliche Sicherungsmaßnahmen wegen starken Windverhältnissen sind einzukalkulieren.
Menge: 50,000 m

**06.04.0007 Betonoberfläche untersuchen**
StL-Nr. 2112490899
Betonoberfläche nach Unterlagen des AG durch Abklopfen
auf Fehlstellen (Hohlstellen, Nester usw.) untersuchen.
Fehlstellen mit wetterfester Farbe markieren und nach
Unterlagen des AG dokumentieren.
Bauteil 'Mittelkappen'
Menge: 35,000 m2
Leistungsbereichkatalog: 124

**06.04.0008 Betonunterlage vorbereiten*Oberfl.untersch. Tfl. ü.0,05-0,1m2*abstemm./strahlen Abtrag ü. 3-5 cm*entsorgen**
StL-Nr. 2112411399320181
Betonunterlage nach Unterlagen des AG vorbereiten. Vorbereitete Flächen säubern.
Bauteil 'Mittelkappen'

Oberfläche unterschiedlich geneigt.
Teilflächen über 0,05 m2 bis 0,10 m2.
Vorbereitungsverfahren = Betonunterlage abstemmen und
strahlen.
Beton abtragen, Abtragstiefe über 3 bis 5 cm.
Abfall entsorgen.
Menge: 2,000 St
Leistungsbereichkatalog: 124

**06.04.0009 Betonunterlage vorbereiten*Oberfl.untersch. Tfl. ü. 0,1-0,5m2*abstemm./strahlen Abtrag ü. 3-5 cm*entsorgen**
StL-Nr. 2112411399330181
Betonunterlage nach Unterlagen des AG vorbereiten. Vorbereitete Flächen säubern.
Bauteil 'Mittelkappen'

Oberfläche unterschiedlich geneigt.
Teilflächen über 0,10 m2 bis 0,50 m2.
Vorbereitungsverfahren = Betonunterlage abstemmen und
strahlen.
Beton abtragen, Abtragstiefe über 3 bis 5 cm.
Abfall entsorgen.
Menge: 3,000 St
Leistungsbereichkatalog: 124

**06.04.0010 Betonunterlage vorbereiten*Oberfl.untersch. Tfl. ü. 0,5-1,0m2*abstemm./strahlen Abtrag ü. 3-5 cm*entsorgen**
StL-Nr. 2112411399340181
Betonunterlage nach Unterlagen des AG vorbereiten. Vorbereitete Flächen säubern.
Bauteil 'Mittelkappen'

Oberfläche unterschiedlich geneigt.
Teilflächen über 0,50 m2 bis 1,00 m2.
Vorbereitungsverfahren = Betonunterlage abstemmen und
strahlen.
Beton abtragen, Abtragstiefe über 3 bis 5 cm.
Abfall entsorgen.
Menge: 1,000 St
Leistungsbereichkatalog: 124

**06.04.0011 Betonstahl vorbereiten DU bis 16 mm*ReinG Sa 2 1/2**
StL-Nr. 2112411813
Freiliegenden Betonstahl unterschiedlicher Durchmesser
vorbereiten. Abfall entsorgen.
Durchmesser bis 16 mm.
Norm-Reinheitsgrad = Sa 2 1/2.
Menge: 1,000 m
Leistungsbereichkatalog: 124

**06.04.0012 Betonstahl beschichten DU bis 16 mm**
StL-Nr. 2112435710
Freiliegenden Betonstahl unterschiedlicher Durchmesser
beschichten. Betonstahl vorbereiten wird gesondert vergütet.
Durchmesser bis 16 mm.
Menge: 1,000 m
Leistungsbereichkatalog: 124

**06.04.0013 Haftbrücke herstellen*Oberfl.untersch. RM-Mörtel*Tfl.ü. 0,05-0,1m2**
StL-Nr. 21124313993202
Haftbrücke auf vorbereiteter Betonunterlage nach Unterlagen des AG herstellen.
Bauteil 'Mittelkappen'

Oberfläche unterschiedlich geneigt.
Stoff = Zementmörtel mit Kunststoffzusatz (RM).
Teilflächen über 0,05 m2 bis 0,10 m2.
Menge: 2,000 St
Leistungsbereichkatalog: 124

**06.04.0014 Haftbrücke herstellen*Oberfl.untersch. RM-Mörtel*Tfl. ü. 0,1-0,5m2**
StL-Nr. 21124313993203
Haftbrücke auf vorbereiteter Betonunterlage nach Unterlagen des AG herstellen.
Bauteil 'Mittelkappen'

Oberfläche unterschiedlich geneigt.
Stoff = Zementmörtel mit Kunststoffzusatz (RM).
Teilflächen über 0,10 m2 bis 0,50 m2.
Menge: 3,000 St
Leistungsbereichkatalog: 124

**06.04.0015 Haftbrücke herstellen*Oberfl.untersch. RM-Mörtel*Tfl. ü. 0,5-1 m2**
StL-Nr. 21124313993204
Haftbrücke auf vorbereiteter Betonunterlage nach Unterlagen des AG herstellen.
Bauteil 'Mittelkappen'

Oberfläche unterschiedlich geneigt.
Stoff = Zementmörtel mit Kunststoffzusatz (RM).
Teilflächen über 0,50 m2 bis 1,00 m2.
Menge: 1,000 St
Leistungsbereichkatalog: 124

*Hinweis: Erschwernisse durch mehrlagigen PCC-Einbau sind in die*
Erschwernisse durch mehrlagigen PCC-Einbau sind in die
Positionen mit einzurechnen

**06.04.0016 Fehlst.m.Mörtel/Beton (RM/RC) inst.*Oberfl.untersch. RM*Dicke über 4-5 cm Tfl.ü. 0,05-0,1m2**
StL-Nr. 21124331993142
Fehlstellen mit Zementmörtel/Beton mit Kunststoffzusatz
(RM/RC) auf vorbereiteter Betonunterlage nach Unterlagen des AG instandsetzen. Ggf. erforderliche Schalung
herstellen. Haftbrücke wird gesondert vergütet.
Bauteil 'Mittelkappen'

Oberfläche unterschiedlich geneigt.
Betonersatzsystem = RM.
Schichtdicke über 4 bis 5 cm.
Teilflächen über 0,05 m2 bis 0,10 m2.
Menge: 2,000 St
Leistungsbereichkatalog: 124

**06.04.0017 Fehlst.m.Mörtel/Beton (RM/RC) inst.*Oberfl.untersch. RM*Dicke über 4-5 cm Tfl. ü. 0,1-0,5m2**
StL-Nr. 21124331993143
Fehlstellen mit Zementmörtel/Beton mit Kunststoffzusatz
(RM/RC) auf vorbereiteter Betonunterlage nach Unterlagen des AG instandsetzen. Ggf. erforderliche Schalung
herstellen. Haftbrücke wird gesondert vergütet.
Bauteil 'Mittelkappen'

Oberfläche unterschiedlich geneigt.
Betonersatzsystem = RM.
Schichtdicke über 4 bis 5 cm.
Teilflächen über 0,10 m2 bis 0,50 m2.
Menge: 3,000 St
Leistungsbereichkatalog: 124

**06.04.0018 Fehlst.m.Mörtel/Beton (RM/RC) inst.*Oberfl.untersch. RM*Dicke über 4-5 cm Tfl. ü. 0,5-1 m2**
StL-Nr. 21124331993144
Fehlstellen mit Zementmörtel/Beton mit Kunststoffzusatz
(RM/RC) auf vorbereiteter Betonunterlage nach Unterlagen des AG instandsetzen. Ggf. erforderliche Schalung
herstellen. Haftbrücke wird gesondert vergütet.
Bauteil 'Mittelkappen'

Oberfläche unterschiedlich geneigt.
Betonersatzsystem = RM.
Schichtdicke über 4 bis 5 cm.
Teilflächen über 0,50 m2 bis 1,00 m2.
Menge: 1,000 St
Leistungsbereichkatalog: 124

*Hinweis: Beim Strahlen mit festem*
Beim Strahlen mit festem Strahlmittel muß der fließende Verkehr durch eine Schutzwand nach Wahl des AN geschützt werden. Die Kosten hierfür müssen in die folgende Position mit eingerechnet werden.

*Hinweis: Bei der Betonvorbereitung und der*
Bei der Betonvorbereitung und der Beschichtung der Kappe sind die Erschwernisse durch die vorhandene Schutzeinrichtung mit einzukalkulieren.

**06.04.0019 Schützen der Geländer und Schutzplankenpfosten**
*** Pauschalposition
Schützen der Schutzplankenpfosten beim Strahlen mit festem Strahlmittel und beim Beschichten.
Menge: 1,000 Psch

**06.04.0020 Betonunterlage vorbereiten*Oberfl. untersch. Teilflächen*druckluftstrahlen abtr. von Besch.*entsorgen**
StL-Nr. 2112410899310611
Betonunterlage nach Unterlagen des AG vorbereiten. Vorbereitete Flächen säubern.
Bauteil 'Mittelkappen'

Oberfläche unterschiedlich geneigt.
Ausführung in Teilflächen.
Vorbereitungsverfahren = Betonunterlage druckluftstrahlen mit festen Strahlmitteln.
Beschichtungen, Voranstrich und Nachbehandlungsfilme
sowie Verunreinigungen entfernen.
Abfall entsorgen.
Menge: 35,000 m2
Leistungsbereichkatalog: 124

**06.04.0021 Beschichtung gem. OS-F herstellen*Oberfl.untersch. Aufbau b)*Teilflächen**
StL-Nr. 21124552920201
Beschichtung nach Unterlagen des AG mit mindestens
erhöhter Rissüberbrückungsfähigkeit für begeh- und befahrbare Flächen gemäß Oberflächenschutzsystem F(OS-F)
auf vorbereiteter Betonunterlage herstellen. Nicht
festhaftendes Abstreugut entfernen.
Bauteil 'Mittelkappen'

Oberfläche unterschiedlich geneigt nach Unterlagen des
AG.
Oberflächenschutzsystem Aufbau b).
Ausführung in Teilflächen nach Unterlagen des AG.
Menge: 35,000 m2
Leistungsbereichkatalog: 124

#### Unterabschnitt 06.05 BW 2609528 - Emd 5 - Überführung

**06.05.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**06.05.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

**06.05.0003 Bestandsunterlagen herst. und lief.**
*** Pauschalposition
StL-Nr. 19101613
Bestandsunterlagen gemäß ZTV-Ing, Teil 1, Abschnitt 2,
für jedes Teilbauwerk herstellen und liefern. Die Bauwerksdaten sind mit einem Erfassungsprogramm auf der
Datenbasis der ASB-Ing zu erfassen. Digitalisierte Bilder, Pläne und Dokumente sind einzubinden. Ein Ausdruck
des Bauwerksbuches aus den erfassten Daten ist beizufügen. Übergabe der Daten an den AG in dem Übergabeformat der ASB-Ing (.CAB-Datei)auf den mit dem AG abgestimmten Datenträger (CD oder DVD). Übergabe der Be-
standsunterlagen an den AG hat spätestens mit der Vorlage des Antrages auf Abnahme der Leistung zu erfolgen.
Menge: 1,000 Psch
Leistungsbereichkatalog: 101

**06.05.0004 Lichtbilder herst. und liefern**
StL-Nr. 19101620
Lichtbilder über den wesentlichen Bauablauf des Bauwerks in digitalisierter Form (Auflösung mindestens
1024 mal 768 Pixel, 24 Farben) mit Digitalkamera herstellen und auf mit dem AG abgestimmten Datenträger (CD
oder DVD) liefern. Das Komprimierungsverhältnis bzw.
die Bildqualität ist so zu wählen, dass durch die Komprimierung keine für den Sachverhalt wesentlichen Bildinformationen verloren gehen.
Menge: 20,000 St
Leistungsbereichkatalog: 101

**06.05.0005 Bauzaun aufstellen und entfernen Zaunhöhe 2,0 m*Stahlgitter-FT**
Bauzaun nach Unterlagen des AG einschl. Der erforderlichen Tore und Pfosten standsicher aufstellen, während der Bauzeit vorhalten und unterhalten sowie nach Beendigung der Bauzeit entfernen. 70 v. H. des Preises werden nach Aufstellen, der Rest nach Entfernen des Bauzaunes vergütet.
Zaunhöhe = 2,00 M.
Zaun aus Stahlgitter-Fertigteilen.
Erschwernis durch Böschungsbereiche und zusätzliche Sicherungsmaßnahmen wegen starken Windverhältnissen sind einzukalkulieren.
Menge: 50,000 m
Leistungsbereichkatalog: 101

**06.05.0006 Bauzaun umsetzen Zaunhöhe 2,0 m*StahlgitterFT**
Bauzaun innerhalb der Baustelle umsetzen. Nicht wiederverwertbare Teile ersetzen.
Zaunhöhe = 2,00 M.
Zaun aus Stahlgitter-Fertigteilen.
Erschwernis durch Böschungsbereiche und zusätzliche Sicherungsmaßnahmen wegen starken Windverhältnissen sind einzukalkulieren.
Menge: 50,000 m

**06.05.0007 Schutzgerüst herstellen Fahrbahn*Wasserd.Abdeckung Verkehrssich.n.U.**
*** Pauschalposition
StL-Nr. 171162061110
Schutzgerüst, einschließlich ggf. erforderlicher
Gründung, nach statischen, konstruktiven und sicherheitstechnischen Erfordernissen herstellen und beseitigen, für den Zeitraum der eigenen Leistung vorhalten
und unterhalten. Art, Zweck und geometrische Abmessung
des Gerüstes nach Unterlagen des AG.
Gerüst über Fahrbahn.
Gerüst mit wasserdichter Abdeckung.
Einrichtungen für Verkehrssicherung nach Unterlagen des
AG einbauen, vorhalten, unterhalten, betreiben und beseitigen.
Menge: 1,000 Psch
Leistungsbereichkatalog: 116

**06.05.0008 Arbeitsgerüst herstellen*Öffnungen des AG Wasserd.Abdeckung**
*** Pauschalposition
StL-Nr. 1711630690110000
Arbeitsgerüste, einschließlich ggf. erforderlicher
Gründung sowie ggf. erforderlicher Treppentürme und
weiterer Leitergänge, nach statischen, konstruktiven
und sicherheitstechnischen Erfordernissen herstellen
und beseitigen, für den Zeitraum der eigenen Leistung
vorhalten und unterhalten.
Einsatzort 'Überbauunterseite + Kappe + Widerlager + Pfeiler +
Flügelwand'

Öffnungen nach Unterlagen des AG freihalten.
Gerüst mit wasserdichter Abdeckung.
Menge: 1,000 Psch
Leistungsbereichkatalog: 116

**06.05.0009 Betonoberfläche untersuchen**
StL-Nr. 2112490899
Betonoberfläche nach Unterlagen des AG durch Abklopfen
auf Fehlstellen (Hohlstellen, Nester usw.) untersuchen.
Fehlstellen mit wetterfester Farbe markieren und nach
Unterlagen des AG dokumentieren.
Bauteil 'Überbau Unterseite'
Menge: 940,000 m2
Leistungsbereichkatalog: 124

**06.05.0010 Betonoberfläche untersuchen**
StL-Nr. 2112490899
Betonoberfläche nach Unterlagen des AG durch Abklopfen
auf Fehlstellen (Hohlstellen, Nester usw.) untersuchen.
Fehlstellen mit wetterfester Farbe markieren und nach
Unterlagen des AG dokumentieren.
Bauteil 'Widerlager/Flügelwand/Pfeiler'
Menge: 130,000 m2
Leistungsbereichkatalog: 124

**06.05.0011 Betonunterlage vorbereiten*Oberfl.untersch. Tfl. ü.0,05-0,1m2*abstemm./strahlen Abtrag ü. 3-5 cm*entsorgen**
StL-Nr. 2112411399320181
Betonunterlage nach Unterlagen des AG vorbereiten. Vorbereitete Flächen säubern.
Bauteil 'Widerlager/Flügel/Überbau/Pfeiler'

Oberfläche unterschiedlich geneigt.
Teilflächen über 0,05 m2 bis 0,10 m2.
Vorbereitungsverfahren = Betonunterlage abstemmen und
strahlen.
Beton abtragen, Abtragstiefe über 3 bis 5 cm.
Abfall entsorgen.
Menge: 15,000 St
Leistungsbereichkatalog: 124

**06.05.0012 Betonunterlage vorbereiten*Oberfl.untersch. Tfl. ü. 0,1-0,5m2*abstemm./strahlen Abtrag ü. 3-5 cm*entsorgen**
StL-Nr. 2112411399330181
Betonunterlage nach Unterlagen des AG vorbereiten. Vorbereitete Flächen säubern.
Bauteil 'Widerlager/Flügel/Überbau/Pfeiler'

Oberfläche unterschiedlich geneigt.
Teilflächen über 0,10 m2 bis 0,50 m2.
Vorbereitungsverfahren = Betonunterlage abstemmen und
strahlen.
Beton abtragen, Abtragstiefe über 3 bis 5 cm.
Abfall entsorgen.
Menge: 10,000 St
Leistungsbereichkatalog: 124

**06.05.0013 Betonunterlage vorbereiten*Oberfl.untersch. Tfl. ü. 0,5-1,0m2*abstemm./strahlen Abtrag ü. 3-5 cm*entsorgen**
StL-Nr. 2112411399340181
Betonunterlage nach Unterlagen des AG vorbereiten. Vorbereitete Flächen säubern.
Bauteil 'Widerlager/Flügel/Überbau/Pfeiler'

Oberfläche unterschiedlich geneigt.
Teilflächen über 0,50 m2 bis 1,00 m2.
Vorbereitungsverfahren = Betonunterlage abstemmen und
strahlen.
Beton abtragen, Abtragstiefe über 3 bis 5 cm.
Abfall entsorgen.
Menge: 5,000 St
Leistungsbereichkatalog: 124

**06.05.0014 Betonstahl vorbereiten DU bis 16 mm*ReinG Sa 2 1/2**
StL-Nr. 2112411813
Freiliegenden Betonstahl unterschiedlicher Durchmesser
vorbereiten. Abfall entsorgen.
Durchmesser bis 16 mm.
Norm-Reinheitsgrad = Sa 2 1/2.
Menge: 15,000 m
Leistungsbereichkatalog: 124

**06.05.0015 Betonstahl beschichten DU bis 16 mm**
StL-Nr. 2112435710
Freiliegenden Betonstahl unterschiedlicher Durchmesser
beschichten. Betonstahl vorbereiten wird gesondert vergütet.
Durchmesser bis 16 mm.
Menge: 15,000 m
Leistungsbereichkatalog: 124

**06.05.0016 Haftbrücke herstellen*Oberfl.untersch. RM-Mörtel*Tfl.ü. 0,05-0,1m2**
StL-Nr. 21124313993202
Haftbrücke auf vorbereiteter Betonunterlage nach Unterlagen des AG herstellen.
Bauteil 'Widerlager/Flügel/Überbau/Pfeiler'

Oberfläche unterschiedlich geneigt.
Stoff = Zementmörtel mit Kunststoffzusatz (RM).
Teilflächen über 0,05 m2 bis 0,10 m2.
Menge: 15,000 St
Leistungsbereichkatalog: 124

**06.05.0017 Haftbrücke herstellen*Oberfl.untersch. RM-Mörtel*Tfl. ü. 0,1-0,5m2**
StL-Nr. 21124313993203
Haftbrücke auf vorbereiteter Betonunterlage nach Unterlagen des AG herstellen.
Bauteil 'Widerlager/Flügel/Überbau/Pfeiler'

Oberfläche unterschiedlich geneigt.
Stoff = Zementmörtel mit Kunststoffzusatz (RM).
Teilflächen über 0,10 m2 bis 0,50 m2.
Menge: 10,000 St
Leistungsbereichkatalog: 124

**06.05.0018 Haftbrücke herstellen*Oberfl.untersch. RM-Mörtel*Tfl. ü. 0,5-1 m2**
StL-Nr. 21124313993204
Haftbrücke auf vorbereiteter Betonunterlage nach Unterlagen des AG herstellen.
Bauteil 'Widerlager/Flügel/Überbau/Pfeiler'

Oberfläche unterschiedlich geneigt.
Stoff = Zementmörtel mit Kunststoffzusatz (RM).
Teilflächen über 0,50 m2 bis 1,00 m2.
Menge: 5,000 St
Leistungsbereichkatalog: 124

*Hinweis: Erschwernisse durch mehrlagigen PCC-Einbau sind in die*
Erschwernisse durch mehrlagigen PCC-Einbau sind in die
Positionen mit einzurechnen

**06.05.0019 Fehlst.m.Mörtel/Beton (RM/RC) inst.*Oberfl.untersch. RM*Dicke über 4-5 cm Tfl.ü. 0,05-0,1m2**
StL-Nr. 21124331993142
Fehlstellen mit Zementmörtel/Beton mit Kunststoffzusatz
(RM/RC) auf vorbereiteter Betonunterlage nach Unterlagen des AG instandsetzen. Ggf. erforderliche Schalung
herstellen. Haftbrücke wird gesondert vergütet.
Bauteil 'Widerlager/Flügel/Überbau/Pfeiler'

Oberfläche unterschiedlich geneigt.
Betonersatzsystem = RM.
Schichtdicke über 4 bis 5 cm.
Teilflächen über 0,05 m2 bis 0,10 m2.
Menge: 15,000 St
Leistungsbereichkatalog: 124

**06.05.0020 Fehlst.m.Mörtel/Beton (RM/RC) inst.*Oberfl.untersch. RM*Dicke über 4-5 cm Tfl. ü. 0,1-0,5m2**
StL-Nr. 21124331993143
Fehlstellen mit Zementmörtel/Beton mit Kunststoffzusatz
(RM/RC) auf vorbereiteter Betonunterlage nach Unterlagen des AG instandsetzen. Ggf. erforderliche Schalung
herstellen. Haftbrücke wird gesondert vergütet.
Bauteil 'Widerlager/Flügel/Überbau/Pfeiler'

Oberfläche unterschiedlich geneigt.
Betonersatzsystem = RM.
Schichtdicke über 4 bis 5 cm.
Teilflächen über 0,10 m2 bis 0,50 m2.
Menge: 10,000 St
Leistungsbereichkatalog: 124

**06.05.0021 Fehlst.m.Mörtel/Beton (RM/RC) inst.*Oberfl.untersch. RM*Dicke über 4-5 cm Tfl. ü. 0,5-1 m2**
StL-Nr. 21124331993144
Fehlstellen mit Zementmörtel/Beton mit Kunststoffzusatz
(RM/RC) auf vorbereiteter Betonunterlage nach Unterlagen des AG instandsetzen. Ggf. erforderliche Schalung
herstellen. Haftbrücke wird gesondert vergütet.
Bauteil 'Widerlager/Flügel/Überbau/Pfeiler'

Oberfläche unterschiedlich geneigt.
Betonersatzsystem = RM.
Schichtdicke über 4 bis 5 cm.
Teilflächen über 0,50 m2 bis 1,00 m2.
Menge: 5,000 St
Leistungsbereichkatalog: 124

**06.05.0022 Edelstahlanker einbauen Verbundanker M 8**
Edelstahlanker in tiefe Ausbrüche einbauen. Bohrloch
herstellen und Anker einkleben
Anker für mehrlagigen PCC-Einbau
Verbundanker M 8.
Material Edelstahl
Menge: 10,000 St
Leistungsbereichkatalog: 121

**06.05.0023 Korrosionsschutz Gleitlager san.**
Vorhandenen Korrosionschutz der Gleitlager auf den
Widerlagern instandsetzen. Das Spaltmaß zwischen
Überbau und Auflagerbank beträgt ca. 20-30cm.
Vorhandene Stahlteile nach Wahl des AN vorbereiten.
Beim Vorbereiten anfallende Stoffe der Verwertung nach
Wahl des AN zuführen.
Normreinheitsgrad = SA 2 1/2.
Ausgangszustand = Beschichtete Oberfläche mit
unterschiedlichen Rostgraden.
Korrosionschutz gem. ZTV-KOR-Stahlbauten, Tabelle A.2,
Bauteil-Nr. 3.2, Korrosionschutzsystem 4:
- Grundbeschichtung auf Epoxidharz-Grundlage mit
Zinkstaub nach Blatt 87, Sollschichtdicke 70 mym,
- erste und zweite Zwischenbeschichtung auf
Epoxidharz-Grundlage nach Blatt 87, Sollschichtdicke je
80 mym,
Deckbeschichtung auf Epoxidharz-Grundlage nach Blatt
87, Sollschichtdicke 80 mym.
Gesamt-Sollschichtdicke: 310 mym.
Menge: 4,000 St

**06.05.0024 Korrosionsschutz Gleitlager san.**
Vorhandenen Korrosionschutz der Gleitlager auf den
Pfeilern instandsetzen. Das Spaltmaß zwischen
Überbau und Auflagerbank beträgt ca. 20-30cm.
Vorhandene Stahlteile nach Wahl des AN vorbereiten.
Beim Vorbereiten anfallende Stoffe der Verwertung nach
Wahl des AN zuführen.
Normreinheitsgrad = SA 2 1/2.
Ausgangszustand = Beschichtete Oberfläche mit
unterschiedlichen Rostgraden.
Korrosionschutz gem. ZTV-KOR-Stahlbauten, Tabelle A.2,
Bauteil-Nr. 3.2, Korrosionschutzsystem 4:
- Grundbeschichtung auf Epoxidharz-Grundlage mit
Zinkstaub nach Blatt 87, Sollschichtdicke 70 mym,
- erste und zweite Zwischenbeschichtung auf
Epoxidharz-Grundlage nach Blatt 87, Sollschichtdicke je
80 mym,
Deckbeschichtung auf Epoxidharz-Grundlage nach Blatt
87, Sollschichtdicke 80 mym.
Gesamt-Sollschichtdicke: 310 mym.
Menge: 3,000 St

**06.05.0025 Korrosionssch. Kalottenlager. san.**
Vorhandenen Korrosionschutz der Auflagerplatte der
Kalottenlager auf den Pfeilern instandsetzen. Das
Spaltmaß zwischen Überbau und Auflagerbank beträgt max
20-30cm.
Vorhandene Stahlteile nach Wahl des AN vorbereiten.
Beim Vorbereiten anfallende Stoffe der Verwertung nach
Wahl des AN zuführen.
Normreinheitsgrad = PSA 2 1/2.
Ausgangszustand = Beschichtete Oberfläche mit
unterschiedlichen Rostgraden.
Korrosionschutz gem. ZTV-KOR-Stahlbauten, Tabelle A.2,
Bauteil-Nr. 3.2, Korrosionschutzsystem 4:
- Grundbeschichtung auf Epoxidharz-Grundlage mit
Zinkstaub nach Blatt 87, Sollschichtdicke 70 mym,
- erste und zweite Zwischenbeschichtung auf
Epoxidharz-Grundlage nach Blatt 87, Sollschichtdicke je
80 mym,
Deckbeschichtung auf Epoxidharz-Grundlage nach Blatt
87, Sollschichtdicke 80 mym.
Gesamt-Sollschichtdicke: 310 mym.
Menge: 1,000 St

*Hinweis: Erschwernisse durch einen sehr*
Erschwernisse durch einen sehr beengten Arbeitsraum müssen bei der Lagersockelsanierung mit einkalkuliert werden.

**06.05.0026 Betonunterlage vorbereiten*Oberfl.untersch.*abstemm./strahlen*entsorgen**
StL-Nr. 2112411399390191
Betonunterlage nach Unterlagen des AG vorbereiten. Vorbereitete Flächen säubern.
Bauteil 'Lagersockel'

Oberfläche unterschiedlich geneigt.
Teilflächen 'Widerlager und Pfeiler'

Vorbereitungsverfahren = Betonunterlage abstemmen und
strahlen.
Abtrag von 'schadhaften Beton, 3-5 cm'

Abfall entsorgen.
Menge: 8,000 St
Leistungsbereichkatalog: 124

**06.05.0027 Haftbrücke herstellen*Oberfl.untersch.**
StL-Nr. 21124313993999
Haftbrücke auf vorbereiteter Betonunterlage nach Unterlagen des AG herstellen.
Bauteil 'Lagersockel'

Oberfläche unterschiedlich geneigt.
Stoff 'entsprechend Instandsetzungsmörtel'

Teilflächen 'Widerlager und Pfeiler'
Menge: 8,000 St
Leistungsbereichkatalog: 124

**06.05.0028 Fehlst.m.Mörtel/Beton (RM/RC) inst.*Oberfl.untersch. RM**
StL-Nr. 21124331993199
Fehlstellen mit Zementmörtel/Beton mit Kunststoffzusatz
(RM/RC) auf vorbereiteter Betonunterlage nach Unterlagen des AG instandsetzen. Ggf. erforderliche Schalung
herstellen. Haftbrücke wird gesondert vergütet.
Bauteil 'Lagersockel'

Oberfläche unterschiedlich geneigt.
Betonersatzsystem = RM.
Schichtdicke '3 - 5 cm'

Teilflächen 'Widerlager und Pfeiler'
Menge: 8,000 St
Leistungsbereichkatalog: 124

**06.05.0029 Fugenfüllung entfernen Kappen*Kunststoff*Flanke Beton Breite 15-20 mm*Tiefe 30-40 mm Teilabschnitte*Verwerten**
StL-Nr. 2112301651134011
Fugenfüllung entfernen. Fugenflanken für Neuverfüllung
vorbereiten.
Fuge in Kappen.
Fugenfüllung = Kunststoff.
Fugenflanken = Beton.
Fugenbreite über 15 bis 20 mm.
Fülltiefe über 30 bis 40 mm.
Ausführung in Teilabschnitten.
Ausgebaute Stoffe nach Wahl des AN verwerten.
Menge: 5,000 m
Leistungsbereichkatalog: 123

**06.05.0030 Fugenfüllung herstellen*Kalt, 35 v.H. Flanke Beton*Breite 15-20 mm Tiefe 25 - 30 mm*Füllstoff einb.**
StL-Nr. 21123235921331
Fugenfüllung nach Unterlagen des AG herstellen. Fugenflanken reinigen und mit geeignetem Voranstrich versehen.
Bauteil 'Kappe'

Füllstoff = kalt verarbeitbare Fugenmasse, Dauerbewegungsaufnahme bis 35 v.H.
Fugenflanken = Beton.
Fugenspaltbreite über 15 bis 20 mm.
Fülltiefe über 25 bis 30 mm.
Unterfüllstoff bzw. Trennstreifen einbauen.
Menge: 5,000 m
Leistungsbereichkatalog: 123
